# Porta-pilar com apoio fixo

- Propriedade do ficheiro: CYPE INGENIEROS, S.A.
- Formato: FIEBDC-3/2002
- Moeda: EUR
- Custos indirectos: 3.00 %
- IVA: 23.00 %

## E Estruturas

### EM Madeira

#### EMM Elementos auxiliares para estruturas de madeira

**EMM031** Ud Porta-pilar com apoio fixo.
Porta-pilar de copo para pilar circular, de aço EN 10025 S235JR, com protecção Z275 face à corrosão, de 81 mm de diâmetro mm na zona a conectar com o pilar, placa base de 160x160 mm na conexão inferior e 2 mm de espessura; formando um apoio fixo de 130 mm de altura para pilar de madeira; fixado à estrutura portante de betão com 60 ancoragens químicas estruturais através de perfurações, enchimento dos orifícios com injecção de resina de viniléster, livre de estireno, de dois componentes, e posterior inserção de varões roscados com porcas e anilhas, de aço galvanizado qualidade 5.8, segundo EN ISO 898-1, de 8 mm de diâmetro e 110 mm de comprimento; e fixado ao pilar com 60 parafusos autoperfurantes para madeira, de 3,5 mm de diâmetro e 40 mm de comprimento, de aço galvanizado com revestimento de crómio.
Inclui: Colocação e fixação provisória dos elementos de ligação. Aprumo e nivelamento. Ajuste das peças e uniões entre os diferentes componentes da estrutura.
Critério de medição de projecto: Número de unidades previstas, segundo documentação gráfica de Projecto.
Critério de medição de obra: Medir-se-á o número de unidades realmente executadas segundo especificações de Projecto.

| Código | Un | Descrição | Rendimento | Preço | Importância |
|---|---|---|---|---|---|
| mt07emr011iddba | Ud | Porta-pilar de copo para pilar circular, de aço S235JR (Fe360), com protecção Z275 face à corrosão, de 81 mm de diâmetro mm na zona a conectar com o pilar, placa base de 160x160 mm na conexão inferior e 2 mm de espessura; para execução de apoio fixo em pilar de madeira, de 130 mm de altura. (material) | 1.000 | 17.66 | 17.66 |
| mt07emr113ac | Ud | Parafuso autoperfurante para madeira, de 3,5 mm de diâmetro e 40 mm de comprimento, de aço galvanizado com revestimento de crómio. (material) | 60.000 | 0.05 | 3.00 |
| mt26aqr020aa | Ud | Ancoragem composta por varão roscado de aço galvanizado qualidade 5.8, segundo EN ISO 898-1, de 8 mm de diâmetro, e 110 mm de comprimento, porca e anilha, para fixações sobre estruturas de betão. (material) | 60.000 | 0.16 | 9.60 |
| mt26pmr010a | Ud | Cartucho de resina de viniléster, livre de estireno, de dois componentes, de 300 ml, para aplicações estruturais. (material) | 1.307 | 25.03 | 32.71 |
| mo048 | h | Oficial de 1ª montador de estruturas de madeira. (mão de obra) | 0.245 | 23.64 | 5.79 |
| mo095 | h | Ajudante de montador de estruturas de madeira. (mão de obra) | 0.245 | 23.07 | 5.65 |
| % | % | Custos directos complementares | 2 % | 74.41 | 1.49 |
|  |  | Custos directos |  |  | 75.90 |
