# Porta-pilar com apoio regulável

- Propriedade do ficheiro: CYPE INGENIEROS, S.A.
- Formato: FIEBDC-3/2002
- Moeda: EUR
- Custos indirectos: 3.00 %
- IVA: 23.00 %

## E Estruturas

### EM Madeira

#### EMM Elementos auxiliares para estruturas de madeira

**EMM032** Ud Porta-pilar com apoio regulável.
Porta-pilar regulável com barra passante, de aço EN 10025 S235JR, com protecção Z275 face à corrosão, placa de 100x100x8 mm e barra passante de 20 mm de diâmetro e 350 mm de comprimento na zona a conectar com o pilar, 100x100x8 mm na conexão inferior; formando um apoio regulável de 160 a 205 mm de altura para pilar de madeira; e fixado ao pilar com 60 parafusos autoperfurantes para madeira, de 4,5 mm de diâmetro e 40 mm de comprimento, de aço galvanizado com revestimento de crómio.
Inclui: Colocação e fixação provisória dos elementos de ligação. Aprumo e nivelamento. Ajuste das peças e uniões entre os diferentes componentes da estrutura.
Critério de medição de projecto: Número de unidades previstas, segundo documentação gráfica de Projecto.
Critério de medição de obra: Medir-se-á o número de unidades realmente executadas segundo especificações de Projecto.

| Código | Un | Descrição | Rendimento | Preço | Importância |
|---|---|---|---|---|---|
| mt07emr015kkkza | Ud | Porta-pilar regulável com barra passante, de aço EN 10025 S235JR, com protecção Z275 face à corrosão, placa de 100x100x8 mm e barra passante de 20 mm de diâmetro e 350 mm de comprimento na zona a conectar com o pilar, 100x100x8 mm na conexão inferior; para execução de apoio regulável em pilar de madeira, de 160 a 205 mm de altura. (material) | 1.000 | 18.01 | 18.01 |
| mt07emr113cc | Ud | Parafuso autoperfurante para madeira, de 4,5 mm de diâmetro e 40 mm de comprimento, de aço galvanizado com revestimento de crómio. (material) | 60.000 | 0.07 | 4.20 |
| mo048 | h | Oficial de 1ª montador de estruturas de madeira. (mão de obra) | 0.240 | 23.64 | 5.67 |
| mo095 | h | Ajudante de montador de estruturas de madeira. (mão de obra) | 0.240 | 23.07 | 5.54 |
| % | % | Custos directos complementares | 2 % | 33.42 | 0.67 |
|  |  | Custos directos |  |  | 34.09 |
