# Painel estrutural duplo de madeira para laje, sobre estrutura de madeira

- Propriedade do ficheiro: CYPE INGENIEROS, S.A.
- Formato: FIEBDC-3/2002
- Moeda: EUR
- Custos indirectos: 3.00 %
- IVA: 23.00 %

## E Estruturas

### EM Madeira

#### EMT Painéis estruturais

**EMT020** m² Painel estrutural duplo de madeira para laje, sobre estrutura de madeira.
Painel estrutural duplo de madeira para laje, sobre estrutura de madeira, composto por painel inferior para uso em ambiente húmido, tipo P5, segundo NP EN 312, de 2500x1250 mm e 18 mm de espessura, com bordos rectos; ripa de 60x40 mm de secção, de madeira de pinheiro-bravo (Pinus pinaster), tratada em autoclave, com classe de risco 4, segundo NP EN 335, acabamento escovado, com humidade inferior a 20% e painel superior para uso em ambiente seco, tipo P4, segundo NP EN 312, de 2400x900 mm e 30 mm de espessura, com encaixe macho-fêmea nos quatro cantos. Colocação em obra: com parafusos. Inclusive fita resiliente, de borracha EPDM extrudida, fixada com grampos, para dessolidarização.
Critérios considerados na determinação do preço da unidade de obra: O preço não inclui o isolamento térmico nem o pavimento.
Inclui: Marcação da disposição das peças. Colocação da banda dessolidarizadora. Fixação dos painéis ao suporte base. Fixação da ripas. Fixação dos painéis às ripas.
Critério de medição de projecto: Superfície medida segundo documentação gráfica de Projecto.
Critério de medição de obra: Medir-se-á a superfície realmente executada segundo especificações de Projecto.

| Código | Un | Descrição | Rendimento | Preço | Importância |
|---|---|---|---|---|---|
| mt08eff040ac | m² | Painel estrutural de partículas de madeira para uso em ambiente húmido, tipo P5, segundo NP EN 312, de 2500x1250 mm e 18 mm de espessura, com bordos rectos, Euroclasse D-s2, d0 de reacção ao fogo, segundo NP EN 13501-1, classe E1 em emissão de formaldeído, segundo NP EN 13986. (material) | 1.050 | 8.56 | 8.99 |
| mt16pdr010ab | m | Fita resiliente, de borracha EPDM extrudida, de 5 mm de espessura e 95 mm de largura, para redução dos sons de percussão em 4 dBA, segundo NP EN ISO 10140, sem compostos orgânicos voláteis (COV), com grampos de fixação. (material) | 0.450 | 16.74 | 7.53 |
| mt07emr118kb | Ud | Parafuso de cabeça escareada, de 6 mm de diâmetro e 80 mm de comprimento, de aço com carbono, com tratamento superficial à base de resina epóxi, para classes de serviço 1, 2 e 3 segundo NP EN 1995-1-1. (material) | 26.000 | 0.37 | 9.62 |
| mt18mva015d | m | Ripa de 60x40 mm de secção, de madeira de pinheiro-bravo (Pinus pinaster), tratada em autoclave, com classe de risco 4, segundo NP EN 335, acabamento escovado, com humidade inferior a 20%. (material) | 2.500 | 2.55 | 6.38 |
| mt08eff020o | m² | Painel estrutural de partículas de madeira para uso em ambiente seco, tipo P4, segundo NP EN 312, de 2400x900 mm e 30 mm de espessura, com encaixe macho-fêmea nos quatro cantos, Euroclasse D-s2, d0 de reacção ao fogo, segundo NP EN 13501-1, classe E1 em emissão de formaldeído, segundo NP EN 13986. (material) | 1.050 | 22.16 | 23.27 |
| op00cep010 |  | Plainas. | 1.000 | 0.00 | 0.00 |
| op00cor050 |  | Cortadora manual de madeira, de disco. | 1.000 | 0.00 | 0.00 |
| mo048 | h | Oficial de 1ª montador de estruturas de madeira. (mão de obra) | 0.319 | 23.64 | 7.54 |
| mo095 | h | Ajudante de montador de estruturas de madeira. (mão de obra) | 0.344 | 23.07 | 7.94 |
| % | % | Custos directos complementares | 2 % | 71.27 | 1.43 |
|  |  | Custos directos |  |  | 72.70 |
