# Viga de madeira serrada

- Propriedade do ficheiro: CYPE INGENIEROS, S.A.
- Formato: FIEBDC-3/2002
- Moeda: EUR
- Custos indirectos: 3.00 %
- IVA: 23.00 %

## E Estruturas

### EM Madeira

#### EMV Vigas

**EMV020** m Viga de madeira serrada.
Viga de madeira serrada de pinheiro-bravo (Pinus pinaster) procedente de Portugal com certificado PEFC, de 190x380 mm de secção, classe resistente C18 segundo EN 338 e EN 1912, qualidade estrutural E segundo NP 4305; para classe de risco 1 segundo NP EN 335, com protecção contra agentes bióticos que corresponde com a classe de penetração NP1 segundo EN 351-1, com acabamento polido.
Inclui: Implantação e marcação de eixos, nos pontos de apoio das vigas. Colocação e fixação provisória da viga. Aprumo e nivelamento. Execução das uniões. Verificação final do aprume e dos níveis.
Critério de medição de projecto: Comprimento medido segundo documentação gráfica de Projecto, incluindo as entregas.
Critério de medição de obra: Medir-se-á o comprimento realmente executado segundo especificações de Projecto, incluindo as entregas. Consideram-se incluídos todos os elementos integrantes da estrutura assinalados nos desenhos e pormenores do Projecto.

| Código | Un | Descrição | Rendimento | Preço | Importância |
|---|---|---|---|---|---|
| mt07mee100ffX1faa | m³ | Madeira serrada de pinheiro-bravo (Pinus pinaster) procedente de Portugal com certificado PEFC, para vigas, de até 5 m de comprimento, de 190x380 mm de secção, classe resistente C18 segundo EN 338 e EN 1912, qualidade estrutural E segundo NP 4305; para classe de risco 1 segundo NP EN 335, com protecção contra agentes bióticos que corresponde com a classe de penetração NP1 segundo EN 351-1, com acabamento polido. (material) | 0.036 | 630.36 | 22.69 |
| op00cla010 |  | Pregadora pneumática. | 1.000 | 0.00 | 0.00 |
| op00cep010 |  | Plainas. | 1.000 | 0.00 | 0.00 |
| mo048 | h | Oficial de 1ª montador de estruturas de madeira. (mão de obra) | 0.240 | 23.64 | 5.67 |
| mo095 | h | Ajudante de montador de estruturas de madeira. (mão de obra) | 0.121 | 23.07 | 2.79 |
| % | % | Custos directos complementares | 2 % | 31.15 | 0.62 |
|  |  | Custos directos |  |  | 31.77 |
