# Viga de madeira lamelada colada

- Propriedade do ficheiro: CYPE INGENIEROS, S.A.
- Formato: FIEBDC-3/2002
- Moeda: EUR
- Custos indirectos: 3.00 %
- IVA: 23.00 %

## E Estruturas

### EM Madeira

#### EMV Vigas

**EMV120** m Viga de madeira lamelada colada.
Viga de madeira lamelada colada homogénea de abeto vermelho (Picea abies) procedente do Norte e Nordeste da Europa, de 40 mm de espessura das lâminas, de 200x400 mm de secção, classe resistente GL-24h e classe E1 em emissão de formaldeído segundo EN 14080; para classe de risco 1 segundo NP EN 335, com protecção contra agentes bióticos que corresponde com a classe de penetração NP1 segundo EN 351-1, com acabamento polido.
Inclui: Implantação e marcação de eixos, nos pontos de apoio das vigas. Colocação e fixação provisória da viga. Aprumo e nivelamento. Execução das uniões. Verificação final do aprume e dos níveis.
Critério de medição de projecto: Volume medido segundo documentação gráfica de Projecto, apoiando-se nas maiores dimensões transversais para as peças que não tenham esquadrias rectangulares ou quadradas, e o comprimento incluindo as entregas.
Critério de medição de obra: Medir-se-á o volume realmente executado segundo especificações de Projecto, apoiando-se nas maiores dimensões transversais para aquelas peças que não tenham esquadrias rectangulares ou quadradas, incluindo no comprimento as entregas. Consideram-se incluídos todos os elementos integrantes da estrutura assinalados nos desenhos e pormenores do Projecto.

| Código | Un | Descrição | Rendimento | Preço | Importância |
|---|---|---|---|---|---|
| mt07mel100av2za | m³ | Madeira lamelada colada homogénea de abeto vermelho (Picea abies) procedente do Norte e Nordeste da Europa para vigas, de 40 mm de espessura das lâminas, de até 15 m de comprimento, de 200x400 mm de secção, classe resistente GL-24h e classe E1 em emissão de formaldeído segundo EN 14080; para classe de risco 1 segundo NP EN 335, com protecção contra agentes bióticos que corresponde com a classe de penetração NP1 segundo EN 351-1, com acabamento polido. (material) | 0.080 | 914.79 | 73.18 |
| op00cla010 |  | Pregadora pneumática. | 1.000 | 0.00 | 0.00 |
| op00cep010 |  | Plainas. | 1.000 | 0.00 | 0.00 |
| mo048 | h | Oficial de 1ª montador de estruturas de madeira. (mão de obra) | 0.480 | 23.64 | 11.35 |
| mo095 | h | Ajudante de montador de estruturas de madeira. (mão de obra) | 0.240 | 23.07 | 5.54 |
| % | % | Custos directos complementares | 2 % | 90.07 | 1.80 |
|  |  | Custos directos |  |  | 91.87 |
