# Subestrutura suporte para a sustentação do revestimento exterior de fachada ventilada, com peças de grande formato de pedra natural

- Propriedade do ficheiro: CYPE INGENIEROS, S.A.
- Formato: FIEBDC-3/2002
- Moeda: EUR
- Custos indirectos: 3.00 %
- IVA: 23.00 %

## F Fachadas, divisões e protecções

### FA Fachadas ventiladas

#### FAJ Substrutura suporte

**FAJ010** m² Subestrutura suporte para a sustentação do revestimento exterior de fachada ventilada, com peças de grande formato de pedra natural.
Subestrutura suporte regulável nas três direcções, para a sustentação do revestimento exterior, com peças mecanizadas de grande formato de pedra natural, de 500x1000 mm e de entre 20 e 40 mm de espessura, através do sistema de ancoragem horizontal contínuo oculto, formada por: perfis verticais em C e perfis horizontais contínuos com unha oculta para a fixação do revestimento, de alumínio extrudido de liga 6063 com tratamento térmico T6, esquadros de carga e esquadros de apoio de 100x60x100x5 mm, de alumínio extrudido de liga 6063 com tratamento térmico T6. Inclusive tira-fundos e ancoragens mecânicas de expansão de aço inoxidável A2, para a fixação da subestrutura suporte.
Critérios considerados na determinação do preço da unidade de obra: O preço não inclui o revestimento exterior.
Inclui: Marcação dos pontos de ancoragem da subestrutura suporte. Montagem dos esquadros. Fixação dos perfis verticais. Fixação dos perfis horizontais.
Critério de medição de projecto: Superfície medida segundo documentação gráfica de Projecto, com o mesmo critério que o revestimento exterior de fachada ventilada.
Critério de medição de obra: Medir-se-á a superfície realmente executada segundo especificações de Projecto, com o mesmo critério que o revestimento exterior de fachada ventilada.

| Código | Un | Descrição | Rendimento | Preço | Importância |
|---|---|---|---|---|---|
| mt19pag010cqee | m² | Subestrutura suporte regulável nas três direcções, para a sustentação do revestimento exterior, com peças mecanizadas de grande formato de pedra natural, de 500x1000 mm e de entre 20 e 40 mm de espessura, através do sistema de ancoragem horizontal contínuo oculto, formada por: perfis verticais em C e perfis horizontais contínuos com unha oculta para a fixação do revestimento, de alumínio extrudido de liga 6063 com tratamento térmico T6, esquadros de carga e esquadros de apoio de 100x60x100x5 mm, de alumínio extrudido de liga 6063 com tratamento térmico T6; com tira-fundos de aço inoxidável A2 e buchas de nylon para a fixação dos perfis ao pano principal (fck>=150 kp/cm²) cada 1,20 m no máximo e ancoragens mecânicas de expansão, de aço inoxidável A2 para a fixação dos perfis à laje (aproximadamente 3 m de altura livre). (material) | 1.000 | 26.14 | 26.14 |
| mo052 | h | Oficial de 1ª montador de sistemas de fachadas pré-fabricadas. (mão de obra) | 0.200 | 23.31 | 4.66 |
| mo099 | h | Ajudante de montador de sistemas de fachadas pré-fabricadas. (mão de obra) | 0.200 | 22.13 | 4.43 |
| % | % | Custos directos complementares | 2 % | 35.23 | 0.70 |
|  |  | Custos directos |  |  | 35.93 |
