# Revestimento exterior de fachada ventilada, de painéis de madeira e cimento

- Propriedade do ficheiro: CYPE INGENIEROS, S.A.
- Formato: FIEBDC-3/2002
- Moeda: EUR
- Custos indirectos: 3.00 %
- IVA: 23.00 %

## F Fachadas, divisões e protecções

### FA Fachadas ventiladas

#### FAV Revestimento exterior de painéis de madeira e cimento

**FAV010** m² Revestimento exterior de fachada ventilada, de painéis de madeira e cimento.
Revestimento exterior de fachada ventilada, de painéis de madeira e cimento, de 2600x1250 mm e 12 mm de espessura, cor ocre, condutibilidade térmica 0,22 W/(m°C) e Euroclasse B-s1, d0 de reacção ao fogo, segundo NP EN 13501-1, acabamento em bruto; colocação através do sistema de ancoragem à vista de grampo, sobre subestrutura suporte de liga de alumínio EN AW-6063 T5. Inclusive tira-fundos e ancoragens mecânicas de expansão de aço inoxidável A2, para a fixação da subestrutura suporte.
Critérios considerados na determinação do preço da unidade de obra: O preço não inclui o isolamento térmico.
Inclui: Limpeza e preparação da superfície suporte. Implantação das juntas de dilatação e panos de trabalho. Marcação da disposição do revestimento e dos pontos de ancoragem da subestrutura suporte. Fixação da subestrutura suporte ao pano principal e à laje. Preparação do revestimento. Aprumo, nivelamento e alinhamento do revestimento. Fixação definitiva do revestimento à subestrutura suporte. Realização de todos os trabalhos necessários para a execução dos vãos. Resolução de pontos singulares.
Critério de medição de projecto: Superfície medida segundo documentação gráfica de Projecto, sem deduzir aberturas menores que 1 m², deduzindo 50% das aberturas entre 1 e 2 m² e 100% das aberturas maiores que 2 m², adicionando no entanto, nas últimas, a superfície da parte interior da abertura, correspondente ao desenvolvimento de ombreiras e padieiras. Nas aberturas que não se deduzam, ou que se deduzam parcialmente, estão incluídos os trabalhos de realizar a superfície interior da abertura.
Critério de medição de obra: Medir-se-á a superfície realmente executada segundo especificações de Projecto, sem deduzir aberturas menores que 1 m², deduzindo 50% das aberturas entre 1 e 2 m² e 100% das aberturas maiores que 2 m², adicionando no entanto, nas últimas, a superfície da parte interior da abertura, correspondente ao desenvolvimento de ombreiras e padieiras. Nas aberturas que não se deduzam, ou que se deduzam parcialmente, estão incluídos os trabalhos de realizar a superfície interior da abertura.

| Código | Un | Descrição | Rendimento | Preço | Importância |
|---|---|---|---|---|---|
| mt19sbg010b | m² | Subestrutura suporte, para a sustentação do revestimento exterior, regulável nos eixos vertical e horizontal, formada por perfis verticais em T e em L de alumínio extrudido de liga 6063 com tratamento térmico T5, acabamento lacado, cor preto, com marca de qualidade QUALICOAT classe SEASIDE com 60 microns de espessura mínima de película seca; esquadros de carga e esquadros de apoio; grampos com unha vista de alumínio extrudido de liga 6063 com tratamento térmico T5, acabamento anodizado, cor prata natural com uma espessura mínima de 15 microns; com tira-fundos de aço inoxidável A2 e buchas de nylon para a fixação dos perfis ao pano principal e ancoragens mecânicas de expansão, de aço inoxidável A2 para a fixação dos perfis à laje. (material) | 1.000 | 20.05 | 20.05 |
| mt12vir010ib | m² | Painel de madeira e cimento, de 2600x1250 mm e 12 mm de espessura, cor ocre, acabamento em bruto, condutibilidade térmica 0,22 W/(m°C) e Euroclasse B-s1, d0 de reacção ao fogo, segundo NP EN 13501-1; com o preço incrementado em 5% relativamente a peças especiais para a resolução de pontos singulares. Segundo NP EN 13986. (material) | 1.000 | 22.33 | 22.33 |
| mo052 | h | Oficial de 1ª montador de sistemas de fachadas pré-fabricadas. (mão de obra) | 0.840 | 23.31 | 19.58 |
| mo099 | h | Ajudante de montador de sistemas de fachadas pré-fabricadas. (mão de obra) | 0.840 | 22.13 | 18.59 |
| % | % | Custos directos complementares | 2 % | 80.55 | 1.61 |
|  |  | Custos directos |  |  | 82.16 |
