# Parede de placas laminadas compactas de alta pressão (HPL). Sistema "FUNDERMAX"

- Propriedade do ficheiro: CYPE INGENIEROS, S.A.
- Formato: FIEBDC-3/2002
- Moeda: EUR
- Custos indirectos: 3.00 %
- IVA: 23.00 %

## F Fachadas, divisões e protecções

### FB Paredes divisórias de placas

#### FBR De placas laminadas compactas de alta pressão (HPL)

**FBR020** m² Parede de placas laminadas compactas de alta pressão (HPL). Sistema "FUNDERMAX".
Parede simples "FUNDERMAX", de 90 mm de espessura total, formada por uma estrutura de perfis de chapa de aço galvanizado de 70 mm de largura, à base de montantes (elementos verticais) separados 600 mm entre si, e canais (elementos horizontais), à qual se fixam as dois panos iguais de placas laminadas compactas de alta pressão (HPL) Max Compact FH F-Quality "FUNDERMAX", de 4100x1854 mm e 6 mm de espessura, acabamento Colour, 0237 Gentian Blue, textura standard: FH, com o sistema sistema Colado Elástico de fixação oculta com cola. Inclusive fita acústica de dilatação autocolante; fixações para a ancoragem de canais e montantes metálicos; kit de complementos para a instalação das placas.
Critérios considerados na determinação do preço da unidade de obra: O preço inclui a resolução de encontros e pontos singulares e as ajudas para a execução de roços para instalações, mas não inclui o isolamento a colocar entre os montantes.
Inclui: Marcação e traçado na laje inferior e na superior das paredes a realizar. Colocação de banda de estanquidade e canais inferiores, sobre pavimento finalizado ou base de assentamento. Colocação de banda de estanquidade e canais superiores, sob lajes. Colocação e fixação dos montantes sobre os elementos horizontais. Corte das placas. Fixação das placas para o fecho de uma das faces da parede. Fixação das placas para o fecho da segunda face da parede. Implantação das caixas de mecanismos eléctricos e de passagem de instalações, e perfuração posterior das placas.
Critério de medição de projecto: Superfície medida segundo documentação gráfica de Projecto, sem duplicar esquinas nem encontros, descontando as aberturas de superfície maior de 2 m².
Critério de medição de obra: Medir-se-á a superfície realmente executada segundo especificações de Projecto, sem duplicar esquinas nem encontros, descontando as aberturas de superfície maior de 8 m² e a metade das aberturas para as de superfície entre 5 e 8 m² para as placas de gesso laminado e descontando as aberturas de superfície maior de 2 m² para o resto das placas.

| Código | Un | Descrição | Rendimento | Preço | Importância |
|---|---|---|---|---|---|
| mt12psg041c | m | Banda autocolante dessolidarizante de espuma de poliuretano de células fechadas, de 3,2 mm de espessura e 70 mm de largura, resistência térmica 0,10 m²°C/W, condutibilidade térmica 0,032 W/(m°C). (material) | 1.200 | 0.33 | 0.40 |
| mt12psg070d | m | Canal de perfil de aço galvanizado de 70 mm de largura, segundo EN 14195. (material) | 0.950 | 1.63 | 1.55 |
| mt12psg060d | m | Montante de perfil de aço galvanizado de 70 mm de largura, segundo EN 14195. (material) | 2.330 | 2.01 | 4.68 |
| mt12fmx110aaJ1 | m² | Placa laminada compacta de alta pressão (HPL) Max Compact FH F-Quality "FUNDERMAX", de 4100x1854 mm e 6 mm de espessura, acabamento Colour, 0237 Gentian Blue, textura standard: FH, Euroclasse B-s2, d0 de reacção ao fogo, segundo NP EN 13501-1, à base de resinas termoendurecíveis acrílicas de poliuretano, reforçada de forma homogénea com fibras de madeira certificada FSC ou PEFC, com superfície decorativa não melamínica, tipo EDF segundo EN 438-2, para colocar mediante o sistema Colado Elástico de fixação oculta com adesivo. (material) | 2.100 | 31.01 | 65.12 |
| mt12fmx121a | Ud | Kit de complementos para a instalação do sistema de parede interior Colado elástico "FUNDERMAX". (material) | 1.000 | 22.71 | 22.71 |
| op00fre010 |  | Fresadora. | 1.000 | 0.00 | 0.00 |
| op00ato010 |  | Aparafusadora. | 1.000 | 0.00 | 0.00 |
| mo053 | h | Oficial de 1ª montador de pré-fabricados interiores. (mão de obra) | 0.300 | 23.31 | 6.99 |
| mo100 | h | Ajudante de montador de pré-fabricados interiores. (mão de obra) | 0.300 | 22.13 | 6.64 |
| % | % | Custos directos complementares | 2 % | 108.09 | 2.16 |
|  |  | Custos directos |  |  | 110.25 |
