# Padieira de alvenaria de tijolos de betão face à vista com armadura treliçada

- Propriedade do ficheiro: CYPE INGENIEROS, S.A.
- Formato: FIEBDC-3/2002
- Moeda: EUR
- Custos indirectos: 3.00 %
- IVA: 23.00 %

## F Fachadas, divisões e protecções

### FC Padieiras, lintéis e caixas de estores

#### FCO De alvenaria de tijolos de betão face à vista

**FCO020** m Padieira de alvenaria de tijolos de betão face à vista com armadura treliçada.
Padieira de 11 cm de espessura, realizada com duas fiadas de tijolos de betão face à vista hidrofugados, lisos maciços, cinzento, 24x12x5,5 cm, assentes com argamassa de cimento confeccionada em obra, com 250 kg/m³ de cimento, cor cinzento, dosificação 1:6, fornecida em sacos, com juntas horizontais e verticais de 10 mm de espessura, junta refundada; com armadura treliçada pré-fabricada de aço galvanizado a quente com recobrimento de resina epóxi, de 3,7 mm de diâmetro e de 100 mm de largura; escoramento através de escoras e pranchões de madeira.
Inclui: Limpeza e nivelação da superfície de apoio. Implantação e marcação dos eixos de apoio na abertura de passagem. Implantação e corte das pranchas. Instalação das escoras. Preparação da argamassa. Colocação dos tijolos. Colocação das armaduras. Maciçamento com argamassa. Desmontagem e remoção das escoras.
Critério de medição de projecto: Comprimento medido segundo documentação gráfica de Projecto, incluindo as entregas nos apoios.
Critério de medição de obra: Medir-se-á o comprimento realmente executado segundo especificações de Projecto, incluindo as entregas nos apoios.

| Código | Un | Descrição | Rendimento | Preço | Importância |
|---|---|---|---|---|---|
| mt05chl010k | Ud | Tijolo de betão face à vista hidrofugado, liso maciço, cinzento, 24x12x5,5 cm, densidade 2000 kg/m³, segundo NP EN 771-3. (material) | 8.000 | 0.31 | 2.48 |
| mt08aaa010a | m³ | Água. (material) | 0.005 | 1.50 | 0.01 |
| mt01arg005a | t | Areia de pedreira, para argamassa preparada em obra. (material) | 0.042 | 18.00 | 0.76 |
| mt08cem011a | kg | Cimento Portland CEM II/B-L 32,5 R, cor cinzento, em sacos, segundo NP EN 197-1. (material) | 6.525 | 0.10 | 0.65 |
| mt07aag010ech | m | Armadura treliçada pré-fabricada de aço galvanizado a quente com recobrimento de resina epóxi, de 3,7 mm de diâmetro e 100 mm de largura, com dispositivos de separação, geometria desenhada para permitir a sobreposição e sistema de autocontrolo do operário (SAO). Segundo EN 845-3. (material) | 2.000 | 2.41 | 4.82 |
| mt50spa050m | m³ | Pranchão de madeira de pinho, dimensões 20x7,2 cm. (material) | 0.003 | 439.20 | 1.32 |
| mt50spa101 | kg | Pregos de aço. (material) | 0.050 | 1.87 | 0.09 |
| mt50spb040a | m | Prumo de madeira de pinho, até 2,5 m de altura, diâmetro 8/10 cm. (material) | 0.067 | 1.66 | 0.11 |
| mq06hor010 | h | Betoneira eléctrica com uma capacidade de amassadura de 160 l. (equipamento) | 0.022 | 3.45 | 0.08 |
| op00sie030 |  | Serra de disco de diamante, para mesa de trabalho, de corte húmido. | 1.000 | 0.00 | 0.00 |
| op00tal010 |  | Berbequim. | 1.000 | 0.00 | 0.00 |
| mo021 | h | Oficial de 1ª construção em trabalhos auxiliares de pedreiro. (mão de obra) | 0.175 | 22.68 | 3.97 |
| mo114 | h | Operário não qualificado construção em trabalhos auxiliares de pedreiro. (mão de obra) | 0.126 | 21.45 | 2.70 |
| % | % | Custos directos complementares | 2 % | 16.99 | 0.34 |
|  |  | Custos directos |  |  | 17.33 |
