# Padieira de alvenaria de tijolos cerâmicos face à vista com armadura treliçada

- Propriedade do ficheiro: CYPE INGENIEROS, S.A.
- Formato: FIEBDC-3/2002
- Moeda: EUR
- Custos indirectos: 3.00 %
- IVA: 23.00 %

## F Fachadas, divisões e protecções

### FC Padieiras, lintéis e caixas de estores

#### FCX De alvenaria de tijolos cerâmicos face à vista

**FCX030** m Padieira de alvenaria de tijolos cerâmicos face à vista com armadura treliçada.
Padieira de 10 cm de espessura, realizada com duas fiadas de tijolos cerâmicos face à vista perfurados clínquer, vermelho, 24x11,5x5 cm, assentes com argamassa de cimento confeccionada em obra, com 250 kg/m³ de cimento, cor branca (com areia de mármore branco), dosificação 1:6, fornecida em sacos, com juntas horizontais e verticais de 10 mm de espessura, junta refundada; com armadura treliçada pré-fabricada de aço galvanizado a quente com recobrimento de resina epóxi, de 3,7 mm de diâmetro e de 55 mm de largura; escoramento através de escoras metálicas telescópicas e pranchões de madeira.
Inclui: Limpeza e nivelação da superfície de apoio. Implantação e marcação dos eixos de apoio na abertura de passagem. Implantação e corte das pranchas. Instalação das escoras. Preparação da argamassa. Colocação dos tijolos. Colocação das armaduras. Maciçamento com argamassa. Desmontagem e remoção das escoras.
Critério de medição de projecto: Comprimento medido segundo documentação gráfica de Projecto, incluindo as entregas nos apoios.
Critério de medição de obra: Medir-se-á o comprimento realmente executado segundo especificações de Projecto, incluindo as entregas nos apoios.

| Código | Un | Descrição | Rendimento | Preço | Importância |
|---|---|---|---|---|---|
| mt05cvk010a | Ud | Tijolo cerâmico face à vista perfurado clínquer, vermelho, 24x11,5x5 cm, para utilização em alvenaria não protegida (peça U), densidade 1300 kg/m³, segundo NP EN 771-1. (material) | 8.000 | 0.30 | 2.40 |
| mt08aaa010a | m³ | Água. (material) | 0.004 | 1.50 | 0.01 |
| mt01arg005b | t | Areia de mármore branco, para argamassa preparada em obra. (material) | 0.002 | 115.00 | 0.23 |
| mt08cem041k | kg | Cimento branco em sacos. (material) | 0.362 | 0.15 | 0.05 |
| mt07aag010eab | m | Armadura treliçada pré-fabricada de aço galvanizado a quente com recobrimento de resina epóxi, de 3,7 mm de diâmetro e 55 mm de largura, com dispositivos de separação, geometria desenhada para permitir a sobreposição e sistema de autocontrolo do operário (SAO). Segundo EN 845-3. (material) | 2.000 | 2.41 | 4.82 |
| mt50spa050m | m³ | Pranchão de madeira de pinho, dimensões 20x7,2 cm. (material) | 0.003 | 439.20 | 1.32 |
| mt50spa101 | kg | Pregos de aço. (material) | 0.050 | 1.87 | 0.09 |
| mt50spa081a | Ud | Escora metálica telescópica, até 3 m de altura. (material) | 0.013 | 19.25 | 0.25 |
| mq06hor010 | h | Betoneira eléctrica com uma capacidade de amassadura de 160 l. (equipamento) | 0.005 | 3.45 | 0.02 |
| op00sie030 |  | Serra de disco de diamante, para mesa de trabalho, de corte húmido. | 1.000 | 0.00 | 0.00 |
| op00tal010 |  | Berbequim. | 1.000 | 0.00 | 0.00 |
| mo021 | h | Oficial de 1ª construção em trabalhos auxiliares de pedreiro. (mão de obra) | 0.145 | 22.68 | 3.29 |
| mo114 | h | Operário não qualificado construção em trabalhos auxiliares de pedreiro. (mão de obra) | 0.112 | 21.45 | 2.40 |
| % | % | Custos directos complementares | 2 % | 14.88 | 0.30 |
|  |  | Custos directos |  |  | 15.18 |
