# Parapeito de alvenaria

- Propriedade do ficheiro: CYPE INGENIEROS, S.A.
- Formato: FIEBDC-3/2002
- Moeda: EUR
- Custos indirectos: 3.00 %
- IVA: 23.00 %

## F Fachadas, divisões e protecções

### FD Protecções e gradeamentos

#### FDA Parapeitos

**FDA005** m Parapeito de alvenaria.
Parapeito de 1,25 m de altura, de 12 cm de espessura de alvenaria, de tijolo cerâmico perfurado, para revestir, 25x12x7 cm, com juntas horizontais e verticais de 10 mm de espessura, assente com argamassa de cimento confeccionada em obra, com 250 kg/m³ de cimento, cor cinzento, dosificação 1:6, fornecida em sacos, com corrimão recto metálico, formado por tubo oco de aço galvanizado, de 40 mm de diâmetro, com suportes metálicos fixados ao paramento através de ancoragem mecânica com buchas de nylon e parafusos de aço; emboço em ambas as faces com argamassa de cimento confeccionada em obra, com 250 kg/m³ de cimento, cor cinzento, dosificação 1:6, fornecida em sacos. Inclusive peça superior de coroamento.
Critérios considerados na determinação do preço da unidade de obra: O preço não inclui a pintura do corrimão.
Inclui: Limpeza e preparação da superfície de apoio. Marcação da alvenaria a realizar. Preparação da argamassa. Assentamento da primeira fiada sobre camada de argamassa. Colocação e aprumo de prumos de referência. Colocação de fios entre prumos. Colocação de fios de prumo fixos nas arestas. Colocação das peças por fiadas a nível. Marcação de alinhamentos e níveis. Execução de encontros e pilastras. Emboço de paramentos. Colocação do corrimão.
Critério de medição de projecto: Comprimento medido entre eixos, segundo documentação gráfica de Projecto.
Critério de medição de obra: Medir-se-á, a eixos, o comprimento realmente executado segundo especificações de Projecto.

| Código | Un | Descrição | Rendimento | Preço | Importância |
|---|---|---|---|---|---|
| mt04lpa010a | Ud | Tijolo cerâmico perfurado, para revestir, 25x12x7 cm, para utilização em alvenaria protegida (peça P), densidade 1010 kg/m³, segundo NP EN 771-1. (material) | 63.000 | 0.20 | 12.60 |
| mt08aaa010a | m³ | Água. (material) | 0.029 | 1.50 | 0.04 |
| mt01arg005a | t | Areia de pedreira, para argamassa preparada em obra. (material) | 0.206 | 18.00 | 3.71 |
| mt08cem011a | kg | Cimento Portland CEM II/B-L 32,5 R, cor cinzento, em sacos, segundo NP EN 197-1. (material) | 31.904 | 0.10 | 3.19 |
| mt20ahp010j | m | Capeamento pré-fabricado de betão, com um ângulo de inclinação de 10°, de cor branca, em peças de 500x200x50 mm, com pingadeira, para revestimento de muros, e ancoragem metálica de aço inoxidável na sua face inferior. (material) | 1.050 | 9.91 | 10.41 |
| mt26dpa020a | m | Corrimão recto metálico, formado por tubo oco de aço galvanizado, de 40 mm de diâmetro, com suportes e embelezadores do mesmo material para a sua fixação ao paramento. (material) | 1.000 | 21.40 | 21.40 |
| mq06hor010 | h | Betoneira eléctrica com uma capacidade de amassadura de 160 l. (equipamento) | 0.089 | 3.45 | 0.31 |
| op00ato010 |  | Aparafusadora. | 1.000 | 0.00 | 0.00 |
| op00amo010 |  | Rebarbadora. | 1.000 | 0.00 | 0.00 |
| mo021 | h | Oficial de 1ª construção em trabalhos auxiliares de pedreiro. (mão de obra) | 1.963 | 22.68 | 44.52 |
| mo078 | h | Ajudante de construção em trabalhos auxiliares de pedreiro. (mão de obra) | 0.981 | 22.13 | 21.71 |
| mo114 | h | Operário não qualificado construção em trabalhos auxiliares de pedreiro. (mão de obra) | 1.266 | 21.45 | 27.16 |
| mo018 | h | Oficial de 1ª serralheiro. (mão de obra) | 0.100 | 22.98 | 2.30 |
| mo059 | h | Ajudante de serralheiro. (mão de obra) | 0.100 | 22.20 | 2.22 |
| % | % | Custos directos complementares | 2 % | 149.57 | 2.99 |
|  |  | Custos directos |  |  | 152.56 |
