# Balaustrada

- Propriedade do ficheiro: CYPE INGENIEROS, S.A.
- Formato: FIEBDC-3/2002
- Moeda: EUR
- Custos indirectos: 3.00 %
- IVA: 23.00 %

## F Fachadas, divisões e protecções

### FD Protecções e gradeamentos

#### FDB Balaustradas

**FDB010** m Balaustrada.
Balaustrada recta formada por balaústres de pedra tosca de secção circular de 50 cm de altura e 13 cm de diâmetro, colocada em paredes e assente com argamassa de cimento e cal, confeccionada em obra, dosificação 1:1:7. Inclusive, corrimão de 17x7x100 cm, marcação, nivelação, enchimento de juntas e limpeza.
Inclui: Limpeza e preparação da borda de apoio. Disposição e montagem das peças por tramos entre pilastras. Colocação das peças. Enchimento e perfilamento de juntas com argamassa de cimento.
Critério de medição de projecto: Comprimento medido entre eixos, segundo documentação gráfica de Projecto.
Critério de medição de obra: Medir-se-á, a eixos, o comprimento realmente executado segundo especificações de Projecto.

| Código | Un | Descrição | Rendimento | Preço | Importância |
|---|---|---|---|---|---|
| mt20bhp015a | Ud | Balaústre circular de pedra tosca, de 50 cm de altura e diâmetro 13 cm. (material) | 4.000 | 5.05 | 20.20 |
| mt20bhp035a | m | Corrimão de pedra tosca de uma peça, para balaustrada, 17x7x100 cm. (material) | 1.000 | 6.87 | 6.87 |
| mt08aaa010a | m³ | Água. (material) | 0.016 | 1.50 | 0.02 |
| mt01arg005a | t | Areia de pedreira, para argamassa preparada em obra. (material) | 0.120 | 18.00 | 2.16 |
| mt08cem041k | kg | Cimento branco em sacos. (material) | 20.000 | 0.15 | 3.00 |
| mt08cal011a | kg | Cal aérea hidratada, tipo CL 90-S, segundo NP EN 459-1, em sacos. (material) | 20.000 | 0.44 | 8.80 |
| mq06hor010 | h | Betoneira eléctrica com uma capacidade de amassadura de 160 l. (equipamento) | 0.072 | 3.45 | 0.25 |
| op00amo010 |  | Rebarbadora. | 1.000 | 0.00 | 0.00 |
| mo020 | h | Oficial de 1ª construção. (mão de obra) | 0.800 | 22.68 | 18.14 |
| mo113 | h | Operário não qualificado construção. (mão de obra) | 1.472 | 21.45 | 31.57 |
| % | % | Custos directos complementares | 2 % | 91.01 | 1.82 |
|  |  | Custos directos |  |  | 92.83 |
