# Guarda de fachada, de aço

- Propriedade do ficheiro: CYPE INGENIEROS, S.A.
- Formato: FIEBDC-3/2002
- Moeda: EUR
- Custos indirectos: 3.00 %
- IVA: 23.00 %

## F Fachadas, divisões e protecções

### FD Protecções e gradeamentos

#### FDD Guardas e corrimãos

**FDD010** m Guarda de fachada, de aço.
Guarda de fachada em forma recta, de 100 cm de altura, formada por: caixilho composto de remate de guarda superior e inferior de secção quadrada de perfil maciço de aço laminado a quente de 12x12 mm e montantes de secção em T de perfil maciço de aço laminado a quente de 40 mm com uma separação de 100 cm entre si; entre-pano para enchimento das aberturas do caixilho composto de barras verticais de secção quadrada de perfil maciço de aço laminado a quente de 12x12 mm com uma separação de 10 cm e corrimão de madeira de pinho da região, para envernizar, de 65x70 mm de secção, fixado com suportes de perfil de secção quadrada de aço aparafusados ao caixilho. Inclusive barras para fixação através de aparafusamento em elemento de betão com buchas de expansão e parafusos de aço. Elaboração em oficina e ajuste final em obra. Totalmente terminada e preparada para pintar.
Inclui: Marcação dos pontos de fixação do caixilho. Colocação do tramo de guarda de forma que os pontos de ancoragem do caixilho se situem nos pontos marcados. Aprumo e nivelamento. Resolução das uniões entre tramos da guarda. Resolução das uniões ao paramento. Montagem de elementos complementares.
Critério de medição de projecto: Comprimento medido entre eixos, segundo documentação gráfica de Projecto.
Critério de medição de obra: Medir-se-á, na direcção do corrimão, a eixos, o comprimento realmente executado segundo especificações de Projecto.

| Código | Un | Descrição | Rendimento | Preço | Importância |
|---|---|---|---|---|---|
| mt26aac010cr | m | Secção em T de perfil maciço de aço laminado a quente de 40 mm, montado em oficina com tratamento anticorrosão segundo NP EN ISO 1461 e primário SHOP-PRIMER à base de resina polivinil-butiral com uma espessura média de recobrimento de 20 microns. (material) | 2.100 | 9.79 | 20.56 |
| mt26aac010aa | m | Secção quadrada de perfil maciço de aço laminado a quente de 12x12 mm, montado em oficina com tratamento anticorrosão segundo NP EN ISO 1461 e primário SHOP-PRIMER à base de resina polivinil-butiral com uma espessura média de recobrimento de 20 microns. (material) | 11.100 | 5.66 | 62.83 |
| mt22dpa005a | m | Corrimão de madeira de pinho da região para envernizar, de 65x70 mm de secção, para guarda. (material) | 1.050 | 13.22 | 13.88 |
| mt26aaa023a | Ud | Ancoragem mecânica com bucha de expansão de aço galvanizado, porca e anilha. (material) | 2.000 | 1.47 | 2.94 |
| mt27pfi050 | kg | Primário SHOP-PRIMER à base de resinas pigmentadas com óxido de ferro vermelho, cromato de zinco e fosfato de zinco. (material) | 0.160 | 9.95 | 1.59 |
| mq08sol020 | h | Equipamentos e elementos auxiliares para soldadura eléctrica. (equipamento) | 0.100 | 3.42 | 0.34 |
| op00ato010 |  | Aparafusadora. | 1.000 | 0.00 | 0.00 |
| op00amo010 |  | Rebarbadora. | 1.000 | 0.00 | 0.00 |
| op00tal010 |  | Berbequim. | 1.000 | 0.00 | 0.00 |
| mo018 | h | Oficial de 1ª serralheiro. (mão de obra) | 0.540 | 22.98 | 12.41 |
| mo059 | h | Ajudante de serralheiro. (mão de obra) | 0.340 | 22.20 | 7.55 |
| mo017 | h | Oficial de 1ª carpinteiro. (mão de obra) | 0.100 | 23.03 | 2.30 |
| mo058 | h | Ajudante de carpinteiro. (mão de obra) | 0.200 | 22.27 | 4.45 |
| % | % | Custos directos complementares | 2 % | 128.85 | 2.58 |
|  |  | Custos directos |  |  | 131.43 |
