# Guarda de fachada, de aço

- Propriedade do ficheiro: CYPE INGENIEROS, S.A.
- Formato: FIEBDC-3/2002
- Moeda: EUR
- Custos indirectos: 3.00 %
- IVA: 23.00 %

## F Fachadas, divisões e protecções

### FD Protecções e gradeamentos

#### FDD Guardas e corrimãos

**FDD010** m Guarda de fachada, de aço.
Guarda de fachada em forma recta, de 100 cm de altura, formada por: caixilho composto de remate de guarda superior e inferior de secção quadrada de perfil maciço de aço laminado a quente de 12x12 mm e montantes de secção quadrada de perfil maciço de aço laminado a quente de 12x12 mm com uma separação de 100 cm entre si; entre-pano para enchimento das aberturas do caixilho composto de barras verticais de secção em T de perfil maciço de aço laminado a quente de 40 mm com uma separação de 10 cm e corrimão de secção quadrada de perfil maciço de aço laminado a quente de 16x16 mm. Inclusive barras para fixação através de aparafusamento em elemento de betão com buchas de expansão e parafusos de aço. Elaboração em oficina e ajuste final em obra. Totalmente terminada e preparada para pintar.
Inclui: Marcação dos pontos de fixação do caixilho. Colocação do tramo de guarda de forma que os pontos de ancoragem do caixilho se situem nos pontos marcados. Aprumo e nivelamento. Resolução das uniões entre tramos da guarda. Resolução das uniões ao paramento. Montagem de elementos complementares.
Critério de medição de projecto: Comprimento medido entre eixos, segundo documentação gráfica de Projecto.
Critério de medição de obra: Medir-se-á, na direcção do corrimão, a eixos, o comprimento realmente executado segundo especificações de Projecto.

| Código | Un | Descrição | Rendimento | Preço | Importância |
|---|---|---|---|---|---|
| mt26aac010aa | m | Secção quadrada de perfil maciço de aço laminado a quente de 12x12 mm, montado em oficina com tratamento anticorrosão segundo NP EN ISO 1461 e primário SHOP-PRIMER à base de resina polivinil-butiral com uma espessura média de recobrimento de 20 microns. (material) | 4.200 | 5.66 | 23.77 |
| mt26aac010cr | m | Secção em T de perfil maciço de aço laminado a quente de 40 mm, montado em oficina com tratamento anticorrosão segundo NP EN ISO 1461 e primário SHOP-PRIMER à base de resina polivinil-butiral com uma espessura média de recobrimento de 20 microns. (material) | 9.000 | 9.79 | 88.11 |
| mt26aac010ac | m | Secção quadrada de perfil maciço de aço laminado a quente de 16x16 mm, montado em oficina com tratamento anticorrosão segundo NP EN ISO 1461 e primário SHOP-PRIMER à base de resina polivinil-butiral com uma espessura média de recobrimento de 20 microns. (material) | 1.050 | 7.43 | 7.80 |
| mt26aaa023a | Ud | Ancoragem mecânica com bucha de expansão de aço galvanizado, porca e anilha. (material) | 2.000 | 1.47 | 2.94 |
| mt27pfi050 | kg | Primário SHOP-PRIMER à base de resinas pigmentadas com óxido de ferro vermelho, cromato de zinco e fosfato de zinco. (material) | 0.160 | 9.95 | 1.59 |
| mq08sol020 | h | Equipamentos e elementos auxiliares para soldadura eléctrica. (equipamento) | 0.100 | 3.42 | 0.34 |
| op00ato010 |  | Aparafusadora. | 1.000 | 0.00 | 0.00 |
| op00amo010 |  | Rebarbadora. | 1.000 | 0.00 | 0.00 |
| op00tal010 |  | Berbequim. | 1.000 | 0.00 | 0.00 |
| mo018 | h | Oficial de 1ª serralheiro. (mão de obra) | 0.540 | 22.98 | 12.41 |
| mo059 | h | Ajudante de serralheiro. (mão de obra) | 0.340 | 22.20 | 7.55 |
| % | % | Custos directos complementares | 2 % | 144.51 | 2.89 |
|  |  | Custos directos |  |  | 147.40 |
