# Guarda de fachada, de alumínio

- Propriedade do ficheiro: CYPE INGENIEROS, S.A.
- Formato: FIEBDC-3/2002
- Moeda: EUR
- Custos indirectos: 3.00 %
- IVA: 23.00 %

## F Fachadas, divisões e protecções

### FD Protecções e gradeamentos

#### FDD Guardas e corrimãos

**FDD020** m Guarda de fachada, de alumínio.
Guarda de fachada em forma curva, de 100 cm de altura, de alumínio anodizado cor natural, formada por: caixilho composto de remate de guarda superior e inferior de perfil rectangular de 40x20 mm e montantes de perfil quadrado de 40x40 mm com uma separação de 100 cm entre si; entre-pano para enchimento das aberturas do caixilho composto de barras verticais de alumínio, perfil rectangular de 30x15 mm, e corrimão de perfil curvo de 70 mm. Inclusive barras para fixação através de aparafusamento em elemento de betão com buchas de expansão e parafusos de aço. Elaboração em oficina e ajuste final em obra.
Inclui: Marcação dos pontos de fixação do caixilho. Colocação do tramo de guarda de forma que os pontos de ancoragem do caixilho se situem nos pontos marcados. Aprumo e nivelamento. Resolução das uniões entre tramos da guarda. Resolução das uniões ao paramento. Montagem de elementos complementares.
Critério de medição de projecto: Comprimento medido entre eixos, segundo documentação gráfica de Projecto.
Critério de medição de obra: Medir-se-á, na direcção do corrimão, a eixos, o comprimento realmente executado segundo especificações de Projecto.

| Código | Un | Descrição | Rendimento | Preço | Importância |
|---|---|---|---|---|---|
| mt25dba030a | m | Pilastra quadrada de 40x40 mm, de alumínio anodizado de 15 microns, cor natural, montada em oficina, para guarda. (material) | 2.100 | 5.72 | 12.01 |
| mt25dba040b | m | Remate de guarda rectangular de 40x20 mm, de alumínio anodizado de 15 microns, cor natural, montado em oficina, para guarda. (material) | 2.100 | 7.87 | 16.53 |
| mt25dba020a | m | Barra vertical rectangular de 30x15 mm, de alumínio anodizado de 15 microns, cor natural, montada em oficina, para guarda. (material) | 9.000 | 4.23 | 38.07 |
| mt25dba010a | m | Corrimão curvo de 70 mm, de alumínio anodizado de 15 microns, cor natural, montado em oficina, para guarda. (material) | 1.050 | 8.45 | 8.87 |
| mt26aaa023a | Ud | Ancoragem mecânica com bucha de expansão de aço galvanizado, porca e anilha. (material) | 2.000 | 1.47 | 2.94 |
| op00ato010 |  | Aparafusadora. | 1.000 | 0.00 | 0.00 |
| op00tal010 |  | Berbequim. | 1.000 | 0.00 | 0.00 |
| op00amo010 |  | Rebarbadora. | 1.000 | 0.00 | 0.00 |
| mo011 | h | Oficial de 1ª montador. (mão de obra) | 0.940 | 23.31 | 21.91 |
| mo080 | h | Ajudante de montador. (mão de obra) | 0.540 | 22.13 | 11.95 |
| % | % | Custos directos complementares | 2 % | 112.28 | 2.25 |
|  |  | Custos directos |  |  | 114.53 |
