# Guarda de fachada, de aço inoxidável

- Propriedade do ficheiro: CYPE INGENIEROS, S.A.
- Formato: FIEBDC-3/2002
- Moeda: EUR
- Custos indirectos: 3.00 %
- IVA: 23.00 %

## F Fachadas, divisões e protecções

### FD Protecções e gradeamentos

#### FDD Guardas e corrimãos

**FDD040** m Guarda de fachada, de aço inoxidável.
Guarda de fachada em forma recta, de 100 cm de altura, de aço inoxidável AISI 316 acabamento brilhante, formada por: montantes verticais providos de remate superior inclinado para o interior, em relação ao plano vertical da guarda, para dificultar a sua subida, de perfil rectangular de 40x10 mm com uma separação de 120 cm entre si; entre-pano de 3 barras horizontais de aço inoxidável de 16 mm de diâmetro e corrimão de perfil circular de 42 mm. Inclusive barras para fixação através de aparafusamento em elemento de betão com buchas de expansão e parafusos de aço.
Inclui: Colocação do tramo de guarda. Aprumo e nivelamento. Resolução das uniões entre tramos da guarda. Resolução das uniões ao paramento. Montagem de elementos complementares.
Critério de medição de projecto: Comprimento medido entre eixos, segundo documentação gráfica de Projecto.
Critério de medição de obra: Medir-se-á, na direcção do corrimão, a eixos, o comprimento realmente executado segundo especificações de Projecto.

| Código | Un | Descrição | Rendimento | Preço | Importância |
|---|---|---|---|---|---|
| mt26dbe330g | m | Guarda de aço inoxidável AISI 316 acabamento brilhante de 100 cm de altura, composta de corrimão de 42 mm de diâmetro, fixado a montantes verticais providos de remate superior inclinado para o interior, em relação ao plano vertical da guarda, para dificultar a sua subida de 40x10 mm dispostos cada 120 cm e entrepano de 3 barrotes horizontais de 16 mm de diâmetro soldados aos montantes. (material) | 1.000 | 239.58 | 239.58 |
| mt26aaa023b | Ud | Ancoragem mecânica com bucha de expansão de aço inoxidável AISI 316, porca e anilha. (material) | 2.000 | 4.91 | 9.82 |
| mq08sol020 | h | Equipamentos e elementos auxiliares para soldadura eléctrica. (equipamento) | 0.100 | 3.42 | 0.34 |
| op00ato010 |  | Aparafusadora. | 1.000 | 0.00 | 0.00 |
| op00tal010 |  | Berbequim. | 1.000 | 0.00 | 0.00 |
| op00amo010 |  | Rebarbadora. | 1.000 | 0.00 | 0.00 |
| mo018 | h | Oficial de 1ª serralheiro. (mão de obra) | 0.540 | 22.98 | 12.41 |
| mo059 | h | Ajudante de serralheiro. (mão de obra) | 0.340 | 22.20 | 7.55 |
| % | % | Custos directos complementares | 2 % | 269.70 | 5.39 |
|  |  | Custos directos |  |  | 275.09 |
