# Sistema "FUNDERMAX" de guarda de fachada

- Propriedade do ficheiro: CYPE INGENIEROS, S.A.
- Formato: FIEBDC-3/2002
- Moeda: EUR
- Custos indirectos: 3.00 %
- IVA: 23.00 %

## F Fachadas, divisões e protecções

### FD Protecções e gradeamentos

#### FDD Guardas e corrimãos

**FDD060** m Sistema "FUNDERMAX" de guarda de fachada.
Guarda de fachada em forma recta, de 100 cm de altura de alumínio anodizado cor natural, formada por: caixilho composto de remate de guarda superior e inferior de perfil quadrado de 40x40 mm e montantes de perfil quadrado de 40x40 mm com uma separação de 100 cm entre si; entre-pano para enchimento das aberturas do caixilho composto de placa laminada compacta de alta pressão (HPL), para varandas, Max Exterior "FUNDERMAX", de 4100x1854 mm e 6 mm de espessura, acabamento Colour, 0075 Dark Grey, textura acetinada: NT, Euroclasse B-s2, d0 de reacção ao fogo, segundo NP EN 13501-1, à base de resinas termoendurecíveis acrílicas de poliuretano, reforçada de forma homogénea com fibras de madeira certificada FSC ou PEFC, com superfície decorativa não melamínica e propriedades anti-graffiti durante toda a sua vida útil, tipo EDF segundo EN 438-2, com resistência aos raios ultravioleta não inferior a 4-5 ao comparar com a escala de cinzentos segundo NP EN 20105-A02 e corrimão de perfil curvo de 70 mm. Inclusive barras para fixação através de ancoragem química em alvenaria com varões roscados e resina. Elaboração em oficina e ajuste final em obra.
Inclui: Marcação dos pontos de fixação do caixilho. Colocação do tramo de guarda de forma que os pontos de ancoragem do caixilho se situem nos pontos marcados. Aprumo e nivelamento. Resolução das uniões entre tramos da guarda. Resolução das uniões ao paramento. Montagem de elementos complementares.
Critério de medição de projecto: Comprimento medido entre eixos, segundo documentação gráfica de Projecto.
Critério de medição de obra: Medir-se-á, na direcção do corrimão, a eixos, o comprimento realmente executado segundo especificações de Projecto.

| Código | Un | Descrição | Rendimento | Preço | Importância |
|---|---|---|---|---|---|
| mt25dba030a | m | Pilastra quadrada de 40x40 mm, de alumínio anodizado de 15 microns, cor natural, montada em oficina, para guarda. (material) | 2.100 | 5.72 | 12.01 |
| mt25dba040a | m | Remate de guarda quadrado de 40x40 mm, de alumínio anodizado de 15 microns, cor natural, montado em oficina, para guarda. (material) | 2.100 | 8.45 | 17.75 |
| mt12fmx011aai1 | m² | Placa laminada compacta de alta pressão (HPL), para varandas, Max Exterior "FUNDERMAX", de 4100x1854 mm e 6 mm de espessura, acabamento Colour, 0075 Dark Grey, textura acetinada: NT, Euroclasse B-s2, d0 de reacção ao fogo, segundo NP EN 13501-1, à base de resinas termoendurecíveis acrílicas de poliuretano, reforçada de forma homogénea com fibras de madeira certificada FSC ou PEFC, com superfície decorativa não melamínica e propriedades anti-graffiti durante toda a sua vida útil, tipo EDF segundo EN 438-2, com resistência aos raios ultravioleta não inferior a 4-5 ao comparar com a escala de cinzentos segundo NP EN 20105-A02. (material) | 0.630 | 41.54 | 26.17 |
| mt25dba010a | m | Corrimão curvo de 70 mm, de alumínio anodizado de 15 microns, cor natural, montado em oficina, para guarda. (material) | 1.050 | 8.45 | 8.87 |
| mt26aaq010a | Ud | Ancoragem química composta por resina e varão roscado de aço galvanizado qualidade 5.8, segundo EN ISO 898-1; com porca e anilha, de 8 mm de diâmetro. (material) | 2.000 | 2.90 | 5.80 |
| op00ato010 |  | Aparafusadora. | 1.000 | 0.00 | 0.00 |
| op00tal010 |  | Berbequim. | 1.000 | 0.00 | 0.00 |
| op00amo010 |  | Rebarbadora. | 1.000 | 0.00 | 0.00 |
| mo011 | h | Oficial de 1ª montador. (mão de obra) | 0.560 | 23.31 | 13.05 |
| mo080 | h | Ajudante de montador. (mão de obra) | 0.360 | 22.13 | 7.97 |
| % | % | Custos directos complementares | 2 % | 91.62 | 1.83 |
|  |  | Custos directos |  |  | 93.45 |
