# Guarda de escada, de aço

- Propriedade do ficheiro: CYPE INGENIEROS, S.A.
- Formato: FIEBDC-3/2002
- Moeda: EUR
- Custos indirectos: 3.00 %
- IVA: 23.00 %

## F Fachadas, divisões e protecções

### FD Protecções e gradeamentos

#### FDD Guardas e corrimãos

**FDD100** m Guarda de escada, de aço.
Guarda metálica de tubo oco de aço laminado a frio de 90 cm de altura, com caixilho simples, formado por remate de guarda superior de 40x40x2 mm, para fixar corrimão de madeira, e remate de guarda inferior de 80x40x2 mm; montantes verticais de 80x40x2 mm dispostos cada 120 cm e barras verticais de 20x20x1 mm, colocadas cada 12 cm e soldadas entre si, com de madeira de pinho da região, de 65x70 mm de secção, envernizado em oficina com verniz sintético com acabamento brilhante fixado através de suportes de perfil de secção quadrada de aço aparafusados ao caixilho, para escada recta de dois tramos com descanso. Inclusive barras para fixação através de ancoragem química em alvenaria com varões roscados e resina. Elaborada em oficina e montada em obra. Totalmente terminada e preparada para pintar.
Inclui: Marcação dos pontos de fixação. Aprumo e nivelamento. Resolução das uniões entre tramos. Resolução das uniões ao paramento.
Critério de medição de projecto: Comprimento medido entre eixos em verdadeira magnitude, segundo documentação gráfica de Projecto.
Critério de medição de obra: Medir-se-á, em verdadeira magnitude, a eixos, o comprimento realmente executado segundo especificações de Projecto.

| Código | Un | Descrição | Rendimento | Preço | Importância |
|---|---|---|---|---|---|
| mt26aaq010a | Ud | Ancoragem química composta por resina e varão roscado de aço galvanizado qualidade 5.8, segundo EN ISO 898-1; com porca e anilha, de 8 mm de diâmetro. (material) | 2.000 | 2.90 | 5.80 |
| mt26dbe210c | m | Guarda metálica de tubo oco de aço laminado a frio de 90 cm de altura, com caixilho simples formado por remate de guarda superior de 40x40x2 mm, para fixar corrimão de madeira, e remate de guarda inferior de 80x40x2 mm; montantes verticais de 80x40x2 mm dispostos cada 120 cm e barras verticais de 20x20x1 mm, colocadas cada 12 cm e soldadas entre si, para uma escada recta de dois tramos com descanso. (material) | 1.000 | 83.78 | 83.78 |
| mt22dpa010ac | m | Corrimão recto de madeira de pinho da região, de 65x70 mm de secção, envernizado em oficina, com verniz de poliuretano, acabamento brilhante, com suportes metálicos para a sua fixação ao paramento. (material) | 1.000 | 20.21 | 20.21 |
| mq08sol020 | h | Equipamentos e elementos auxiliares para soldadura eléctrica. (equipamento) | 0.100 | 3.42 | 0.34 |
| op00tal010 |  | Berbequim. | 1.000 | 0.00 | 0.00 |
| op00ato010 |  | Aparafusadora. | 1.000 | 0.00 | 0.00 |
| op00amo010 |  | Rebarbadora. | 1.000 | 0.00 | 0.00 |
| mo018 | h | Oficial de 1ª serralheiro. (mão de obra) | 0.572 | 22.98 | 13.14 |
| mo059 | h | Ajudante de serralheiro. (mão de obra) | 0.366 | 22.20 | 8.13 |
| mo017 | h | Oficial de 1ª carpinteiro. (mão de obra) | 0.155 | 23.03 | 3.57 |
| mo058 | h | Ajudante de carpinteiro. (mão de obra) | 0.108 | 22.27 | 2.41 |
| % | % | Custos directos complementares | 2 % | 137.38 | 2.75 |
|  |  | Custos directos |  |  | 140.13 |
