# Guarda de escada, de aço

- Propriedade do ficheiro: CYPE INGENIEROS, S.A.
- Formato: FIEBDC-3/2002
- Moeda: EUR
- Custos indirectos: 3.00 %
- IVA: 23.00 %

## F Fachadas, divisões e protecções

### FD Protecções e gradeamentos

#### FDD Guardas e corrimãos

**FDD100** m Guarda de escada, de aço.
Guarda metálica de tubo oco de aço laminado a frio de 90 cm de altura, com caixilho simples, formado por remate de guarda superior de 100x40x2 mm, que faz de corrimão, e remate de guarda inferior de 80x40x2 mm; montantes verticais de 80x40x2 mm dispostos cada 120 cm e barras verticais de 20x20x1 mm, colocadas cada 12 cm e soldadas entre si, para escada giratória em semi-círculo com olho. Inclusive ganchos para fixação em alvenaria com argamassa de cimento, confeccionada em obra, dosificação 1:6. Elaborada em oficina e montada em obra. Totalmente terminada e preparada para pintar.
Inclui: Marcação dos pontos de fixação. Aprumo e nivelamento. Resolução das uniões entre tramos. Resolução das uniões ao paramento.
Critério de medição de projecto: Comprimento medido entre eixos em verdadeira magnitude, segundo documentação gráfica de Projecto.
Critério de medição de obra: Medir-se-á, em verdadeira magnitude, a eixos, o comprimento realmente executado segundo especificações de Projecto.

| Código | Un | Descrição | Rendimento | Preço | Importância |
|---|---|---|---|---|---|
| mt08aaa010a | m³ | Água. (material) | 0.006 | 1.50 | 0.01 |
| mt01arg005a | t | Areia de pedreira, para argamassa preparada em obra. (material) | 0.013 | 18.00 | 0.23 |
| mt08cem011a | kg | Cimento Portland CEM II/B-L 32,5 R, cor cinzento, em sacos, segundo NP EN 197-1. (material) | 2.000 | 0.10 | 0.20 |
| mt26dbe010g | m | Guarda metálica de tubo oco de aço laminado a frio de 90 cm de altura, com caixilho simples formado por remate de guarda superior de 100x40x2 mm, que faz de corrimão, e remate de guarda inferior de 80x40x2 mm; montantes verticais de 80x40x2 mm dispostos cada 120 cm e barras verticais de 20x20x1 mm, colocadas cada 12 cm e soldadas entre si, para uma escada giratória em semi-círculo com olho. (material) | 1.000 | 90.93 | 90.93 |
| mq08sol020 | h | Equipamentos e elementos auxiliares para soldadura eléctrica. (equipamento) | 0.100 | 3.42 | 0.34 |
| mq06hor010 | h | Betoneira eléctrica com uma capacidade de amassadura de 160 l. (equipamento) | 0.006 | 3.45 | 0.02 |
| op00amo010 |  | Rebarbadora. | 1.000 | 0.00 | 0.00 |
| mo020 | h | Oficial de 1ª construção. (mão de obra) | 0.450 | 22.68 | 10.21 |
| mo113 | h | Operário não qualificado construção. (mão de obra) | 0.300 | 21.45 | 6.44 |
| mo018 | h | Oficial de 1ª serralheiro. (mão de obra) | 0.600 | 22.98 | 13.79 |
| mo059 | h | Ajudante de serralheiro. (mão de obra) | 0.300 | 22.20 | 6.66 |
| % | % | Custos directos complementares | 2 % | 128.83 | 2.58 |
|  |  | Custos directos |  |  | 131.41 |
