# Guarda de escada, de aço inoxidável

- Propriedade do ficheiro: CYPE INGENIEROS, S.A.
- Formato: FIEBDC-3/2002
- Moeda: EUR
- Custos indirectos: 3.00 %
- IVA: 23.00 %

## F Fachadas, divisões e protecções

### FD Protecções e gradeamentos

#### FDD Guardas e corrimãos

**FDD115** m Guarda de escada, de aço inoxidável.
Guarda de aço inoxidável AISI 304 de 100 cm de altura, composta de corrimão de 50 mm de diâmetro fixado a montantes verticais de 40x40 mm dispostos cada 120 cm e entrepano de 3 barrotes maciços horizontais de 12 mm de diâmetro soldados aos montantes, para escada recta de três tramos com descanso de quarto de volta; fixada com soldadura à superfície metálica. Elaborada em oficina e montada em obra. Totalmente terminada e preparada para pintar.
Inclui: Marcação dos pontos de fixação. Aprumo e nivelamento. Resolução das uniões entre tramos. Resolução das uniões ao paramento.
Critério de medição de projecto: Comprimento medido entre eixos em verdadeira magnitude, segundo documentação gráfica de Projecto.
Critério de medição de obra: Medir-se-á, em verdadeira magnitude, a eixos, o comprimento realmente executado segundo especificações de Projecto.

| Código | Un | Descrição | Rendimento | Preço | Importância |
|---|---|---|---|---|---|
| mt26dbe310e | m | Guarda de aço inoxidável AISI 304 de 100 cm de altura, composta de corrimão de 50 mm de diâmetro fixado a montantes verticais de 40x40 mm dispostos cada 120 cm e entrepano de 3 barrotes maciços horizontais de 12 mm de diâmetro soldados aos montantes, para uma escada recta de três tramos com descanso de quarto de volta. (material) | 1.000 | 219.60 | 219.60 |
| mq08sol020 | h | Equipamentos e elementos auxiliares para soldadura eléctrica. (equipamento) | 0.300 | 3.42 | 1.03 |
| op00amo010 |  | Rebarbadora. | 1.000 | 0.00 | 0.00 |
| mo018 | h | Oficial de 1ª serralheiro. (mão de obra) | 0.546 | 22.98 | 12.55 |
| mo059 | h | Ajudante de serralheiro. (mão de obra) | 0.273 | 22.20 | 6.06 |
| % | % | Custos directos complementares | 2 % | 239.24 | 4.78 |
|  |  | Custos directos |  |  | 244.02 |
