# Guarda de escada, de aço inoxidável

- Propriedade do ficheiro: CYPE INGENIEROS, S.A.
- Formato: FIEBDC-3/2002
- Moeda: EUR
- Custos indirectos: 3.00 %
- IVA: 23.00 %

## F Fachadas, divisões e protecções

### FD Protecções e gradeamentos

#### FDD Guardas e corrimãos

**FDD115** m Guarda de escada, de aço inoxidável.
Guarda de aço inoxidável AISI 316 de 100 cm de altura, composta de corrimão de 50 mm de diâmetro fixado a montantes verticais de 40x40 mm dispostos cada 120 cm e entrepano de 4 barrotes maciços horizontais de 12 mm de diâmetro soldados aos montantes, para escada recta de um só tramo. Inclusive barras para fixação através de aparafusamento em alvenaria com buchas de nylon e parafusos de aço. Elaborada em oficina e montada em obra. Totalmente terminada e preparada para pintar.
Inclui: Marcação dos pontos de fixação. Aprumo e nivelamento. Resolução das uniões entre tramos. Resolução das uniões ao paramento.
Critério de medição de projecto: Comprimento medido entre eixos em verdadeira magnitude, segundo documentação gráfica de Projecto.
Critério de medição de obra: Medir-se-á, em verdadeira magnitude, a eixos, o comprimento realmente executado segundo especificações de Projecto.

| Código | Un | Descrição | Rendimento | Preço | Importância |
|---|---|---|---|---|---|
| mt26aaa033a | Ud | Ancoragem mecânica com bucha de nylon e parafuso de aço galvanizado, de cabeça escareada. (material) | 2.000 | 0.29 | 0.58 |
| mt26dbe310y | m | Guarda de aço inoxidável AISI 316 de 100 cm de altura, composta de corrimão de 50 mm de diâmetro fixado a montantes verticais de 40x40 mm dispostos cada 120 cm e entrepano de 4 barrotes maciços horizontais de 12 mm de diâmetro soldados aos montantes, para uma escada recta de um só tramo. (material) | 1.000 | 284.92 | 284.92 |
| mq08sol020 | h | Equipamentos e elementos auxiliares para soldadura eléctrica. (equipamento) | 0.100 | 3.42 | 0.34 |
| op00tal010 |  | Berbequim. | 1.000 | 0.00 | 0.00 |
| op00ato010 |  | Aparafusadora. | 1.000 | 0.00 | 0.00 |
| op00amo010 |  | Rebarbadora. | 1.000 | 0.00 | 0.00 |
| mo018 | h | Oficial de 1ª serralheiro. (mão de obra) | 0.500 | 22.98 | 11.49 |
| mo059 | h | Ajudante de serralheiro. (mão de obra) | 0.300 | 22.20 | 6.66 |
| % | % | Custos directos complementares | 2 % | 303.99 | 6.08 |
|  |  | Custos directos |  |  | 310.07 |
