# Corrimão de alumínio

- Propriedade do ficheiro: CYPE INGENIEROS, S.A.
- Formato: FIEBDC-3/2002
- Moeda: EUR
- Custos indirectos: 3.00 %
- IVA: 23.00 %

## F Fachadas, divisões e protecções

### FD Protecções e gradeamentos

#### FDD Guardas e corrimãos

**FDD140** m Corrimão de alumínio.
Corrimão curvo de alumínio anodizado cor natural, de 60x40 mm de secção, com suportes de alumínio fixados ao paramento através de ancoragem mecânica por aparafusamento. Inclusive marcação dos suportes, fixação dos suportes ao paramento, fixação do corrimão aos suportes e colocação de tampas de remate. Elaborado em oficina e montado em obra.
Inclui: Marcação dos suportes. Fixação dos suportes ao paramento. Fixação do corrimão aos suportes. Colocação das tampas de remate.
Critério de medição de projecto: Comprimento medido entre eixos, segundo documentação gráfica de Projecto.
Critério de medição de obra: Medir-se-á, a eixos, o comprimento realmente executado segundo especificações de Projecto.

| Código | Un | Descrição | Rendimento | Preço | Importância |
|---|---|---|---|---|---|
| mt26aaa035a | Ud | Ancoragem mecânica tipo parafuso de cabeça escareada com estrela interior de seis pontas para chave Torx, de aço galvanizado. (material) | 2.000 | 1.25 | 2.50 |
| mt25dpa010b | m | Corrimão curvo de alumínio anodizado cor natural, de 60x40 mm de secção, com suportes de alumínio para a sua fixação ao paramento e tampas de remate de alumínio. (material) | 1.000 | 25.73 | 25.73 |
| op00tal010 |  | Berbequim. | 1.000 | 0.00 | 0.00 |
| op00ato010 |  | Aparafusadora. | 1.000 | 0.00 | 0.00 |
| op00amo010 |  | Rebarbadora. | 1.000 | 0.00 | 0.00 |
| mo011 | h | Oficial de 1ª montador. (mão de obra) | 0.230 | 23.31 | 5.36 |
| mo080 | h | Ajudante de montador. (mão de obra) | 0.230 | 22.13 | 5.09 |
| % | % | Custos directos complementares | 2 % | 38.68 | 0.77 |
|  |  | Custos directos |  |  | 39.45 |
