# Guarda de abertura, de madeira

- Propriedade do ficheiro: CYPE INGENIEROS, S.A.
- Formato: FIEBDC-3/2002
- Moeda: EUR
- Custos indirectos: 3.00 %
- IVA: 23.00 %

## F Fachadas, divisões e protecções

### FD Protecções e gradeamentos

#### FDD Guardas e corrimãos

**FDD270** m Guarda de abertura, de madeira.
Guarda de madeira de tola envernizada, de 90 cm de altura, com corrimão superior e soco inferior de 65x70 mm de diâmetro, balaústres torneados de 5 cm ensamblados cada 12 cm, para abertura curva de laje. Inclusive barras para fixação através de aparafusamento em alvenaria com buchas de nylon e parafusos de aço. Elaborada em oficina e montada em obra.
Inclui: Marcação dos pontos de fixação. Aprumo e nivelamento. Resolução das uniões entre tramos. Resolução das uniões ao paramento.
Critério de medição de projecto: Comprimento medido entre eixos em verdadeira magnitude, segundo documentação gráfica de Projecto.
Critério de medição de obra: Medir-se-á, em verdadeira magnitude, a eixos, o comprimento realmente executado segundo especificações de Projecto.

| Código | Un | Descrição | Rendimento | Preço | Importância |
|---|---|---|---|---|---|
| mt26aaa033a | Ud | Ancoragem mecânica com bucha de nylon e parafuso de aço galvanizado, de cabeça escareada. (material) | 2.000 | 0.29 | 0.58 |
| mt22dbe010ek | m | Guarda de madeira de tola envernizada, de 90 cm de altura com corrimão superior e soco inferior de 65x70 mm de diâmetro, balaústres torneados de 5 cm ensamblados cada 12 cm, para abertura curva de laje. (material) | 1.000 | 201.08 | 201.08 |
| op00tal010 |  | Berbequim. | 1.000 | 0.00 | 0.00 |
| op00ato010 |  | Aparafusadora. | 1.000 | 0.00 | 0.00 |
| mo017 | h | Oficial de 1ª carpinteiro. (mão de obra) | 0.880 | 23.03 | 20.27 |
| mo058 | h | Ajudante de carpinteiro. (mão de obra) | 0.620 | 22.27 | 13.81 |
| % | % | Custos directos complementares | 2 % | 235.74 | 4.71 |
|  |  | Custos directos |  |  | 240.45 |
