# Parede de alvenaria de bloco de betão

- Propriedade do ficheiro: CYPE INGENIEROS, S.A.
- Formato: FIEBDC-3/2002
- Moeda: EUR
- Custos indirectos: 3.00 %
- IVA: 23.00 %

## F Fachadas, divisões e protecções

### FE Alvenaria estrutural

#### FEF Paredes de alvenaria sem armar

**FEF020** m² Parede de alvenaria de bloco de betão.
Parede de 15 cm de espessura de alvenaria de bloco vazado de betão, 50x20x15 cm, resistência normalizada R4 (4 N/mm²), para revestir, com juntas horizontais e verticais de 10 mm de espessura, junta refundada, assente com argamassa de cimento confeccionada em obra, com 380 kg/m³ de cimento, cor cinzento, com aditivo plastificante-arejante, dosificação 1:4, fornecida em sacos, com blocos de canto.
Critérios considerados na determinação do preço da unidade de obra: O preço não inclui as cintas perimetrais nem a formação das padieiras dos vãos do paramento.
Inclui: Limpeza e preparação da superfície suporte. Marcação, piso a piso. Colocação e aprumo de prumos de referência. Colocação de fios entre prumos. Colocação de fios de prumo fixos nas arestas. Preparação da argamassa. Colocação das peças por fiadas a nível. Resolução de esquinas e encontros. Limpeza.
Critério de medição de projecto: Superfície medida segundo documentação gráfica de Projecto, sem duplicar esquinas nem encontros, descontando as aberturas de superfície maior de 2 m².
Critério de medição de obra: Medir-se-á a superfície realmente executada segundo especificações de Projecto, sem duplicar esquinas nem encontros, descontando as aberturas de superfície maior de 2 m².

| Código | Un | Descrição | Rendimento | Preço | Importância |
|---|---|---|---|---|---|
| mt02bhg050fba | Ud | Bloco vazado de betão, 50x20x15 cm, resistência normalizada R4 (4 N/mm²), para revestir. Segundo NP EN 771-3. (material) | 8.505 | 0.45 | 3.83 |
| mt02bhg052a | Ud | Bloco de canto de betão, 50x20x15 cm, resistência normalizada R4 (4 N/mm²), para revestir. Segundo NP EN 771-3. (material) | 0.326 | 0.73 | 0.24 |
| mt08aaa010a | m³ | Água. (material) | 0.004 | 1.50 | 0.01 |
| mt01arg005a | t | Areia de pedreira, para argamassa preparada em obra. (material) | 0.015 | 18.00 | 0.27 |
| mt08cem011a | kg | Cimento Portland CEM II/B-L 32,5 R, cor cinzento, em sacos, segundo NP EN 197-1. (material) | 3.780 | 0.10 | 0.38 |
| mt08adt040 | kg | Aditivo plastificante-arejante para argamassas. (material) | 0.076 | 1.16 | 0.09 |
| mq06hor010 | h | Betoneira eléctrica com uma capacidade de amassadura de 160 l. (equipamento) | 0.007 | 3.45 | 0.02 |
| op00amo010 |  | Rebarbadora. | 1.000 | 0.00 | 0.00 |
| mo021 | h | Oficial de 1ª construção em trabalhos auxiliares de pedreiro. (mão de obra) | 0.327 | 22.68 | 7.42 |
| mo114 | h | Operário não qualificado construção em trabalhos auxiliares de pedreiro. (mão de obra) | 0.420 | 21.45 | 9.01 |
| % | % | Custos directos complementares | 2 % | 21.27 | 0.43 |
|  |  | Custos directos |  |  | 21.70 |
