# Fachada simples, de alvenaria de bloco de betão para revestir

- Propriedade do ficheiro: CYPE INGENIEROS, S.A.
- Formato: FIEBDC-3/2002
- Moeda: EUR
- Custos indirectos: 3.00 %
- IVA: 23.00 %

## F Fachadas, divisões e protecções

### FF Alvenaria não estrutural

#### FFF Fachada simples para revestir

**FFF020** m² Fachada simples, de alvenaria de bloco de betão para revestir.
Fachada simples, de 22 cm de espessura, de alvenaria de bloco de betão leve com argila expandida, maciço acústico, 30x20x22 cm, para revestir, com juntas horizontais de 10 mm de espessura, junta refundada, assente com argamassa de cimento industrial, cor cinzento, M-5, fornecida a granel. Padieira executada com uma vigota de betão pré-esforçado, revestimento das testas de laje com plaquetas de betão e das testas de pilares com blocos cortados, colocados com a mesma argamassa utilizada no assentamento da alvenaria.
Inclui: Definição dos planos de fachada através de fios de prumo. Marcação, piso a piso. Marcação nos pilares dos níveis de referência geral de piso e de nível de pavimento. Assentamento da primeira fiada sobre camada de argamassa. Colocação e aprumo de prumos de referência. Colocação de fios entre prumos. Colocação de fios de prumo fixos nas arestas. Colocação das peças por fiadas a nível. Revestimento das testas de laje. Realização de todos os trabalhos necessários para a execução dos vãos. Encontros da alvenaria com fachadas, pilares e paredes interiores. Encontro da alvenaria com a laje superior.
Critério de medição de projecto: Superfície medida segundo documentação gráfica de Projecto, sem duplicar esquinas nem encontros, descontando as aberturas de superfície maior de 2 m². Nas aberturas que não se deduzam, estão incluídos os trabalhos de realizar a superfície interior da abertura.
Critério de medição de obra: Medir-se-á a superfície realmente executada segundo especificações de Projecto, sem duplicar esquinas nem encontros, descontando as aberturas de superfície maior de 2 m². Nas aberturas que não se deduzam, estão incluídos os trabalhos de realizar a superfície interior da abertura.

| Código | Un | Descrição | Rendimento | Preço | Importância |
|---|---|---|---|---|---|
| mt02bar010bjoe | Ud | Bloco de betão leve com argila expandida, maciço acústico, 30x20x22 cm, para revestir, com um isolamento a sons de condução aérea de 56 dBA, transmissão térmica 0,83 W/(m²°C), densidade 1250 kg/m³; com o preço incrementado em 20% relativamente a peças especiais. Segundo NP EN 771-3. (material) | 17.000 | 2.27 | 38.59 |
| mt08aaa010a | m³ | Água. (material) | 0.004 | 1.50 | 0.01 |
| mt09mif010cb | t | Argamassa industrial para alvenaria, de cimento, cor cinzento, categoria M-5 (resistência à compressão 5 N/mm²), fornecida a granel, segundo EN 998-2. (material) | 0.022 | 50.20 | 1.10 |
| mt07vau010a | m | Vigota pré-esforçada de secção em "I", com um comprimento médio menor de 4 m, segundo NP EN 15037-1. (material) | 0.200 | 5.20 | 1.04 |
| mt02bar015a | Ud | Plaqueta de betão leve com argila expandida, 40x20x5 cm, para revestir. (material) | 2.100 | 0.79 | 1.66 |
| mq06mms010 | h | Misturador contínuo com silo, para argamassa industrial em seco, fornecida a granel. (equipamento) | 0.079 | 1.94 | 0.15 |
| op00amo010 |  | Rebarbadora. | 1.000 | 0.00 | 0.00 |
| mo021 | h | Oficial de 1ª construção em trabalhos auxiliares de pedreiro. (mão de obra) | 0.702 | 22.68 | 15.92 |
| mo114 | h | Operário não qualificado construção em trabalhos auxiliares de pedreiro. (mão de obra) | 0.389 | 21.45 | 8.34 |
| % | % | Custos directos complementares | 2 % | 66.81 | 1.34 |
|  |  | Custos directos |  |  | 68.15 |
