# Parede meeira simples, de alvenaria de tijolo cerâmico térmico para revestir

- Propriedade do ficheiro: CYPE INGENIEROS, S.A.
- Formato: FIEBDC-3/2002
- Moeda: EUR
- Custos indirectos: 3.00 %
- IVA: 23.00 %

## F Fachadas, divisões e protecções

### FF Alvenaria não estrutural

#### FFI Parede meeira simples para revestir

**FFI030** m² Parede meeira simples, de alvenaria de tijolo cerâmico térmico para revestir.
Parede meeira simples, de 19 cm de espessura, de alvenaria de tijolo cerâmico térmico com encaixe macho-fêmea, 30x19x19 cm, para revestir, com juntas horizontais e verticais de 10 mm de espessura, junta refundada, assente com argamassa de cimento confeccionada em obra, com 250 kg/m³ de cimento, cor cinzento, dosificação 1:6, fornecida em sacos. Padieira de alvenaria armada de tijolos lintel cerâmicos térmicos, maciço de betão de enchimento, C25/30 (X0(P); D12; S3; Cl 0,4), preparado em obra; montagem e desmontagem de escoramento.
Inclui: Definição dos planos de parede meeira através de fios de prumo. Marcação, piso a piso. Marcação nos pilares dos níveis de referência geral de piso e de nível de pavimento. Preparação da argamassa. Assentamento da primeira fiada sobre camada de argamassa. Colocação e aprumo de prumos de referência. Colocação de fios entre prumos. Colocação de fios de prumo fixos nas arestas. Colocação das peças por fiadas a nível. Encontros da alvenaria com fachadas, pilares e paredes interiores. Encontro da alvenaria com a laje superior. Limpeza do paramento.
Critério de medição de projecto: Superfície medida segundo documentação gráfica de Projecto, sem duplicar esquinas nem encontros.
Critério de medição de obra: Medir-se-á a superfície realmente executada segundo especificações de Projecto, sem duplicar esquinas nem encontros.

| Código | Un | Descrição | Rendimento | Preço | Importância |
|---|---|---|---|---|---|
| mt02btr020gp | Ud | Tijolo cerâmico térmico com encaixe macho-fêmea, 30x19x19 cm, para revestir, para utilização em alvenaria protegida (peça P), densidade 859 kg/m³; com o preço incrementado em 20% relativamente a peças especiais. Segundo NP EN 771-1. (material) | 16.800 | 1.04 | 17.47 |
| mt08aaa010a | m³ | Água. (material) | 0.010 | 1.50 | 0.02 |
| mt01arg005a | t | Areia de pedreira, para argamassa preparada em obra. (material) | 0.024 | 18.00 | 0.43 |
| mt08cem011a | kg | Cimento Portland CEM II/B-L 32,5 R, cor cinzento, em sacos, segundo NP EN 197-1. (material) | 3.780 | 0.10 | 0.38 |
| mt08cem000k | kg | Cimento cinzento em sacos. (material) | 3.105 | 0.10 | 0.31 |
| mt01arg000k | m³ | Areia crivada. (material) | 0.004 | 17.00 | 0.07 |
| mt01arg001kd | m³ | Agregado grosso homogeneizado, de tamanho máximo 12 mm. (material) | 0.007 | 25.00 | 0.18 |
| mq06hor010 | h | Betoneira eléctrica com uma capacidade de amassadura de 160 l. (equipamento) | 0.011 | 3.45 | 0.04 |
| op00amo010 |  | Rebarbadora. | 1.000 | 0.00 | 0.00 |
| mo021 | h | Oficial de 1ª construção em trabalhos auxiliares de pedreiro. (mão de obra) | 0.433 | 22.68 | 9.82 |
| mo114 | h | Operário não qualificado construção em trabalhos auxiliares de pedreiro. (mão de obra) | 0.366 | 21.45 | 7.85 |
| % | % | Custos directos complementares | 2 % | 36.57 | 0.73 |
|  |  | Custos directos |  |  | 37.30 |
