# Pano interior de fachada dupla, de alvenaria de tijolo cerâmico para revestir

- Propriedade do ficheiro: CYPE INGENIEROS, S.A.
- Formato: FIEBDC-3/2002
- Moeda: EUR
- Custos indirectos: 3.00 %
- IVA: 23.00 %

## F Fachadas, divisões e protecções

### FF Alvenaria não estrutural

#### FFR Pano interior para revestir em fachada dupla

**FFR010** m² Pano interior de fachada dupla, de alvenaria de tijolo cerâmico para revestir.
Pano interior de fachada dupla, de 7 cm de espessura, de alvenaria de tijolo cerâmico furado duplo, para revestir, 30x20x7 cm, com juntas horizontais e verticais de 10 mm de espessura, assente com argamassa de cimento confeccionada em obra, com 250 kg/m³ de cimento, cor branca, com aditivo plastificante-arejante, dosificação 1:6, fornecida em sacos. Padieira de alvenaria armada de tijolos cortados para revestir; montagem e desmontagem de escoramento.
Inclui: Marcação, piso a piso. Marcação nos pilares dos níveis de referência geral de piso e de nível de pavimento. Preparação da argamassa. Assentamento da primeira fiada sobre camada de argamassa. Colocação e aprumo de prumos de referência. Colocação de fios entre prumos. Colocação de fios de prumo fixos nas arestas. Colocação das peças por fiadas a nível. Realização de todos os trabalhos necessários para a execução dos vãos. Encontros da alvenaria com fachadas, pilares e paredes interiores. Encontro da alvenaria com a laje superior. Limpeza do paramento.
Critério de medição de projecto: Superfície medida segundo documentação gráfica de Projecto, sem duplicar esquinas nem encontros, descontando as aberturas de superfície maior de 4 m². Nas aberturas que não se deduzam, estão incluídos os trabalhos de realizar a superfície interior da abertura.
Critério de medição de obra: Medir-se-á a superfície realmente executada segundo especificações de Projecto, sem duplicar esquinas nem encontros, descontando as aberturas de superfície maior de 4 m². Nas aberturas que não se deduzam, estão incluídos os trabalhos de realizar a superfície interior da abertura.

| Código | Un | Descrição | Rendimento | Preço | Importância |
|---|---|---|---|---|---|
| mt04lpt010b | Ud | Tijolo cerâmico furado duplo, para revestir, 30x20x7 cm, para utilização em alvenaria protegida (peça P), densidade 818 kg/m³, segundo NP EN 771-1. (material) | 16.000 | 0.25 | 4.00 |
| mt08aaa010a | m³ | Água. (material) | 0.010 | 1.50 | 0.02 |
| mt01arg005a | t | Areia de pedreira, para argamassa preparada em obra. (material) | 0.009 | 18.00 | 0.16 |
| mt08cem041k | kg | Cimento branco em sacos. (material) | 1.323 | 0.15 | 0.20 |
| mt08adt040 | kg | Aditivo plastificante-arejante para argamassas. (material) | 0.026 | 1.16 | 0.03 |
| mt07aco040b | kg | Armadura elaborada em fábrica com aço em varões nervurados, A400 NR, de vários diâmetros. (material) | 0.400 | 1.71 | 0.68 |
| mt08cem000k | kg | Cimento cinzento em sacos. (material) | 0.401 | 0.10 | 0.04 |
| mt01arg000k | m³ | Areia crivada. (material) | 0.001 | 17.00 | 0.02 |
| mt01arg001kd | m³ | Agregado grosso homogeneizado, de tamanho máximo 12 mm. (material) | 0.001 | 25.00 | 0.03 |
| mt50spa050m | m³ | Pranchão de madeira de pinho, dimensões 20x7,2 cm. (material) | 0.001 | 439.20 | 0.44 |
| mt50spa081a | Ud | Escora metálica telescópica, até 3 m de altura. (material) | 0.003 | 19.25 | 0.06 |
| mt50spa101 | kg | Pregos de aço. (material) | 0.011 | 1.87 | 0.02 |
| mq06hor010 | h | Betoneira eléctrica com uma capacidade de amassadura de 160 l. (equipamento) | 0.005 | 3.45 | 0.02 |
| op00roz010 |  | Máquina de abrir roços. | 1.000 | 0.00 | 0.00 |
| op00amo010 |  | Rebarbadora. | 1.000 | 0.00 | 0.00 |
| mo021 | h | Oficial de 1ª construção em trabalhos auxiliares de pedreiro. (mão de obra) | 0.259 | 22.68 | 5.87 |
| mo114 | h | Operário não qualificado construção em trabalhos auxiliares de pedreiro. (mão de obra) | 0.202 | 21.45 | 4.33 |
| % | % | Custos directos complementares | 3 % | 15.92 | 0.48 |
|  |  | Custos directos |  |  | 16.40 |
