# Pano interior de fachada dupla, de alvenaria de tijolo de betão para revestir

- Propriedade do ficheiro: CYPE INGENIEROS, S.A.
- Formato: FIEBDC-3/2002
- Moeda: EUR
- Custos indirectos: 3.00 %
- IVA: 23.00 %

## F Fachadas, divisões e protecções

### FF Alvenaria não estrutural

#### FFR Pano interior para revestir em fachada dupla

**FFR030** m² Pano interior de fachada dupla, de alvenaria de tijolo de betão para revestir.
Pano interior de fachada dupla, de 12 cm de espessura, de alvenaria de tijolo de betão perfurado acústico, para revestir, 25x12x9,5 cm, com juntas horizontais e verticais de 10 mm de espessura, junta refundada, assente com argamassa de cimento confeccionada em obra, com 300 kg/m³ de cimento, cor branca (com areia de mármore branco), dosificação 1:5, fornecida em sacos. Padieira de alvenaria para revestir sobre perfil laminado.
Inclui: Marcação, piso a piso. Marcação nos pilares dos níveis de referência geral de piso e de nível de pavimento. Preparação da argamassa. Assentamento da primeira fiada sobre camada de argamassa. Colocação e aprumo de prumos de referência. Colocação de fios entre prumos. Colocação de fios de prumo fixos nas arestas. Colocação das peças por fiadas a nível. Realização de todos os trabalhos necessários para a execução dos vãos. Encontros da alvenaria com fachadas, pilares e paredes interiores. Encontro da alvenaria com a laje superior. Limpeza do paramento.
Critério de medição de projecto: Superfície medida segundo documentação gráfica de Projecto, sem duplicar esquinas nem encontros, descontando as aberturas de superfície maior de 2 m². Nas aberturas que não se deduzam, estão incluídos os trabalhos de realizar a superfície interior da abertura.
Critério de medição de obra: Medir-se-á a superfície realmente executada segundo especificações de Projecto, sem duplicar esquinas nem encontros, descontando as aberturas de superfície maior de 2 m². Nas aberturas que não se deduzam, estão incluídos os trabalhos de realizar a superfície interior da abertura.

| Código | Un | Descrição | Rendimento | Preço | Importância |
|---|---|---|---|---|---|
| mt04lpw020a | Ud | Tijolo de betão perfurado acústico, para revestir, 25x12x9,5 cm, com um isolamento a sons de condução aérea de 50 dB(A). (material) | 39.000 | 0.27 | 10.53 |
| mt08aaa010a | m³ | Água. (material) | 0.004 | 1.50 | 0.01 |
| mt01arg005b | t | Areia de mármore branco, para argamassa preparada em obra. (material) | 0.028 | 115.00 | 3.22 |
| mt08cem041k | kg | Cimento branco em sacos. (material) | 5.403 | 0.15 | 0.81 |
| mq06hor010 | h | Betoneira eléctrica com uma capacidade de amassadura de 160 l. (equipamento) | 0.016 | 3.45 | 0.06 |
| op00roz010 |  | Máquina de abrir roços. | 1.000 | 0.00 | 0.00 |
| op00amo010 |  | Rebarbadora. | 1.000 | 0.00 | 0.00 |
| mo021 | h | Oficial de 1ª construção em trabalhos auxiliares de pedreiro. (mão de obra) | 0.592 | 22.68 | 13.43 |
| mo114 | h | Operário não qualificado construção em trabalhos auxiliares de pedreiro. (mão de obra) | 0.531 | 21.45 | 11.39 |
| % | % | Custos directos complementares | 3 % | 39.45 | 1.18 |
|  |  | Custos directos |  |  | 40.63 |
