# Parede divisória interior para câmara frigorífica, de painéis sandwich isolantes, de aço

- Propriedade do ficheiro: CYPE INGENIEROS, S.A.
- Formato: FIEBDC-3/2002
- Moeda: EUR
- Custos indirectos: 3.00 %
- IVA: 23.00 %

## F Fachadas, divisões e protecções

### FI Paredes divisórias leves

#### FIF Painéis para câmaras frigoríficas

**FIF010** m² Parede divisória interior para câmara frigorífica, de painéis sandwich isolantes, de aço.
Parede divisória interior, para câmara frigorífica de produtos congelados, com temperatura ambiente inferior a 0°C, com painéis sandwich isolantes com encaixe macho-fêmea de aço pré-lacado, de 120 mm de espessura e 1130 mm de largura, Euroclasse B-s2, d0 de reacção ao fogo segundo NP EN 13501-1, formados por dupla face metálica de chapa de aço pré-lacado, acabamento com tinta de poliéster para uso alimentar, cor branca, de espessura exterior 0,5 mm e espessura interior 0,5 mm e alma isolante de poliuretano de 40 kg/m³ de densidade média, fixados a perfil suporte de aço galvanizado com parafusos auto-roscantes, previamente fixado à laje com parafusos de cabeça hexagonal com anilha (4 ud/m²). Inclusive marcação, desperdícios, remates perimetrais com perfis sanitários, colocação de soco sanitário, resolução de encontros com peças de esquina e acessórios de fixação. Totalmente montada.
Inclui: Implantação dos painéis. Colocação e fixação dos painéis. Remates.
Critério de medição de projecto: Superfície medida segundo documentação gráfica de Projecto, sem duplicar esquinas nem encontros, descontando as aberturas de superfície maior de 3 m².
Critério de medição de obra: Medir-se-á a superfície realmente executada segundo especificações de Projecto, sem duplicar esquinas nem encontros, descontando as aberturas de superfície maior de 3 m².

| Código | Un | Descrição | Rendimento | Preço | Importância |
|---|---|---|---|---|---|
| mt12ppa040Ce | m² | Painel sandwich isolante com encaixe macho-fêmea de aço pré-lacado, de 120 mm de espessura e 1130 mm de largura, Euroclasse B-s2, d0 de reacção ao fogo segundo NP EN 13501-1, formado por dupla face metálica de chapa de aço pré-lacado, acabamento com tinta de poliéster para uso alimentar, cor branca, de espessura exterior 0,5 mm e espessura interior 0,5 mm e alma isolante de poliuretano de densidade média 40 kg/m³, remates e acessórios; para câmaras frigoríficas com condições de temperatura ambiente inferior a 0°C. (material) | 1.050 | 35.54 | 37.32 |
| mt12psa060a | Ud | Repercussão, por m², de perfis de aço galvanizado, para montagem de painel sandwich isolante, de aço. (material) | 1.000 | 2.43 | 2.43 |
| mt26ahi103a | Ud | Ancoragem mecânica tipo parafuso de cabeça hexagonal com anilha, com estrela interior de seis pontas para chave Torx, de aço galvanizado, 6x40 5, de 6 mm de diâmetro e 40 mm de comprimento, para fixação sobre elementos de betão, fissurados ou não fissurados. (material) | 4.000 | 0.63 | 2.52 |
| mt12psa010 | m | Perfil sanitário, côncavo, de PVC, cor branca, com perfil de fixação em L de alumínio, de 1000 mm de largura e 4000 mm de comprimento, para encontro de painéis sandwich isolantes em câmaras frigoríficas. (material) | 0.320 | 2.50 | 0.80 |
| mt12psa030 | m | Soco sanitário, de PVC, cor branca, de 1000 mm de largura e 4000 mm de comprimento, para câmaras frigoríficas. (material) | 0.320 | 3.41 | 1.09 |
| mt12psa020a | Ud | Peça de esquina interior, de PVC, cor branca, para encontro de perfis sanitários em câmaras frigoríficas. (material) | 0.200 | 1.15 | 0.23 |
| mt12psa040a | Ud | Peça de esquina interior, de PVC, cor branca, para encontro de Socos sanitários em câmaras frigoríficas. (material) | 0.200 | 2.28 | 0.46 |
| mt12psa040b | Ud | Peça de esquina exterior, de PVC, cor branca, para encontro de Socos sanitários em câmaras frigoríficas. (material) | 0.100 | 2.28 | 0.23 |
| mt13ccg030e | Ud | Parafuso auto-roscante de 4,2x13 mm de aço inoxidável, com anilha. (material) | 10.000 | 0.04 | 0.40 |
| op00ciz010 |  | Tesoura. | 1.000 | 0.00 | 0.00 |
| op00roe010 |  | Roedora. | 1.000 | 0.00 | 0.00 |
| op00ato010 |  | Aparafusadora. | 1.000 | 0.00 | 0.00 |
| op00tal010 |  | Berbequim. | 1.000 | 0.00 | 0.00 |
| mo053 | h | Oficial de 1ª montador de pré-fabricados interiores. (mão de obra) | 0.150 | 23.31 | 3.50 |
| mo100 | h | Ajudante de montador de pré-fabricados interiores. (mão de obra) | 0.150 | 22.13 | 3.32 |
| % | % | Custos directos complementares | 2 % | 52.30 | 1.05 |
|  |  | Custos directos |  |  | 53.35 |
