# Fachada ligeira de placas. Sistema Placotherm Integra Aquaroc "PLACO"

- Propriedade do ficheiro: CYPE INGENIEROS, S.A.
- Formato: FIEBDC-3/2002
- Moeda: EUR
- Custos indirectos: 3.00 %
- IVA: 23.00 %

## F Fachadas, divisões e protecções

### FL Fachadas ligeiras

#### FLY Sistemas de fachada ligeira

**FLY025** m² Fachada ligeira de placas. Sistema Placotherm Integra Aquaroc "PLACO".
Fachada ligeira de placas. Sistema Placotherm Integra Aquaroc "PLACO", formado por: ESTRUTURA EXTERIOR: estrutura metálica de aço galvanizado de canais horizontais THR e montantes verticais THM, com uma modulação de 600 mm; ISOLAMENTO EXTERIOR: painel compacto de lã mineral Arena, de alta densidade, Arena Master "ISOVER", segundo EN 13162, de 90 mm de espessura, sem revestir, resistência térmica 2,35 m²°C/W, condutibilidade térmica 0,038 W/(m°C), colocado topo a topo; PLACA EXTERIOR: placa de cimento Aquaroc 13 "PLACO", de 12,5x1200x900 mm; ESTRUTURA INTERIOR: estrutura metálica de aço galvanizado de canais horizontais R 48 e montantes verticais M 48, com uma modulação de 600 mm; ISOLAMENTO INTERIOR: painel semi-rígido de lã mineral Arena de alta densidade, Arena Basic, segundo EN 13162, de 45 mm de espessura, não revestido, resistência térmica 1,2 m²°C/W, condutibilidade térmica 0,037 W/(m°C), colocado topo a topo; PLACAS INTERIORES: duas placas de gesso laminado DFI / EN 520 - 1200 / 2500 / 12,5 / com os bordos longitudinais afinados, Phonique PPH 13 "PLACO"; IMPERMEABILIZAÇÃO: membrana altamente transpirante, impermeável à água da chuva, Placotherm Estándar, fixada aos montantes da estrutura metálica pela face exterior; REVESTIMENTO EXTERIOR: camada base de argamassa polimérica de altas prestações reforçada com fibras, Placotherm Base, cor branco, composta de cimento branco, cargas minerais, resinas hidrófugas redispersáveis, fibras e aditivos especiais armada com malha de reforço CMALL 160 e camada de acabamento de argamassa orgânica Webertene Advance XS "WEBER", cor a escolher, gama Estándar, acabamento em gota, com um tamanho máximo de partícula de 0,5 mm, à base de siloxanos, cargas minerais, pigmentos resistentes aos raios UV, fungicidas e aditivos especiais sobre primário regulador da absorção Webertene Primer "WEBER". Inclusive fita acústica, parafusos para a fixação das placas, fixações para a ancoragem dos perfis, argamassa Placotherm Base e fita CMALL 160 "PLACO", para o tratamento de juntas entre placas exteriores, massa SN "PLACO" e fita "PLACO", para o tratamento de juntas entre placas interiores, perfil de PVC com malha de fibra de vidro anti-álcalis, Perfil Goteo "PLACO", para remate de padieiras, e fita adesiva de dupla face para a fixação da membrana altamente traspirante.
Critérios considerados na determinação do preço da unidade de obra: O preço inclui a resolução de vãos de fachada.
Inclui: Marcação de estrutura metálica no pavimento e tecto. Nivelamento e limpeza da base. Colocação da fita acústica. Fixação da estrutura metálica exterior. Colocação, aprumo e nivelamento de aros. Corte e preparação do isolamento. Passagem das instalações. Colocação do isolamento exterior. Fixação da estrutura metálica interior. Colocação do isolamento interior. Colocação e fixação provisória da impermeabilização. Colocação e aparafusamento à estrutura das placas exteriores. Tratamento de juntas entre placas exteriores. Colocação e aparafusamento à estrutura das placas interiores. Tratamento de juntas entre placas interiores. Colocação do perfil para remate de padieiras. Espalhamento da camada de argamassa base e colocação da malha. Aplicação de primário. Aplicação da camada de acabamento.
Critério de medição de projecto: Superfície medida segundo documentação gráfica de Projecto, sem duplicar esquinas nem encontros, descontando as aberturas de superfície maior de 3 m².
Critério de medição de obra: Medir-se-á a superfície realmente executada segundo especificações de Projecto, sem duplicar esquinas nem encontros, descontando as aberturas de superfície maior de 3 m².

| Código | Un | Descrição | Rendimento | Preço | Importância |
|---|---|---|---|---|---|
| mt12plp340a | m | Canal de perfil de aço galvanizado Z1 (Z140), THR "PLACO", fabricado através de laminação a frio, 100x50 mm de secção e 0,7 mm de espessura, segundo EN 14195. (material) | 0.900 | 2.80 | 2.52 |
| mt12plp350a | m | Montante de perfil de aço galvanizado Z1 (Z140), THM "PLACO", fabricado através de laminação a frio, 100x40 mm de secção e 1 mm de espessura, segundo EN 14195. (material) | 3.000 | 4.39 | 13.17 |
| mt12plj020a | m | Banda estanque autocolante, Banda 45 "PLACO", de espuma de polietileno de células fechadas, de 3 mm de espessura e 45 mm de largura, para a estanquidade da base e do isolamento sonoro do perímetro em paredes e revestimentos interiores de placas. (material) | 1.650 | 0.47 | 0.78 |
| mt12plt035a | Ud | Parafuso autoperfurante rosca-chapa, THRPF 13 "PLACO", de 13 mm de comprimento. (material) | 7.000 | 0.06 | 0.42 |
| mt16lvi035a | m² | Painel compacto de lã mineral Arena, de alta densidade, Arena Master "ISOVER", segundo EN 13162, de 90 mm de espessura, sem revestir, resistência térmica 2,35 m²°C/W, condutibilidade térmica 0,038 W/(m°C), Euroclasse A1 de reacção ao fogo segundo NP EN 13501-1, capacidade de absorção de água a curto prazo <=1 kg/m² e factor de resistência à difusão do vapor de água 1. (material) | 1.000 | 10.60 | 10.60 |
| mt12plp070b | m | Canal de perfil de aço galvanizado, R 48 "PLACO", fabricado através de laminação a frio, de 3000 mm de comprimento, 48x30 mm de secção e 0,55 mm de espessura, segundo EN 14195. (material) | 1.000 | 1.79 | 1.79 |
| mt12plp060b | m | Montante de perfil de aço galvanizado, M 48 "PLACO", fabricado através de laminação a frio, de 3000 mm de comprimento, 46,5x36 mm de secção e 0,6 mm de espessura, segundo EN 14195. (material) | 2.100 | 2.18 | 4.58 |
| mt16lvi030alfq | m² | Painel semi-rígido de lã mineral Arena de alta densidade, Arena Basic "ISOVER", segundo EN 13162, de 45 mm de espessura, não revestido, resistência térmica 1,2 m²°C/W, condutibilidade térmica 0,037 W/(m°C), Euroclasse A1 de reacção ao fogo segundo NP EN 13501-1, capacidade de absorção de água a curto prazo <=1 kg/m² e factor de resistência à difusão do vapor de água 1. (material) | 1.000 | 2.90 | 2.90 |
| mt15pdw100a | m | Fita adesiva de dupla face, com adesivo acrílico, de 50 mm de largura, com resistência aos raios UV, intervalo de temperatura de trabalho de -20 a 100°C, fornecida em rolos de 50 m de comprimento. (material) | 1.700 | 1.09 | 1.85 |
| mt15mvp010a | m | Membrana altamente transpirante impermeável à água da chuva, Placotherm Estándar "PLACO", de 175 µm de espessura e 60 g/m², de 0,01 m de espessura de ar equivalente face à difusão de vapor de água, segundo NP EN 1931, estanquidade à água classe W1 segundo EN 1928, permeabilidade ao ar 2 m³/h·m² a 50 Pa, (Euroclasse E de reacção ao fogo, segundo NP EN 13501-1), fornecida em rolos de 1,50x50 m, segundo NP EN 13859-2. (material) | 1.100 | 2.77 | 3.05 |
| mt12plq010a | m² | Placa de cimento de alto rendimento, Aquaroc 13 "PLACO", de 12,5x1200x900 mm. (material) | 1.000 | 29.25 | 29.25 |
| mt28fvp010a | m | Fita de juntas de malha de fibra de vidro anti-álcalis, CMALL 160 "PLACO", de 160 g/m² de massa superficial, de 100 mm de largura e 0,52 mm de espessura, fornecida em rolos de 50 m de comprimento. (material) | 2.100 | 0.30 | 0.63 |
| mt28mpp010a | kg | Argamassa polimérica de altas prestações reforçada com fibras, Placotherm Base, "PLACO", cor branco, composta de cimento branco, cargas minerais, resinas hidrófugas redispersáveis, fibras e aditivos especiais, para aplicar com palustra, para tratamento de juntas e emassado superficial de placas em sistemas Placotherm, tipo GP CSIII W2, segundo EN 998-1. (material) | 0.600 | 0.89 | 0.53 |
| mt28fvp050 | m | Perfil de PVC com malha de fibra de vidro anti-álcalis, Perfil Goteo "PLACO", para remate de padieiras, fornecido em barras de 2,5 m de comprimento. (material) | 0.170 | 3.05 | 0.52 |
| mt28fvp020a | m | Malha de reforço de fibra de vidro anti-álcalis, CMALL 160 "PLACO", de 160 g/m² de massa superficial, de 1,1 m de largura e 0,52 mm de espessura, fornecida em rolos de 50 m de comprimento. (material) | 1.100 | 2.68 | 2.95 |
| mt12plk010hgpcc | m² | Placa de gesso laminado DFI / EN 520 - 1200 / 2500 / 12,5 / com os bordos longitudinais afinados, Phonique PPH 13 "PLACO", formada por uma alma de gesso de origem natural embutida e intimamente ligada a duas lâminas de cartão forte, aditivada para melhorar as suas prestações acústicas. (material) | 2.000 | 7.31 | 14.62 |
| mt12plj010a | m | Fita microperfurada de papel "PLACO", de 50 mm de largura, segundo EN 13963, para acabamento de juntas de placas de gesso laminado. (material) | 2.100 | 0.05 | 0.11 |
| mt12plm010a | kg | Massa de secagem em pó SN "PLACO"; Euroclasse A2-s1, d0 de reacção ao fogo, segundo NP EN 13501-1, intervalo de temperatura de trabalho de 5 a 30°C, para aplicação manual com fita de juntas, segundo EN 13963; para o tratamento das juntas das placas de gesso laminado. (material) | 0.660 | 1.13 | 0.75 |
| mt12plt010a | Ud | Parafuso auto-roscante TTPC 25 "PLACO", com cabeça de trombeta, de 25 mm de comprimento, para instalação de placas de gesso laminado sobre perfis de espessura inferior a 6 mm. (material) | 6.000 | 0.01 | 0.06 |
| mt12plt010c | Ud | Parafuso auto-roscante TTPC 35 "PLACO", com cabeça de trombeta, de 35 mm de comprimento, para instalação de placas de gesso laminado sobre perfis de espessura inferior a 6 mm. (material) | 11.000 | 0.02 | 0.22 |
| mt12plt040 | Ud | Parafuso autoperfurante de aço inoxidável Placotherm Integra "PLACO", com cabeça hexagonal, de 25 mm de comprimento. (material) | 24.000 | 0.06 | 1.44 |
| mt28pcc010d | l | Primário regulador da absorção Webertene Primer "WEBER", cor a escolher, gama Premium, à base de copolímeros acrílicos, cargas minerais e aditivos especiais, impermeável à água da chuva e permeável ao vapor de água. (material) | 0.450 | 7.35 | 3.31 |
| mt28esc090c | kg | Argamassa orgânica Webertene Advance XS "WEBER", cor a escolher, gama Estándar, acabamento em gota, à base de siloxanos, cargas minerais, pigmentos resistentes aos raios UV, fungicidas e aditivos especiais. Segundo NP EN 15824. (material) | 1.500 | 4.26 | 6.39 |
| op00ato010 |  | Aparafusadora. | 1.000 | 0.00 | 0.00 |
| mo052 | h | Oficial de 1ª montador de sistemas de fachadas pré-fabricadas. (mão de obra) | 0.903 | 23.31 | 21.05 |
| mo099 | h | Ajudante de montador de sistemas de fachadas pré-fabricadas. (mão de obra) | 0.533 | 22.13 | 11.80 |
| % | % | Custos directos complementares | 2 % | 135.29 | 2.71 |
|  |  | Custos directos |  |  | 138.00 |
