# Sistema ETICS Propam Aisterm Ceram "PROPAMSA" de isolamento térmico pelo exterior de fachadas. Revestimento com peças de grés porcelânico. Colocação em camada fina

- Propriedade do ficheiro: CYPE INGENIEROS, S.A.
- Formato: FIEBDC-3/2002
- Moeda: EUR
- Custos indirectos: 3.00 %
- IVA: 23.00 %

## F Fachadas, divisões e protecções

### FS Fachadas ETICS

#### FSC Revestimento cerâmico

**FSC070** m² Sistema ETICS Propam Aisterm Ceram "PROPAMSA" de isolamento térmico pelo exterior de fachadas. Revestimento com peças de grés porcelânico. Colocação em camada fina.
Isolamento térmico pelo exterior de fachadas, com o sistema Propam Aisterm Ceram "PROPAMSA", com DIT nº 609, composto por: painel rígido de poliestireno extrudido, Propam Aisterm "PROPAMSA", segundo EN 13164, de 100 mm de espessura e 1250x600 mm, fixado ao suporte com argamassa cola hidrófuga Propam Aisterm "PROPAMSA", de cor cinzento e fixações mecânicas com bucha de expansão e prego de polipropileno Propam Aisterm Tacos Fijación Soportes A,B,C "PROPAMSA"; camada de regularização de argamassa cola hidrófuga Propam Aisterm "PROPAMSA", de cor cinzento, armada com malha de fibra de vidro anti-álcalis, Propam Aisterm Malla Fibra Vidrio 160 "PROPAMSA", de cor branca, de 3,5x3,8 mm de vão de malha, 160 g/m² de massa superficial e 0,6 mm de espessura; fixação mecânica adicional da malha de fibra de vidro ao suporte com bucha de expansão e prego de polipropileno Propam Aisterm Tacos Fijación Soportes A,B,C "PROPAMSA". Revestimento com peças de grés porcelânico esmaltado, acabamento polido, de 200x200x10 mm, gama média, capacidade de absorção de água E<0,5%, grupo BIa, segundo NP EN 14411. COLOCAÇÃO: em camada fina e através de colagem dupla com cimento cola melhorado de ligantes mistos, C2 TE S2, segundo NP EN 12004, altamente deformável, com deslizamento reduzido e tempo de colocação ampliado, Vat Superflex "PROPAMSA", cor cinzento. ENCHIMENTO DE JUNTAS: com argamassa de juntas cimentosa melhorada, tipo CG2 W A, segundo EN 13888, com absorção de água reduzida e resistência elevada à abrasão, Borada Plus "PROPAMSA", cor Rojo, em juntas de 3 mm de espessura. Inclusive cruzetas de PVC, perfis de arranque Propam Aisterm "PROPAMSA", de alumínio, perfis de fecho superior Propam Aisterm "PROPAMSA", de alumínio, perfis de canto Propam Aisterm "PROPAMSA", de PVC, com malha, perfis de fecho lateral Propam Aisterm "PROPAMSA", de alumínio, perfis Propam Aisterm "PROPAMSA", para protecção de cantos, massa elastomérica monocomponente Betoflex M20 "PROPAMSA" e cordão de espuma de polietileno expandido de células fechadas Roundex "PROPAMSA" para vedação de juntas, desperdícios e roturas.
Critérios considerados na determinação do preço da unidade de obra: O preço inclui a execução dos remates nos encontros com paramentos, revestimentos ou outros elementos assentes na sua superfície.
Inclui: Preparação da superfície suporte. Colocação do perfil de arranque. Corte e preparação do isolamento. Colocação do isolamento sobre o paramento. Lixagem de toda a superfície. Colocação dos restantes perfis. Resolução dos pontos singulares. Aplicação da argamassa base e colocação da malha de fibra de vidro na camada de regularização. Colocação das fixações sobre a malha de fibra de vidro. Marcação dos níveis, da disposição de peças e das juntas. Corte das peças. Preparação e aplicação do material de colocação. Formação de juntas de movimento. Colocação das peças. Enchimento das juntas. Vedação de juntas. Eliminação e limpeza do material sobrante. Limpeza final da fachada.
Critério de medição de projecto: Superfície medida segundo documentação gráfica de Projecto, descontando as aberturas de superfície maior de 1 m², adicionando em alternativa a superfície da parte interior da abertura, correspondente ao desenvolvimento de ombreiras e padieiras.
Critério de medição de obra: Medir-se-á a superfície realmente executada segundo especificações de Projecto, descontando as aberturas de superfície maior de 1 m², adicionando em alternativa a superfície da parte interior da abertura, correspondente ao desenvolvimento de ombreiras e padieiras.

| Código | Un | Descrição | Rendimento | Preço | Importância |
|---|---|---|---|---|---|
| mt28map300e | m | Perfil de arranque, Propam Aisterm "PROPAMSA", de alumínio, em "U", de 100 mm de largura, com pingadeira e acessórios de união de PVC, para nivelação e suporte dos painéis isolantes dos sistemas de isolamento térmico pelo exterior sobre a linha de soco. (material) | 0.320 | 9.87 | 3.16 |
| mt28map330e | m | Perfil de fecho superior, Propam Aisterm "PROPAMSA", de alumínio, de 100 mm de largura, para coroamento dos painéis isolantes dos sistemas de isolamento térmico pelo exterior. (material) | 0.320 | 20.19 | 6.46 |
| mt28map010a | kg | Argamassa cola hidrófuga Propam Aisterm "PROPAMSA", de cor cinzento, composta de cimento, inertes seleccionados, aditivos específicos e resinas hidrófugas, impermeável à água e permeável ao vapor de água, para aderir e reforçar os painéis isolantes, e como camada base, prévia amassadura com água. (material) | 6.000 | 1.02 | 6.12 |
| mt16prx010e | m² | Painel rígido de poliestireno extrudido, Propam Aisterm "PROPAMSA", segundo EN 13164, de 100 mm de espessura e 1250x600 mm, resistência térmica 2,8 m²°C/W, condutibilidade térmica 0,036 W/(m°C), densidade 32 kg/m³, Euroclasse E de reacção ao fogo segundo NP EN 13501-1. (material) | 1.050 | 30.90 | 32.45 |
| mt16pre100Db | Ud | Bucha de expansão de polipropileno, Propam Aisterm Tacos Fijación Soportes A,B,C "PROPAMSA", de 135 mm de comprimento, com perfuradora de plástico para painéis de poliestireno extrudido, tampão de EPS para evitar pontes térmicas pontuais na fixação do isolamento, cor cinzento, de 65 mm de diâmetro, aro de estanquidade e prego de polipropileno para fixação de placas isolantes. (material) | 7.000 | 3.44 | 24.08 |
| mt28map320a | m | Perfil de canto, Propam Aisterm "PROPAMSA", de PVC, com malha incorporada de 8 e 12 cm de largura a cada lado do perfil, para reforço de cantos. (material) | 0.190 | 1.10 | 0.21 |
| mt28map310e | m | Perfil de fecho lateral, Propam Aisterm "PROPAMSA", de alumínio, em "U", de 100 mm de largura. (material) | 0.190 | 10.05 | 1.91 |
| mt28map340a | m | Perfil, Propam Aisterm "PROPAMSA", para protecção de cantos. (material) | 0.320 | 2.59 | 0.83 |
| mt28map200b | m² | Malha de fibra de vidro anti-álcalis, Propam Aisterm Malla Fibra Vidrio 160 "PROPAMSA", de cor branca, de 3,5x3,8 mm de vão de malha, 160 g/m² de massa superficial, 0,6 mm de espessura e de 1x50 m, para armar argamassas. (material) | 1.120 | 2.00 | 2.24 |
| mt09mca010a | kg | Cimento cola melhorado de ligantes mistos, C2 TE S2, segundo NP EN 12004, altamente deformável, com deslizamento reduzido e tempo de colocação ampliado, Vat Superflex "PROPAMSA", cor cinzento, à base de inertes seleccionados, resinas sintéticas e aditivos orgânicos, altamente deformável, com deslizamento reduzido e tempo de colocação ampliado. (material) | 5.000 | 1.42 | 7.10 |
| mt19abp100ecba | m² | Peças de grés porcelânico esmaltado, acabamento polido, de 200x200x10 mm, gama média, capacidade de absorção de água E<0,5%, grupo BIa, segundo NP EN 14411. (material) | 1.050 | 16.54 | 17.37 |
| mt09mca020a | kg | Argamassa de juntas cimentosa melhorada, tipo CG2 W A, segundo EN 13888, com absorção de água reduzida e resistência elevada à abrasão, Borada Plus "PROPAMSA", cor Rojo, à base de cimentos especiais, inertes seleccionados, aditivos orgânicos e inorgânicos e pigmentos minerais estáveis, de endurecimento sem retracção, com efeito anti-fúngico, absorção de água reduzida, resistência elevada à abrasão e com resistência aos ácidos, para enchimento de juntas de todo tipo de peças cerâmicas, para juntas de 3 a 15 mm. (material) | 0.540 | 2.53 | 1.37 |
| mt18acc100a | Ud | Kit de cruzetas de PVC para garantir uma espessura das juntas entre peças de entre 1 e 20 mm, em revestimentos e pavimentos cerâmicos. (material) | 0.350 | 2.40 | 0.84 |
| mt15sjr020a | m | Cordão de espuma de polietileno expandido de células fechadas Roundex "PROPAMSA", de secção circular, de 6 mm de diâmetro, para o enchimento de fundo de junta. (material) | 0.320 | 0.12 | 0.04 |
| mt15sjr010a | Ud | Cartucho de 300 cm³ de massa elastomérica monocomponente Betoflex M20 "PROPAMSA", à base de polímeros híbridos neutros (MS), com dureza Shore A aproximada de 40, segundo EN ISO 868 e alongamento na rotura >= 450%, segundo EN ISO 8339, de elasticidade permanente e cura rápida, pintável depois da secagem, com efeito anti-fúngico e resistente aos raios UV e a agentes químicos. (material) | 0.284 | 16.59 | 4.71 |
| op00tal020 |  | Berbequim com misturador. | 1.000 | 0.00 | 0.00 |
| mo054 | h | Oficial de 1ª montador de isolamentos. (mão de obra) | 0.100 | 23.31 | 2.33 |
| mo101 | h | Ajudante de montador de isolamentos. (mão de obra) | 0.100 | 22.13 | 2.21 |
| mo024 | h | Oficial de 1ª ladrilhador (azulejador). (mão de obra) | 1.400 | 22.68 | 31.75 |
| mo062 | h | Ajudante de ladrilhador (azulejador). (mão de obra) | 1.000 | 22.13 | 22.13 |
| % | % | Custos directos complementares | 2 % | 167.31 | 3.35 |
|  |  | Custos directos |  |  | 170.66 |
