# Sistema ETICS "WEBER" de isolamento térmico pelo exterior de fachadas. Revestimento com peças de grés porcelânico. Colocação em camada fina

- Propriedade do ficheiro: CYPE INGENIEROS, S.A.
- Formato: FIEBDC-3/2002
- Moeda: EUR
- Custos indirectos: 3.00 %
- IVA: 23.00 %

## F Fachadas, divisões e protecções

### FS Fachadas ETICS

#### FSC Revestimento cerâmico

**FSC110** m² Sistema ETICS "WEBER" de isolamento térmico pelo exterior de fachadas. Revestimento com peças de grés porcelânico. Colocação em camada fina.
Isolamento térmico pelo exterior de fachadas, com o sistema Webertherm Ceramic Optima Aislone "WEBER", composto por: duas camadas da mesma espessura de argamassa de cal, isolante térmico e sonoro Webertherm Aislone "WEBER", de cor amarelo, aplicada manualmente, de 60 mm de espessura total; camada de regularização de argamassa polimérica de altas prestações reforçada com fibras, Webertherm BaseGel, "WEBER", cor cinzento, armada com malha de fibra de vidro anti-álcalis, Webertherm Malla 320 "WEBER", de 6x6 mm de vão de malha, 330 g/m² de massa superficial e 0,9 mm de espessura; fixação mecânica da malha de fibra de vidro ao suporte com espiga roscada de polipropileno com parafuso metálico, Webertherm SRD-5 "WEBER". Revestimento com peças de grés porcelânico esmaltado, acabamento polido, de 200x200x10 mm, gama média, capacidade de absorção de água E<0,5%, grupo BIa, segundo NP EN 14411. COLOCAÇÃO: em camada fina e através de colagem dupla com cimento cola melhorado de ligantes mistos, C2 FTE S1, segundo NP EN 12004, de presa rápida, deformável, com deslizamento reduzido e tempo de colocação ampliado Webercol Flex² Multirapid "WEBER", cor cinzento. ENCHIMENTO DE JUNTAS: com argamassa de juntas cimentosa melhorada, tipo CG2 W A, segundo EN 13888, com absorção de água reduzida e resistência elevada à abrasão, Webercolor Premium "WEBER", cor Blanco, em juntas de 3 mm de espessura. Inclusive cruzetas e calços e cunhas de nivelamento de PVC, perfis de arranque "WEBER", de alumínio, perfis de canto "WEBER", de PVC com malha e massa elástica monocomponente Weberflex P100 "WEBER", para vedação de juntas.
Critérios considerados na determinação do preço da unidade de obra: O preço inclui a execução dos remates nos encontros com paramentos, revestimentos ou outros elementos assentes na sua superfície.
Inclui: Preparação da superfície suporte. Colocação do perfil de arranque. Aplicação da argamassa termo-isolante. Colocação dos restantes perfis. Resolução dos pontos singulares. Aplicação da argamassa base e colocação da malha de fibra de vidro na camada de regularização. Colocação das fixações sobre a malha de fibra de vidro. Marcação dos níveis, da disposição de peças e das juntas. Corte das peças. Preparação e aplicação do material de colocação. Formação de juntas de movimento. Colocação das peças. Enchimento das juntas. Vedação de juntas. Eliminação e limpeza do material sobrante. Limpeza final da fachada.
Critério de medição de projecto: Superfície medida segundo documentação gráfica de Projecto, descontando as aberturas de superfície maior de 1 m², adicionando em alternativa a superfície da parte interior da abertura, correspondente ao desenvolvimento de ombreiras e padieiras.
Critério de medição de obra: Medir-se-á a superfície realmente executada segundo especificações de Projecto, descontando as aberturas de superfície maior de 1 m², adicionando em alternativa a superfície da parte interior da abertura, correspondente ao desenvolvimento de ombreiras e padieiras.

| Código | Un | Descrição | Rendimento | Preço | Importância |
|---|---|---|---|---|---|
| mt28maw200c | m | Perfil de arranque "WEBER", de alumínio, de 60 mm de largura e 0,88 mm de espessura, com pingadeira, para nivelação e suporte dos painéis isolantes dos sistemas de isolamento térmico pelo exterior sobre a linha de soco; incluindo kit de fixação para perfil. (material) | 0.170 | 4.77 | 0.81 |
| mt28maw010e | kg | Argamassa de cal, isolante térmico e sonoro Webertherm Aislone "WEBER", de cor amarelo, composta por aglomerantes hidráulicos, cargas minerais, aligeirantes, fibras de vidro de alta dispersão e aditivos especiais, impermeável e transpirável, para aplicar com palustra, CSI W1 T1, segundo EN 998-1, absorção de água por capilaridade menor de 0,4 kg/m² min½ segundo EN 1015-18, condutibilidade térmica 0,042 W/(m°C). (material) | 9.600 | 4.34 | 41.66 |
| mt28mpc020a | kg | Argamassa polimérica de altas prestações reforçada com fibras, Webertherm BaseGel, "WEBER", cor cinzento, composta de cimento cinzento, cargas minerais, resinas hidrófugas redispersáveis, fibras e aditivos especiais, para aplicar com palustra, para aderir os painéis isolantes e como camada base, tipo GP CSIII W2, segundo EN 998-1. (material) | 7.500 | 0.76 | 5.70 |
| mt28maw230a | m | Perfil de canto Webertherm "WEBER", de PVC, com malha incorporada de fibra de vidro de 9 e 10 cm de largura a cada lado do perfil, para reforço de cantos. (material) | 0.300 | 1.35 | 0.41 |
| mt28maw240b | m | Perfil de fecho lateral Webertherm "WEBER", de alumínio, de 60 mm de largura. (material) | 0.300 | 8.74 | 2.62 |
| mt16pew080a | Ud | Espiga roscada de polipropileno com prego metálico, Webertherm Espiga SRD-5 "WEBER", de 115 mm de comprimento, para fixação de painéis isolantes. (material) | 2.000 | 0.66 | 1.32 |
| mt28maw050l | m² | Malha de fibra de vidro anti-álcalis, Webertherm Malla 320 "WEBER", de 6x6 mm de vão de malha, 330 g/m² de massa superficial, 0,9 mm de espessura e de 0,1x25 m, para armar argamassas. (material) | 1.100 | 4.40 | 4.84 |
| mt09mcw010p | kg | Cimento cola melhorado de ligantes mistos, C2 FTE S1, segundo NP EN 12004, de presa rápida, deformável, com deslizamento reduzido e tempo de colocação ampliado Webercol Flex² Multirapid "WEBER", cor cinzento, à base de cimentos especiais, resinas sintéticas, inertes seleccionados e aditivos, com resistência à imersão em água. (material) | 5.500 | 1.31 | 7.21 |
| mt19abp100ecba | m² | Peças de grés porcelânico esmaltado, acabamento polido, de 200x200x10 mm, gama média, capacidade de absorção de água E<0,5%, grupo BIa, segundo NP EN 14411. (material) | 1.050 | 16.54 | 17.37 |
| mt09mcw050ia | kg | Argamassa de juntas cimentosa melhorada, tipo CG2 W A, segundo EN 13888, com absorção de água reduzida e resistência elevada à abrasão, Webercolor Premium "WEBER", cor Blanco, composta de cimentos especiais, resina, inertes siliciosos, aditivos hidrofugantes e aditivos orgânicos e inorgânicos específicos, com muito baixo conteúdo de compostos orgânicos voláteis (COV), com tecnologia Protect³ e Pure Clean, bactericida, anti-caruncho e anti-verdete, repelente da água e da sujidade, de presa e endurecimento rápido, com efeito preventivo das eflorescências, com alta resistência aos agentes químicos, flexível e impermeável à água, para enchimento de juntas de todo tipo de peças cerâmicas, pedras naturais e marmorite, para juntas de até 15 mm. (material) | 0.450 | 2.26 | 1.02 |
| mt18acc100b | Ud | Kit de cruzetas de PVC para garantir uma espessura das juntas entre peças de entre 1 e 20 mm e calços e cunhas de PVC para nivelamento das peças, em revestimentos e pavimentos cerâmicos. (material) | 0.350 | 3.19 | 1.12 |
| mt15sjw010a | Ud | Cartucho de 300 cm³ de massa elástica monocomponente à base de poliuretano, Weberflex P100 "WEBER", de cor branca, com dureza Shore A aproximada de 45, segundo EN ISO 868 e alongamento na rotura >= 600%, segundo EN ISO 8339. (material) | 0.110 | 5.38 | 0.59 |
| mo039 | h | Oficial de 1ª rebocador. (mão de obra) | 0.600 | 22.68 | 13.61 |
| mo079 | h | Ajudante de rebocador. (mão de obra) | 0.600 | 22.13 | 13.28 |
| % | % | Custos directos complementares | 2 % | 111.56 | 2.23 |
|  |  | Custos directos |  |  | 113.79 |
