# Envidraçado exterior, sem perfis verticais

- Propriedade do ficheiro: CYPE INGENIEROS, S.A.
- Formato: FIEBDC-3/2002
- Moeda: EUR
- Custos indirectos: 3.00 %
- IVA: 23.00 %

## F Fachadas, divisões e protecções

### FU Envidraçados

#### FUA Envidraçados exteriores

**FUA010** Ud Envidraçado exterior, sem perfis verticais.
Envidraçado exterior sem perfis verticais, gama média, de 5 m de comprimento e 1,40 m de altura total, com perfil superior e perfil inferior lacado cor branca, de alumínio e folhas deslizantes e abatíveis, de vidro incolor temperado de segurnça, de 8 mm de espessura, com os bordos polidos. Inclusive juntas, parafusos de aço inoxidável, borrachas, tapetes, puxador metálico, jogo de remates laterais lacado RAL cor especial e pinças de suporte de folhas.
Inclui: Marcação. Montagem do perfil superior. Montagem do perfil inferior. Montagem das folhas de vidro. Montagem dos complementos.
Critério de medição de projecto: Número de unidades previstas, segundo documentação gráfica de Projecto.
Critério de medição de obra: Medir-se-á o número de unidades realmente executadas segundo especificações de Projecto.

| Código | Un | Descrição | Rendimento | Preço | Importância |
|---|---|---|---|---|---|
| mt21csy015eaaw | m | Envidraçado exterior sem perfis verticais, gama média, de 1,4 m de altura total, com perfil superior e perfil inferior lacado cor branca, de alumínio e folhas deslizantes e abatíveis, de vidro incolor temperado de segurnça, de 8 mm de espessura, com os bordos polidos. Inclusive juntas, parafusos de aço inoxidável, borrachas, tapetes, puxador metálico, jogo de remates laterais lacado RAL cor especial e pinças de suporte de folhas. Segundo NP EN 14351-1. (material) | 5.000 | 346.36 | 1731.80 |
| op00ato010 |  | Aparafusadora. | 1.000 | 0.00 | 0.00 |
| mo011 | h | Oficial de 1ª montador. (mão de obra) | 10.033 | 23.31 | 233.87 |
| mo080 | h | Ajudante de montador. (mão de obra) | 10.033 | 22.13 | 222.03 |
| % | % | Custos directos complementares | 2 % | 2187.70 | 43.75 |
|  |  | Custos directos |  |  | 2231.45 |
