# Envidraçado exterior com perfis em "U" de vidro impresso

- Propriedade do ficheiro: CYPE INGENIEROS, S.A.
- Formato: FIEBDC-3/2002
- Moeda: EUR
- Custos indirectos: 3.00 %
- IVA: 23.00 %

## F Fachadas, divisões e protecções

### FU Envidraçados

#### FUO Envidraçados exteriores com perfis em "U" de vidro impresso

**FUO010** m² Envidraçado exterior com perfis em "U" de vidro impresso.
Envidraçado exterior plano com perfis em "U" de vidro impresso translúcido armado, de 41+262+41 mm e 6 mm de espessura, colocados em pente para parede simples. Inclusive caixilho, acessórios de montagem, perfis de remate, silicone incolor para enchimento de juntas e material auxiliar.
Inclui: Fixação do caixilho. Colocação dos acessórios de montagem. Montagem dos perfis em "U". Colocação dos perfis de remate. Vedação de juntas.
Critério de medição de projecto: Superfície medida segundo documentação gráfica de Projecto, sem duplicar esquinas nem encontros, descontando as aberturas de superfície maior de 3 m².
Critério de medição de obra: Medir-se-á a superfície realmente executada segundo especificações de Projecto, sem duplicar esquinas nem encontros, descontando as aberturas de superfície maior de 3 m².

| Código | Un | Descrição | Rendimento | Preço | Importância |
|---|---|---|---|---|---|
| mt21vcg010q | m² | Vidro impresso translúcido armado de perfil em "U", de 41+262+41 mm e 6 mm de espessura, com caixilho, perfis de remate e acessórios de montagem. Segundo EN 572-7 e EN 572-9. (material) | 1.012 | 64.73 | 65.51 |
| mt21vva015a | Ud | Cartucho de 310 ml de silicone neutro, incolor, dureza Shore A aproximada de 23, segundo EN ISO 868 e recuperação elástica >=80%, segundo EN ISO 7389. (material) | 0.580 | 5.77 | 3.35 |
| mt21vva021 | Ud | Material auxiliar para a colocação de vidros. (material) | 2.000 | 1.26 | 2.52 |
| mo055 | h | Oficial de 1ª vidraceiro. (mão de obra) | 0.600 | 24.22 | 14.53 |
| mo110 | h | Ajudante de vidraceiro. (mão de obra) | 0.600 | 23.62 | 14.17 |
| % | % | Custos directos complementares | 2 % | 100.08 | 2.00 |
|  |  | Custos directos |  |  | 102.08 |
