# Trabalhos auxiliares de carpintaria para execução de instalações em construções de estrutura leve de madeira

- Propriedade do ficheiro: CYPE INGENIEROS, S.A.
- Formato: FIEBDC-3/2002
- Moeda: EUR
- Custos indirectos: 3.00 %
- IVA: 23.00 %

## H Remates e trabalhos auxiliares

### HM Trabalhos auxiliares em construções de madeira

#### HMA Para instalações

**HMA015** m² Trabalhos auxiliares de carpintaria para execução de instalações em construções de estrutura leve de madeira.
Repercussão por m² de superfície construída de obra, de qualquer trabalho auxiliar de carpintaria, necessário para a correcta execução em construções de estrutura leve de madeira das infra-estruturas de telecomunicações em edifícios (ITED) formadas por: tubagem de entrada, caixa de entrada, passagem aérea de topo (PAT), armários de telecomunicações do edifício (ATE), tubagem e caixas da rede colectiva, armários de telecomunicações individuais (ATI), tubagem e caixas da rede individual, com um grau de complexidade alto, em edifício multifamiliar, inclusive p/p de elementos comuns. Inclusive material auxiliar para a correcta execução dos trabalhos.
Inclui: Execução de acanaladuras e perfurações em painéis de paredes e lajes, para passagem de instalações. Colocação e fixação de caixas para elementos encastrados. Vedação de orifícios e aberturas de passagem de instalações.
Critério de medição de projecto: Superfície construída, medida segundo documentação gráfica de Projecto.
Critério de medição de obra: Medir-se-á a superfície realmente executada segundo especificações de Projecto.

| Código | Un | Descrição | Rendimento | Preço | Importância |
|---|---|---|---|---|---|
| mt17lbr020a | Ud | Cartucho de 280 ml de gel viscoelástico selante, com grau de protecção IP68, sem dissolventes, intervalo de temperatura de trabalho de -60 a 200°C e picos de temperatura até 250°C, de elasticidade permanente e grande aderência, para selagem de orifícios e aberturas de passagem de instalações. (material) | 0.010 | 64.80 | 0.65 |
| op00ato010 |  | Aparafusadora. | 1.000 | 0.00 | 0.00 |
| op00tup010 |  | Tupia eléctrica para talhar elementos de madeira. | 1.000 | 0.00 | 0.00 |
| op00fre010 |  | Fresadora. | 1.000 | 0.00 | 0.00 |
| op00cor050 |  | Cortadora manual de madeira, de disco. | 1.000 | 0.00 | 0.00 |
| mo017 | h | Oficial de 1ª carpinteiro. (mão de obra) | 0.019 | 23.03 | 0.44 |
| mo058 | h | Ajudante de carpinteiro. (mão de obra) | 0.050 | 22.27 | 1.11 |
| % | % | Custos directos complementares | 4 % | 2.20 | 0.09 |
|  |  | Custos directos |  |  | 2.29 |
