# Remate de cornija de fachada, de pedra natural

- Propriedade do ficheiro: CYPE INGENIEROS, S.A.
- Formato: FIEBDC-3/2002
- Moeda: EUR
- Custos indirectos: 3.00 %
- IVA: 23.00 %

## H Remates e trabalhos auxiliares

### HR Remates de fachada

#### HRN De pedra natural

**HRN050** m Remate de cornija de fachada, de pedra natural.
Remate de cornija de mármore Rosa Portugal, em peças até 750 mm de comprimento, de 260 a 350 mm de largura e 20 mm de espessura, com pingadeira, face e bordo recto polido e brita aderida à superfície na sua face inferior; assente com argamassa de cimento, confeccionada em obra, com aditivo hidrófugo, dosificação 1:4; e enchimento de juntas entre peças e, se for o caso, das uniões com os muros com argamassa de juntas especial para pedra natural.
Inclui: Marcação da disposição das peças. Corte das peças. Colocação de réguas e fios de prumo fixados à parede. Colocação, aprumo, nivelamento e alinhamento. Enchimento de juntas e limpeza.
Critério de medição de projecto: Comprimento medido pelo seu maior desenvolvimento linear, segundo documentação gráfica de Projecto.
Critério de medição de obra: Medir-se-á, pelo seu maior desenvolvimento linear, o comprimento realmente executado segundo especificações de Projecto, incluindo o comprimento que se poderá perder em meias esquadrias.

| Código | Un | Descrição | Rendimento | Preço | Importância |
|---|---|---|---|---|---|
| mt08aaa010a | m³ | Água. (material) | 0.006 | 1.50 | 0.01 |
| mt01arg005a | t | Areia de pedreira, para argamassa preparada em obra. (material) | 0.014 | 18.00 | 0.25 |
| mt08cem011a | kg | Cimento Portland CEM II/B-L 32,5 R, cor cinzento, em sacos, segundo NP EN 197-1. (material) | 3.420 | 0.10 | 0.34 |
| mt08adt010 | kg | Aditivo hidrófugo para impermeabilização de argamassas ou betões. (material) | 0.068 | 1.20 | 0.08 |
| mt20rpn010sq | m | Remate de cornija de mármore Rosa Portugal, em peças até 750 mm de comprimento, de 260 a 350 mm de largura e 20 mm de espessura, com pingadeira, face e bordo recto polido e brita aderida à superfície na sua face inferior, segundo NP EN 771-6. (material) | 1.050 | 23.36 | 24.53 |
| mt09mcr220 | kg | Argamassa de enchimento de juntas para revestimentos, interiores ou exteriores, de pedra natural, polida ou para polir, composta de cimento, inertes à base de pó de mármore, pigmentos resistentes aos álcalis e aditivos especiais. (material) | 0.026 | 1.80 | 0.05 |
| mq06hor010 | h | Betoneira eléctrica com uma capacidade de amassadura de 160 l. (equipamento) | 0.006 | 3.45 | 0.02 |
| op00sie030 |  | Serra de disco de diamante, para mesa de trabalho, de corte húmido. | 1.000 | 0.00 | 0.00 |
| mo020 | h | Oficial de 1ª construção. (mão de obra) | 0.174 | 22.68 | 3.95 |
| mo113 | h | Operário não qualificado construção. (mão de obra) | 0.246 | 21.45 | 5.28 |
| % | % | Custos directos complementares | 2 % | 34.51 | 0.69 |
|  |  | Custos directos |  |  | 35.20 |
