# Padieira de pedra natural

- Propriedade do ficheiro: CYPE INGENIEROS, S.A.
- Formato: FIEBDC-3/2002
- Moeda: EUR
- Custos indirectos: 3.00 %
- IVA: 23.00 %

## H Remates e trabalhos auxiliares

### HR Remates de fachada

#### HRN De pedra natural

**HRN080** m Padieira de pedra natural.
Padieira de granito Ariz, em peças até 1100 mm de comprimento, de 290 a 320 mm de largura e 20 mm de espessura, face e bordo recto polido e brita aderida à superfície na sua face inferior, encastrada nas ombreiras; assente com argamassa de cimento, confeccionada em obra, com aditivo hidrófugo, dosificação 1:4; e enchimento de juntas entre peças e das uniões com os muros com argamassa de juntas especial para pedra natural.
Inclui: Limpeza e preparação do plano de apoio. Marcação do nível de apoio da padieira. Corte das peças. Colocação da padieira. Aprumo e nivelamento. Instalação das escoras. Vedação de juntas e limpeza. Remoção das escoras.
Critério de medição de projecto: Comprimento medido segundo documentação gráfica de Projecto, incluindo as entregas nos apoios.
Critério de medição de obra: Medir-se-á o comprimento realmente executado segundo especificações de Projecto, incluindo as entregas nos apoios.

| Código | Un | Descrição | Rendimento | Preço | Importância |
|---|---|---|---|---|---|
| mt20dpn010Hy | m | Padieira de granito Ariz, em peças até 1100 mm de comprimento, de 290 a 320 mm de largura e 20 mm de espessura, face e bordo recto polido e brita aderida à superfície na sua face inferior, segundo NP EN 771-6. (material) | 1.050 | 23.15 | 24.31 |
| mt08aaa010a | m³ | Água. (material) | 0.006 | 1.50 | 0.01 |
| mt01arg005a | t | Areia de pedreira, para argamassa preparada em obra. (material) | 0.012 | 18.00 | 0.22 |
| mt08cem011a | kg | Cimento Portland CEM II/B-L 32,5 R, cor cinzento, em sacos, segundo NP EN 197-1. (material) | 3.040 | 0.10 | 0.30 |
| mt08adt010 | kg | Aditivo hidrófugo para impermeabilização de argamassas ou betões. (material) | 0.061 | 1.20 | 0.07 |
| mt09mcr220 | kg | Argamassa de enchimento de juntas para revestimentos, interiores ou exteriores, de pedra natural, polida ou para polir, composta de cimento, inertes à base de pó de mármore, pigmentos resistentes aos álcalis e aditivos especiais. (material) | 0.024 | 1.80 | 0.04 |
| mq06hor010 | h | Betoneira eléctrica com uma capacidade de amassadura de 160 l. (equipamento) | 0.006 | 3.45 | 0.02 |
| op00sie030 |  | Serra de disco de diamante, para mesa de trabalho, de corte húmido. | 1.000 | 0.00 | 0.00 |
| mo020 | h | Oficial de 1ª construção. (mão de obra) | 0.220 | 22.68 | 4.99 |
| mo113 | h | Operário não qualificado construção. (mão de obra) | 0.284 | 21.45 | 6.09 |
| % | % | Custos directos complementares | 2 % | 36.05 | 0.72 |
|  |  | Custos directos |  |  | 36.77 |
