# Fan-coil de tecto com distribuição por conduta rectangular

- Propriedade do ficheiro: CYPE INGENIEROS, S.A.
- Formato: FIEBDC-3/2002
- Moeda: EUR
- Custos indirectos: 3.00 %
- IVA: 23.00 %

## I Instalações

### IB Sistemas de climatização

#### IBH Sistema HVRF (Mitsubishi Electric)

**IBH030** Ud Fan-coil de tecto com distribuição por conduta rectangular.
Fan-coil de tecto com distribuição por conduta rectangular, gama Hybrid City Multi, modelo PEFY-WP32VMA-E "MITSUBISHI ELECTRIC", potência frigorífica nominal 3,6 kW (temperatura de bolbo seco de ar interior 27°C, temperatura de bolbo húmido de ar interior 19°C, temperatura de bolbo seco do ar exterior 35°C) potência calorífica nominal 4 kW (temperatura de bolbo seco de ar interior 20°C, temperatura de bolbo seco do ar exterior 7°C, temperatura de bolbo húmido do ar exterior 6°C), consumo eléctrico nominal em arrefecimento 0,11 kW, consumo eléctrico nominal em aquecimento 0,09 kW, de 250x900x732 mm, peso 26 kg, com ventilador de três velocidades, pressão sonora a velocidade baixa 25 dBA, caudal de ar a velocidade alta 17 m³/min, pressão estática configurável entre 35 Pa e 150 Pa e bomba de drenagem. Regulação: controlo remoto por cabo, ligável ao bus M-Net, modelo PAR-U02MEDA-J. Opcionais: filtro ionizador de plasma para destruição da carga viral e bacteriana, eliminação de contaminantes e redução de odores desagradavéis, modelo Plasma Quad Connect MAC-100FT-E e linguetas para acoplar o filtro ionizador de plasma Plasma Quad Connect à tomada de entrada de ar da unidade interior com distribuição por conduta rectangular, modelo PAC-HA31PAR. Inclusive elementos para suspensão ao tecto.
Critérios considerados na determinação do preço da unidade de obra: O preço não inclui a canalização nem a cablagem eléctrica de alimentação.
Inclui: Marcação. Colocação e fixação. Ligação à rede de condutas. Ligação à rede de condução de água. Ligação à rede eléctrica. Colocação e fixação do tubo entre a unidade interior e o controlo remoto por cabo. Colocação de cabos entre a unidade interior e o controlo remoto por cabo. Ligação de cabos entre a unidade interior e o controlo remoto por cabo. Ligação à rede de drenagem. Colocação em funcionamento.
Critério de medição de projecto: Número de unidades previstas, segundo documentação gráfica de Projecto.
Critério de medição de obra: Medir-se-á o número de unidades realmente executadas segundo especificações de Projecto.

| Código | Un | Descrição | Rendimento | Preço | Importância |
|---|---|---|---|---|---|
| mt42mee150c | Ud | Fan-coil de tecto com distribuição por conduta rectangular, gama Hybrid City Multi, modelo PEFY-WP32VMA-E "MITSUBISHI ELECTRIC", potência frigorífica nominal 3,6 kW (temperatura de bolbo seco de ar interior 27°C, temperatura de bolbo húmido de ar interior 19°C, temperatura de bolbo seco do ar exterior 35°C) potência calorífica nominal 4 kW (temperatura de bolbo seco de ar interior 20°C, temperatura de bolbo seco do ar exterior 7°C, temperatura de bolbo húmido do ar exterior 6°C), consumo eléctrico nominal em arrefecimento 0,11 kW, consumo eléctrico nominal em aquecimento 0,09 kW, de 250x900x732 mm, peso 26 kg, com ventilador de três velocidades, pressão sonora a velocidade baixa 25 dBA, caudal de ar a velocidade alta 17 m³/min, pressão estática configurável entre 35 Pa e 150 Pa e bomba de drenagem. (material) | 1.000 | 1966.00 | 1966.00 |
| mt42www090 | Ud | Kit de suportes para suspensão ao tecto, formado por quatro varões roscados de aço galvanizado, com as correspondentes buchas, porcas e anilhas. (material) | 1.000 | 22.00 | 22.00 |
| mt42mee641a | Ud | Filtro ionizador de plasma para destruição da carga viral e bacteriana, eliminação de contaminantes e redução de odores desagradavéis, modelo Plasma Quad Connect MAC-100FT-E "MITSUBISHI ELECTRIC". (material) | 1.000 | 108.00 | 108.00 |
| mt42mee644b | Ud | Linguetas para acoplar o filtro ionizador de plasma Plasma Quad Connect à tomada de entrada de ar da unidade interior com distribuição por conduta rectangular, modelo PAC-HA31PAR "MITSUBISHI ELECTRIC". (material) | 1.000 | 62.00 | 62.00 |
| mt42mee810a | Ud | Controlo remoto por cabo, ligável ao bus M-Net, modelo PAR-U02MEDA-J "MITSUBISHI ELECTRIC", 140x25x120 mm, com ecrã táctil LCD retroiluminado com matriz de pontos, indicador do estado de funcionamento com LED multicor configurável (10 cores disponíveis), sonda de temperatura ambiente, função de duplo setpoint de temperatura, função para/arranque, e 8 acções programáveis para cada dia da semana. (material) | 1.000 | 347.00 | 347.00 |
| mt35tpt010ke | m | Tubo rígido de PVC VD-F de 16 mm de diâmetro exterior e 1,3 mm de espessura. Resistência à compressão 1250 N, resistência ao impacto 6 joules, temperatura de trabalho -25°C até 90°C, classificação 4442, segundo NP EN 61386-1 e NP EN 61386-21, com o preço incrementado em 20% relativamente a acessórios e peças especiais. (material) | 3.000 | 1.78 | 5.34 |
| mt42mee760 | m | Cabo bus de comunicações, de 2 fios, de 0,5 mm² de secção por fio. (material) | 3.000 | 3.00 | 9.00 |
| mo005 | h | Oficial de 1ª instalador de ar condicionado. (mão de obra) | 1.000 | 23.31 | 23.31 |
| mo104 | h | Ajudante de instalador de ar condicionado. (mão de obra) | 1.000 | 22.09 | 22.09 |
| % | % | Custos directos complementares | 2 % | 2564.74 | 51.29 |
|  |  | Custos directos |  |  | 2616.03 |
