# Fan-coil de cassete

- Propriedade do ficheiro: CYPE INGENIEROS, S.A.
- Formato: FIEBDC-3/2002
- Moeda: EUR
- Custos indirectos: 3.00 %
- IVA: 23.00 %

## I Instalações

### IB Sistemas de climatização

#### IBH Sistema HVRF (Mitsubishi Electric)

**IBH050** Ud Fan-coil de cassete.
Fan-coil de cassete, de 4 vias, para tecto modular de 600x600 mm, gama Hybrid City Multi, modelo PLFY-WP15VFM-E "MITSUBISHI ELECTRIC", potência frigorífica nominal 1,7 kW (temperatura de bolbo seco de ar interior 27°C, temperatura de bolbo húmido de ar interior 19°C, temperatura de bolbo seco do ar exterior 35°C) potência calorífica nominal 1,9 kW (temperatura de bolbo seco de ar interior 20°C, temperatura de bolbo seco do ar exterior 7°C, temperatura de bolbo húmido do ar exterior 6°C), consumo eléctrico nominal em arrefecimento 0,02 kW, consumo eléctrico nominal em aquecimento 0,02 kW, de 208x570x570 mm, peso 13 kg, com ventilador de quatro velocidades, ajuste automático da velocidade do ventilador, pressão sonora a velocidade baixa 25 dBA, caudal de ar a velocidade alta 8 m³/min, admissão de ar exterior (até 20% do caudal de ar nominal), possibilidade de fechar qualquer uma das vias de impulsão para facilitar a instalação em esquinas e corredores e a regulação destas através do controlo remoto e bomba de drenagem. Regulação: controlo remoto sem fios, modelo PAR-FL32MA; receptor de infravermelhos, de parede, modelo PAR-FA32MA. Inclusive elementos para suspensão ao tecto.
Critérios considerados na determinação do preço da unidade de obra: O preço não inclui a canalização nem a cablagem eléctrica de alimentação.
Inclui: Marcação. Colocação e fixação. Ligação à rede de condução de água. Ligação à rede eléctrica. Ligação à rede de drenagem. Colocação em funcionamento.
Critério de medição de projecto: Número de unidades previstas, segundo documentação gráfica de Projecto.
Critério de medição de obra: Medir-se-á o número de unidades realmente executadas segundo especificações de Projecto.

| Código | Un | Descrição | Rendimento | Preço | Importância |
|---|---|---|---|---|---|
| mt42mee154c | Ud | Fan-coil de cassete, de 4 vias, para tecto modular de 600x600 mm, gama Hybrid City Multi, modelo PLFY-WP15VFM-E "MITSUBISHI ELECTRIC", potência frigorífica nominal 1,7 kW (temperatura de bolbo seco de ar interior 27°C, temperatura de bolbo húmido de ar interior 19°C, temperatura de bolbo seco do ar exterior 35°C) potência calorífica nominal 1,9 kW (temperatura de bolbo seco de ar interior 20°C, temperatura de bolbo seco do ar exterior 7°C, temperatura de bolbo húmido do ar exterior 6°C), consumo eléctrico nominal em arrefecimento 0,02 kW, consumo eléctrico nominal em aquecimento 0,02 kW, de 208x570x570 mm, peso 13 kg, com ventilador de quatro velocidades, ajuste automático da velocidade do ventilador, pressão sonora a velocidade baixa 25 dBA, caudal de ar a velocidade alta 8 m³/min, admissão de ar exterior (até 20% do caudal de ar nominal), possibilidade de fechar qualquer uma das vias de impulsão para facilitar a instalação em esquinas e corredores e a regulação destas através do controlo remoto e bomba de drenagem. (material) | 1.000 | 1799.00 | 1799.00 |
| mt42www090 | Ud | Kit de suportes para suspensão ao tecto, formado por quatro varões roscados de aço galvanizado, com as correspondentes buchas, porcas e anilhas. (material) | 1.000 | 22.00 | 22.00 |
| mt42mee815a | Ud | Controlo remoto sem fios, modelo PAR-FL32MA "MITSUBISHI ELECTRIC", com função para/arranque e configuração da temperatura de setpoint, do modo de funcionamento, da velocidade do ventilador e da direcção do caudal de ar. (material) | 1.000 | 93.00 | 93.00 |
| mt42mee816a | Ud | Receptor de infravermelhos, de parede, modelo PAR-FA32MA "MITSUBISHI ELECTRIC", para comando à distância por infravermelhos PAR-FL32MA. (material) | 1.000 | 146.00 | 146.00 |
| mo005 | h | Oficial de 1ª instalador de ar condicionado. (mão de obra) | 1.000 | 23.31 | 23.31 |
| mo104 | h | Ajudante de instalador de ar condicionado. (mão de obra) | 1.000 | 22.09 | 22.09 |
| % | % | Custos directos complementares | 2 % | 2105.40 | 42.11 |
|  |  | Custos directos |  |  | 2147.51 |
