# Fan-coil mural

- Propriedade do ficheiro: CYPE INGENIEROS, S.A.
- Formato: FIEBDC-3/2002
- Moeda: EUR
- Custos indirectos: 3.00 %
- IVA: 23.00 %

## I Instalações

### IB Sistemas de climatização

#### IBH Sistema HVRF (Mitsubishi Electric)

**IBH060** Ud Fan-coil mural.
Fan-coil mural, gama Hybrid City Multi, modelo PKFY-WL32VLM-E "MITSUBISHI ELECTRIC", alimentação monofásica (230V/50Hz), potência frigorífica nominal 3,6 kW (temperatura de bolbo seco de ar interior 27°C, temperatura de bolbo húmido de ar interior 19°C, temperatura de bolbo seco do ar exterior 35°C), potência calorífica nominal 4 kW (temperatura de bolbo seco de ar interior 20°C, temperatura de bolbo seco do ar exterior 7°C, temperatura de bolbo húmido do ar exterior 6°C), consumo eléctrico nominal em arrefecimento 0,04 kW, consumo eléctrico nominal em aquecimento 0,03 kW, com ventilador de quatro velocidades, caudal de ar a velocidade ultra baixa/baixa/média/alta: 6,3/7,6/9/10,4 m³/min, pressão sonora a velocidade ultra baixa/baixa/média/alta: 29/34/38/41 dBA, dimensões 299x898x237 mm, peso 13 kg. Regulação: controlo remoto por cabo, simplificado, encastrável, modelo PAC-YT52CRA.
Critérios considerados na determinação do preço da unidade de obra: O preço não inclui a canalização nem a cablagem eléctrica de alimentação.
Inclui: Marcação. Colocação e fixação. Ligação à rede de condução de água. Ligação à rede eléctrica. Colocação e fixação do tubo entre a unidade interior e o controlo remoto por cabo. Colocação de cabos entre a unidade interior e o controlo remoto por cabo. Ligação de cabos entre a unidade interior e o controlo remoto por cabo. Ligação à rede de drenagem. Colocação em funcionamento.
Critério de medição de projecto: Número de unidades previstas, segundo documentação gráfica de Projecto.
Critério de medição de obra: Medir-se-á o número de unidades realmente executadas segundo especificações de Projecto.

| Código | Un | Descrição | Rendimento | Preço | Importância |
|---|---|---|---|---|---|
| mt42mee165e | Ud | Fan-coil mural, gama Hybrid City Multi, modelo PKFY-WL32VLM-E "MITSUBISHI ELECTRIC", alimentação monofásica (230V/50Hz), potência frigorífica nominal 3,6 kW (temperatura de bolbo seco de ar interior 27°C, temperatura de bolbo húmido de ar interior 19°C, temperatura de bolbo seco do ar exterior 35°C), potência calorífica nominal 4 kW (temperatura de bolbo seco de ar interior 20°C, temperatura de bolbo seco do ar exterior 7°C, temperatura de bolbo húmido do ar exterior 6°C), consumo eléctrico nominal em arrefecimento 0,04 kW, consumo eléctrico nominal em aquecimento 0,03 kW, com ventilador de quatro velocidades, caudal de ar a velocidade ultra baixa/baixa/média/alta: 6,3/7,6/9/10,4 m³/min, pressão sonora a velocidade ultra baixa/baixa/média/alta: 29/34/38/41 dBA, dimensões 299x898x237 mm, peso 13 kg. (material) | 1.000 | 1292.00 | 1292.00 |
| mt42mee804a | Ud | Controlo remoto por cabo, simplificado, encastrável, modelo PAC-YT52CRA "MITSUBISHI ELECTRIC", 70x41x120 mm (sem encastrar), 70x8x120 mm (encastrado), com ecrã LCD retroiluminado de segmentos e sonda de temperatura ambiente. (material) | 1.000 | 114.00 | 114.00 |
| mt35tpt010ke | m | Tubo rígido de PVC VD-F de 16 mm de diâmetro exterior e 1,3 mm de espessura. Resistência à compressão 1250 N, resistência ao impacto 6 joules, temperatura de trabalho -25°C até 90°C, classificação 4442, segundo NP EN 61386-1 e NP EN 61386-21, com o preço incrementado em 20% relativamente a acessórios e peças especiais. (material) | 3.000 | 1.78 | 5.34 |
| mt42mee760 | m | Cabo bus de comunicações, de 2 fios, de 0,5 mm² de secção por fio. (material) | 3.000 | 3.00 | 9.00 |
| mo005 | h | Oficial de 1ª instalador de ar condicionado. (mão de obra) | 1.000 | 23.31 | 23.31 |
| mo104 | h | Ajudante de instalador de ar condicionado. (mão de obra) | 1.000 | 22.09 | 22.09 |
| % | % | Custos directos complementares | 2 % | 1465.74 | 29.31 |
|  |  | Custos directos |  |  | 1495.05 |
