# Unidade exterior de ar condicionado, bomba de calor

- Propriedade do ficheiro: CYPE INGENIEROS, S.A.
- Formato: FIEBDC-3/2002
- Moeda: EUR
- Custos indirectos: 3.00 %
- IVA: 23.00 %

## I Instalações

### IB Sistemas de climatização

#### IBL Sistema VRF (Mitsubishi Electric)

**IBL600** Ud Unidade exterior de ar condicionado, bomba de calor.
Unidade exterior de ar condicionado, para sistema ar-ar multi-split, com caudal variável de refrigerante, bomba de calor, para gás R-410A, alimentação trifásica (400V/50Hz), gama City Multi, série Y, modelo PUHY-P350YNW-A2 "MITSUBISHI ELECTRIC", potência frigorífica nominal 40 kW (temperatura de bolbo húmido de ar interior 19°C, temperatura de bolbo seco do ar exterior 35°C), EER 4,05, SEER 6,35, consumo eléctrico nominal em arrefecimento 13,98 kW, limite de funcionamento de temperatura de bolbo seco do ar exterior em arrefecimento desde -5 até 52°C, potência calorífica nominal 45 kW (temperatura de bolbo seco de ar interior 20°C, temperatura de bolbo húmido do ar exterior 6°C), COP 4,28, SCOP 4,33, consumo eléctrico nominal em aquecimento 10,2 kW, limite de funcionamento de temperatura de bolbo seco do ar exterior em aquecimento desde -20 até 15,5°C, possibilidade de ligação de até 30 unidades interiores com uma percentagem de capacidade mínima de 50% e máximo de 130%, compressor scroll hermeticamente vedado com controlo Inverter, 1240x1858x740 mm, peso 278 kg, pressão sonora 62 dBA, potência sonora 80 dBA, caudal de ar 270 m³/min, comprimento total máximo da tubagem frigorífica 1000 m, diferença máxima de altura de instalação 90 m se a unidade exterior se encontra por cima das unidades interiores e 60 m se encontra-se por baixo. Opcionais: conector para wattímetro, modelo PAC-CN32WHMC.
Critérios considerados na determinação do preço da unidade de obra: O preço não inclui os elementos anti-vibratórios de pavimento, a canalização nem a cablagem eléctrica de alimentação.
Inclui: Marcação. Colocação e fixação. Ligação às linhas frigoríficas. Ligação à rede eléctrica. Ligação à rede de drenagem. Colocação em funcionamento.
Critério de medição de projecto: Número de unidades previstas, segundo documentação gráfica de Projecto.
Critério de medição de obra: Medir-se-á o número de unidades realmente executadas segundo especificações de Projecto.

| Código | Un | Descrição | Rendimento | Preço | Importância |
|---|---|---|---|---|---|
| mt42mee020d | Ud | Unidade exterior de ar condicionado, para sistema ar-ar multi-split, com caudal variável de refrigerante, bomba de calor, para gás R-410A, alimentação trifásica (400V/50Hz), gama City Multi, série Y, modelo PUHY-P350YNW-A2 "MITSUBISHI ELECTRIC", potência frigorífica nominal 40 kW (temperatura de bolbo húmido de ar interior 19°C, temperatura de bolbo seco do ar exterior 35°C), EER 4,05, SEER 6,35, consumo eléctrico nominal em arrefecimento 13,98 kW, limite de funcionamento de temperatura de bolbo seco do ar exterior em arrefecimento desde -5 até 52°C, potência calorífica nominal 45 kW (temperatura de bolbo seco de ar interior 20°C, temperatura de bolbo húmido do ar exterior 6°C), COP 4,28, SCOP 4,33, consumo eléctrico nominal em aquecimento 10,2 kW, limite de funcionamento de temperatura de bolbo seco do ar exterior em aquecimento desde -20 até 15,5°C, possibilidade de ligação de até 30 unidades interiores com uma percentagem de capacidade mínima de 50% e máximo de 130%, compressor scroll hermeticamente vedado com controlo Inverter, 1240x1858x740 mm, peso 278 kg, pressão sonora 62 dBA, potência sonora 80 dBA, caudal de ar 270 m³/min, comprimento total máximo da tubagem frigorífica 1000 m, diferença máxima de altura de instalação 90 m se a unidade exterior se encontra por cima das unidades interiores e 60 m se encontra-se por baixo. (material) | 1.000 | 18128.00 | 18128.00 |
| mt42mee695a | Ud | Conector para wattímetro, modelo PAC-CN32WHMC "MITSUBISHI ELECTRIC", para unidade exterior de ar condicionado. (material) | 1.000 | 91.00 | 91.00 |
| mo005 | h | Oficial de 1ª instalador de ar condicionado. (mão de obra) | 6.711 | 23.31 | 156.43 |
| mo104 | h | Ajudante de instalador de ar condicionado. (mão de obra) | 6.711 | 22.09 | 148.25 |
| % | % | Custos directos complementares | 2 % | 18523.68 | 370.47 |
|  |  | Custos directos |  |  | 18894.15 |
