# Unidade exterior de ar condicionado, bomba de calor

- Propriedade do ficheiro: CYPE INGENIEROS, S.A.
- Formato: FIEBDC-3/2002
- Moeda: EUR
- Custos indirectos: 3.00 %
- IVA: 23.00 %

## I Instalações

### IB Sistemas de climatização

#### IBL Sistema VRF (Mitsubishi Electric)

**IBL600** Ud Unidade exterior de ar condicionado, bomba de calor.
Unidade exterior de ar condicionado, para sistema ar-ar multi-split, com caudal variável de refrigerante, bomba de calor, para gás R-410A, alimentação trifásica (400V/50Hz), gama City Multi, série Y, modelo PUHY-P400YNW-A2 "MITSUBISHI ELECTRIC", potência frigorífica nominal 45 kW (temperatura de bolbo húmido de ar interior 19°C, temperatura de bolbo seco do ar exterior 35°C), EER 3,92, SEER 5,85, consumo eléctrico nominal em arrefecimento 17,57 kW, limite de funcionamento de temperatura de bolbo seco do ar exterior em arrefecimento desde -5 até 52°C, potência calorífica nominal 50 kW (temperatura de bolbo seco de ar interior 20°C, temperatura de bolbo húmido do ar exterior 6°C), COP 3,73, SCOP 4, consumo eléctrico nominal em aquecimento 12 kW, limite de funcionamento de temperatura de bolbo seco do ar exterior em aquecimento desde -20 até 15,5°C, possibilidade de ligação de até 34 unidades interiores com uma percentagem de capacidade mínima de 50% e máximo de 130%, compressor scroll hermeticamente vedado com controlo Inverter, 1240x1858x740 mm, peso 278 kg, pressão sonora 65 dBA, potência sonora 82 dBA, caudal de ar 300 m³/min, comprimento total máximo da tubagem frigorífica 1000 m, diferença máxima de altura de instalação 90 m se a unidade exterior se encontra por cima das unidades interiores e 60 m se encontra-se por baixo. Opcionais: grelha posterior de protecção, modelo PAC-FG02B-E.
Critérios considerados na determinação do preço da unidade de obra: O preço não inclui os elementos anti-vibratórios de pavimento, a canalização nem a cablagem eléctrica de alimentação.
Inclui: Marcação. Colocação e fixação. Ligação às linhas frigoríficas. Ligação à rede eléctrica. Ligação à rede de drenagem. Colocação em funcionamento.
Critério de medição de projecto: Número de unidades previstas, segundo documentação gráfica de Projecto.
Critério de medição de obra: Medir-se-á o número de unidades realmente executadas segundo especificações de Projecto.

| Código | Un | Descrição | Rendimento | Preço | Importância |
|---|---|---|---|---|---|
| mt42mee020e | Ud | Unidade exterior de ar condicionado, para sistema ar-ar multi-split, com caudal variável de refrigerante, bomba de calor, para gás R-410A, alimentação trifásica (400V/50Hz), gama City Multi, série Y, modelo PUHY-P400YNW-A2 "MITSUBISHI ELECTRIC", potência frigorífica nominal 45 kW (temperatura de bolbo húmido de ar interior 19°C, temperatura de bolbo seco do ar exterior 35°C), EER 3,92, SEER 5,85, consumo eléctrico nominal em arrefecimento 17,57 kW, limite de funcionamento de temperatura de bolbo seco do ar exterior em arrefecimento desde -5 até 52°C, potência calorífica nominal 50 kW (temperatura de bolbo seco de ar interior 20°C, temperatura de bolbo húmido do ar exterior 6°C), COP 3,73, SCOP 4, consumo eléctrico nominal em aquecimento 12 kW, limite de funcionamento de temperatura de bolbo seco do ar exterior em aquecimento desde -20 até 15,5°C, possibilidade de ligação de até 34 unidades interiores com uma percentagem de capacidade mínima de 50% e máximo de 130%, compressor scroll hermeticamente vedado com controlo Inverter, 1240x1858x740 mm, peso 278 kg, pressão sonora 65 dBA, potência sonora 82 dBA, caudal de ar 300 m³/min, comprimento total máximo da tubagem frigorífica 1000 m, diferença máxima de altura de instalação 90 m se a unidade exterior se encontra por cima das unidades interiores e 60 m se encontra-se por baixo. (material) | 1.000 | 20268.00 | 20268.00 |
| mt42mee694b | Ud | Grelha posterior de protecção, modelo PAC-FG02B-E "MITSUBISHI ELECTRIC", para unidade exterior de ar condicionado. (material) | 1.000 | 224.00 | 224.00 |
| mo005 | h | Oficial de 1ª instalador de ar condicionado. (mão de obra) | 6.908 | 23.31 | 161.03 |
| mo104 | h | Ajudante de instalador de ar condicionado. (mão de obra) | 6.908 | 22.09 | 152.60 |
| % | % | Custos directos complementares | 2 % | 20805.63 | 416.11 |
|  |  | Custos directos |  |  | 21221.74 |
