# Unidade exterior de ar condicionado de condensação por água, bomba de calor

- Propriedade do ficheiro: CYPE INGENIEROS, S.A.
- Formato: FIEBDC-3/2002
- Moeda: EUR
- Custos indirectos: 3.00 %
- IVA: 23.00 %

## I Instalações

### IB Sistemas de climatização

#### IBL Sistema VRF (Mitsubishi Electric)

**IBL604** Ud Unidade exterior de ar condicionado de condensação por água, bomba de calor.
Unidade exterior de ar condicionado de condensação por água, para sistema ar-ar multi-split, com caudal variável de refrigerante, bomba de calor, para gás R-410A, alimentação trifásica (400V/50Hz), gama City Multi, série WY, modelo PQHY-P600YSLM-A1 "MITSUBISHI ELECTRIC", formada por dois módulos PQHY-P300YLM-A1, potência frigorífica nominal 69 kW (temperatura de bolbo húmido de ar interior 19°C, temperatura de entrada da água 30°C), EER 5,37, consumo eléctrico nominal em arrefecimento 12,84 kW, potência calorífica nominal 76,5 kW (temperatura de bolbo seco de ar interior 20°C, temperatura de entrada da água 20°C), COP 6, consumo eléctrico nominal em aquecimento 12,75 kW, possibilidade de ligação de até 50 unidades interiores com uma percentagem de capacidade mínima de 50% e máximo de 130%, compressores scroll hermeticamente vedados com controlo Inverter, 1760x1100x550 mm, pressão sonora 57 dBA, potência sonora 57 dBA, comprimento total máximo da tubagem frigorífica 500 m, diferença máxima de altura de instalação 50 m se a unidade exterior se encontra por cima das unidades interiores e 40 m se encontra-se por baixo, e kit de tubagens de ligação múltipla de 2 unidades exteriores, modelo CMY-Y100VBK3.
Critérios considerados na determinação do preço da unidade de obra: O preço não inclui os elementos anti-vibratórios de pavimento, a canalização nem a cablagem eléctrica de alimentação.
Inclui: Marcação. Colocação e fixação. Ligação às linhas frigoríficas. Ligação à rede de condução de água. Ligação à rede eléctrica. Ligação à rede de drenagem. Colocação em funcionamento.
Critério de medição de projecto: Número de unidades previstas, segundo documentação gráfica de Projecto.
Critério de medição de obra: Medir-se-á o número de unidades realmente executadas segundo especificações de Projecto.

| Código | Un | Descrição | Rendimento | Preço | Importância |
|---|---|---|---|---|---|
| mt42mee095e | Ud | Unidade exterior de ar condicionado de condensação por água, para sistema ar-ar multi-split, com caudal variável de refrigerante, bomba de calor, para gás R-410A, alimentação trifásica (400V/50Hz), gama City Multi, série WY, modelo PQHY-P600YSLM-A1 "MITSUBISHI ELECTRIC", formada por dois módulos PQHY-P300YLM-A1, potência frigorífica nominal 69 kW (temperatura de bolbo húmido de ar interior 19°C, temperatura de entrada da água 30°C), EER 5,37, consumo eléctrico nominal em arrefecimento 12,84 kW, potência calorífica nominal 76,5 kW (temperatura de bolbo seco de ar interior 20°C, temperatura de entrada da água 20°C), COP 6, consumo eléctrico nominal em aquecimento 12,75 kW, possibilidade de ligação de até 50 unidades interiores com uma percentagem de capacidade mínima de 50% e máximo de 130%, compressores scroll hermeticamente vedados com controlo Inverter, 1760x1100x550 mm, pressão sonora 57 dBA, potência sonora 57 dBA, comprimento total máximo da tubagem frigorífica 500 m, diferença máxima de altura de instalação 50 m se a unidade exterior se encontra por cima das unidades interiores e 40 m se encontra-se por baixo, e kit de tubagens de ligação múltipla de 2 unidades exteriores, modelo CMY-Y100VBK3. (material) | 1.000 | 40329.00 | 40329.00 |
| mo005 | h | Oficial de 1ª instalador de ar condicionado. (mão de obra) | 7.950 | 23.31 | 185.31 |
| mo104 | h | Ajudante de instalador de ar condicionado. (mão de obra) | 7.950 | 22.09 | 175.62 |
| % | % | Custos directos complementares | 2 % | 40689.93 | 813.80 |
|  |  | Custos directos |  |  | 41503.73 |
