# Unidade exterior de ar condicionado de condensação por água, com recuperação de calor

- Propriedade do ficheiro: CYPE INGENIEROS, S.A.
- Formato: FIEBDC-3/2002
- Moeda: EUR
- Custos indirectos: 3.00 %
- IVA: 23.00 %

## I Instalações

### IB Sistemas de climatização

#### IBL Sistema VRF (Mitsubishi Electric)

**IBL606** Ud Unidade exterior de ar condicionado de condensação por água, com recuperação de calor.
Unidade exterior de ar condicionado de condensação por água, para sistema ar-ar multi-split, com caudal variável de refrigerante e recuperação de calor, sistema de dois tubos, para gás R-410A, alimentação trifásica (400V/50Hz), gama City Multi, compatível com a gama Hybrid City Multi, série WR2, modelo PQRY-P200YLM-A1 "MITSUBISHI ELECTRIC", potência frigorífica nominal 22,4 kW (temperatura de bolbo húmido de ar interior 19°C, temperatura de entrada da água 30°C), EER 6,03, consumo eléctrico nominal em arrefecimento 3,71 kW, potência calorífica nominal 25 kW (temperatura de bolbo seco de ar interior 20°C, temperatura de entrada da água 20°C), COP 6,29, consumo eléctrico nominal em aquecimento 3,97 kW, possibilidade de ligação de até 20 unidades interiores com uma percentagem de capacidade mínima de 50% e máximo de 130%, compressor scroll hermeticamente vedado com controlo Inverter, 880x1100x550 mm, pressão sonora 46 dBA, potência sonora 46 dBA, comprimento total máximo da tubagem frigorífica 500 m, diferença máxima de altura de instalação 50 m se a unidade exterior se encontra por cima das unidades interiores e 40 m se encontra-se por baixo.
Critérios considerados na determinação do preço da unidade de obra: O preço não inclui os elementos anti-vibratórios de pavimento, a canalização nem a cablagem eléctrica de alimentação.
Inclui: Marcação. Colocação e fixação. Ligação às linhas frigoríficas. Ligação à rede de condução de água. Ligação à rede eléctrica. Ligação à rede de drenagem. Colocação em funcionamento.
Critério de medição de projecto: Número de unidades previstas, segundo documentação gráfica de Projecto.
Critério de medição de obra: Medir-se-á o número de unidades realmente executadas segundo especificações de Projecto.

| Código | Un | Descrição | Rendimento | Preço | Importância |
|---|---|---|---|---|---|
| mt42mee100a | Ud | Unidade exterior de ar condicionado de condensação por água, para sistema ar-ar multi-split, com caudal variável de refrigerante e recuperação de calor, sistema de dois tubos, para gás R-410A, alimentação trifásica (400V/50Hz), gama City Multi, compatível com a gama Hybrid City Multi, série WR2, modelo PQRY-P200YLM-A1 "MITSUBISHI ELECTRIC", potência frigorífica nominal 22,4 kW (temperatura de bolbo húmido de ar interior 19°C, temperatura de entrada da água 30°C), EER 6,03, consumo eléctrico nominal em arrefecimento 3,71 kW, potência calorífica nominal 25 kW (temperatura de bolbo seco de ar interior 20°C, temperatura de entrada da água 20°C), COP 6,29, consumo eléctrico nominal em aquecimento 3,97 kW, possibilidade de ligação de até 20 unidades interiores com uma percentagem de capacidade mínima de 50% e máximo de 130%, compressor scroll hermeticamente vedado com controlo Inverter, 880x1100x550 mm, pressão sonora 46 dBA, potência sonora 46 dBA, comprimento total máximo da tubagem frigorífica 500 m, diferença máxima de altura de instalação 50 m se a unidade exterior se encontra por cima das unidades interiores e 40 m se encontra-se por baixo. (material) | 1.000 | 16787.00 | 16787.00 |
| mo005 | h | Oficial de 1ª instalador de ar condicionado. (mão de obra) | 6.016 | 23.31 | 140.23 |
| mo104 | h | Ajudante de instalador de ar condicionado. (mão de obra) | 6.016 | 22.09 | 132.89 |
| % | % | Custos directos complementares | 2 % | 17060.12 | 341.20 |
|  |  | Custos directos |  |  | 17401.32 |
