# Unidade interior de ar condicionado, de tecto com descarga directa

- Propriedade do ficheiro: CYPE INGENIEROS, S.A.
- Formato: FIEBDC-3/2002
- Moeda: EUR
- Custos indirectos: 3.00 %
- IVA: 23.00 %

## I Instalações

### IB Sistemas de climatização

#### IBL Sistema VRF (Mitsubishi Electric)

**IBL622** Ud Unidade interior de ar condicionado, de tecto com descarga directa.
Unidade interior de ar condicionado, de tecto, com descarga directa, sistema ar-ar multi-split, com caudal variável de refrigerante, para gás R-410A, gama City Multi, modelo PCFY-P40VKM-E "MITSUBISHI ELECTRIC", potência frigorífica nominal 4,5 kW (temperatura de bolbo seco de ar interior 27°C, temperatura de bolbo húmido de ar interior 19°C), potência calorífica nominal 5 kW (temperatura de bolbo seco de ar interior 20°C), consumo eléctrico nominal em arrefecimento 0,04 kW, consumo eléctrico nominal em aquecimento 0,04 kW, de 230x960x680 mm, peso 24 kg, com ventilador de 4 velocidades, ajuste automático da velocidade do ventilador, pressão sonora a velocidade baixa 29 dBA, caudal de ar a velocidade alta 13 m³/min e admissão de ar exterior (até 20% do caudal de ar nominal). Opcionais: adaptador com comunicação via Wi-Fi para controlo da unidade interior desde um smartphone, tablet ou PC, modelo MAC-587IF-E.
Critérios considerados na determinação do preço da unidade de obra: O preço não inclui a canalização nem a cablagem eléctrica de alimentação.
Inclui: Marcação. Colocação e fixação. Ligação às linhas frigoríficas. Ligação à rede eléctrica. Ligação à rede de drenagem. Colocação em funcionamento.
Critério de medição de projecto: Número de unidades previstas, segundo documentação gráfica de Projecto.
Critério de medição de obra: Medir-se-á o número de unidades realmente executadas segundo especificações de Projecto.

| Código | Un | Descrição | Rendimento | Preço | Importância |
|---|---|---|---|---|---|
| mt42mee240a | Ud | Unidade interior de ar condicionado, de tecto, com descarga directa, sistema ar-ar multi-split, com caudal variável de refrigerante, para gás R-410A, gama City Multi, modelo PCFY-P40VKM-E "MITSUBISHI ELECTRIC", potência frigorífica nominal 4,5 kW (temperatura de bolbo seco de ar interior 27°C, temperatura de bolbo húmido de ar interior 19°C), potência calorífica nominal 5 kW (temperatura de bolbo seco de ar interior 20°C), consumo eléctrico nominal em arrefecimento 0,04 kW, consumo eléctrico nominal em aquecimento 0,04 kW, de 230x960x680 mm, peso 24 kg, com ventilador de 4 velocidades, ajuste automático da velocidade do ventilador, pressão sonora a velocidade baixa 29 dBA, caudal de ar a velocidade alta 13 m³/min e admissão de ar exterior (até 20% do caudal de ar nominal). (material) | 1.000 | 2293.00 | 2293.00 |
| mt42mee648a | Ud | Adaptador com comunicação via Wi-Fi para controlo da unidade interior desde um smartphone, tablet ou PC, modelo MAC-587IF-E "MITSUBISHI ELECTRIC", através da App MELCloud para IOS (iPhone e iPad) e Android ou com navegador web, compatível com Amazon Alexa e Google Assistant. (material) | 1.000 | 104.00 | 104.00 |
| mo005 | h | Oficial de 1ª instalador de ar condicionado. (mão de obra) | 1.000 | 23.31 | 23.31 |
| mo104 | h | Ajudante de instalador de ar condicionado. (mão de obra) | 1.000 | 22.09 | 22.09 |
| % | % | Custos directos complementares | 2 % | 2442.40 | 48.85 |
|  |  | Custos directos |  |  | 2491.25 |
