# Unidade interior de ar condicionado, de cassete

- Propriedade do ficheiro: CYPE INGENIEROS, S.A.
- Formato: FIEBDC-3/2002
- Moeda: EUR
- Custos indirectos: 3.00 %
- IVA: 23.00 %

## I Instalações

### IB Sistemas de climatização

#### IBL Sistema VRF (Mitsubishi Electric)

**IBL625** Ud Unidade interior de ar condicionado, de cassete.
Unidade interior de ar condicionado de cassete, de 1 via, sistema ar-ar multi-split, com caudal variável de refrigerante, para gás R-410A, gama City Multi, modelo PMFY-P20VBM-E "MITSUBISHI ELECTRIC", potência frigorífica nominal 2,2 kW (temperatura de bolbo seco de ar interior 27°C, temperatura de bolbo húmido de ar interior 19°C), potência calorífica nominal 2,5 kW (temperatura de bolbo seco de ar interior 20°C), consumo eléctrico nominal em arrefecimento 0,042 kW, consumo eléctrico nominal em aquecimento 0,042 kW, de 230x812x395 mm, peso 14 kg, com ventilador de 4 velocidades, pressão sonora a velocidade baixa 27 dBA, caudal de ar a velocidade alta 8,7 m³/min, admissão de ar exterior (até 20% do caudal de ar nominal) e bomba de drenagem. Regulação: controlo remoto por cabo, ligável ao bus M-Net, modelo PAR-CT01MAA-S. Inclusive elementos para suspensão ao tecto.
Critérios considerados na determinação do preço da unidade de obra: O preço não inclui a canalização nem a cablagem eléctrica de alimentação.
Inclui: Marcação. Colocação e fixação. Ligação às linhas frigoríficas. Ligação à rede eléctrica. Colocação e fixação do tubo entre a unidade interior e o controlo remoto por cabo. Colocação de cabos entre a unidade interior e o controlo remoto por cabo. Ligação de cabos entre a unidade interior e o controlo remoto por cabo. Ligação à rede de drenagem. Colocação em funcionamento.
Critério de medição de projecto: Número de unidades previstas, segundo documentação gráfica de Projecto.
Critério de medição de obra: Medir-se-á o número de unidades realmente executadas segundo especificações de Projecto.

| Código | Un | Descrição | Rendimento | Preço | Importância |
|---|---|---|---|---|---|
| mt42mee235a | Ud | Unidade interior de ar condicionado de cassete, de 1 via, sistema ar-ar multi-split, com caudal variável de refrigerante, para gás R-410A, gama City Multi, modelo PMFY-P20VBM-E "MITSUBISHI ELECTRIC", potência frigorífica nominal 2,2 kW (temperatura de bolbo seco de ar interior 27°C, temperatura de bolbo húmido de ar interior 19°C), potência calorífica nominal 2,5 kW (temperatura de bolbo seco de ar interior 20°C), consumo eléctrico nominal em arrefecimento 0,042 kW, consumo eléctrico nominal em aquecimento 0,042 kW, de 230x812x395 mm, peso 14 kg, com ventilador de 4 velocidades, pressão sonora a velocidade baixa 27 dBA, caudal de ar a velocidade alta 8,7 m³/min, admissão de ar exterior (até 20% do caudal de ar nominal) e bomba de drenagem. (material) | 1.000 | 2491.00 | 2491.00 |
| mt42www090 | Ud | Kit de suportes para suspensão ao tecto, formado por quatro varões roscados de aço galvanizado, com as correspondentes buchas, porcas e anilhas. (material) | 1.000 | 22.00 | 22.00 |
| mt42mee813a | Ud | Controlo remoto por cabo, ligável ao bus M-Net, modelo PAR-CT01MAA-S "MITSUBISHI ELECTRIC", 120x65x14,5 mm, com ecrã táctil a cores LCD de 3,5" (HVGA), cores de ecrã configuráves (fundo e caracteres), sonda de temperatura ambiente, função de duplo setpoint de temperatura, função para/arranque, 8 acções programáveis para cada dia da semana, função Night Setback (modo vigia), e limites de temperatura configuráveis. (material) | 1.000 | 222.00 | 222.00 |
| mt35tpt010ke | m | Tubo rígido de PVC VD-F de 16 mm de diâmetro exterior e 1,3 mm de espessura. Resistência à compressão 1250 N, resistência ao impacto 6 joules, temperatura de trabalho -25°C até 90°C, classificação 4442, segundo NP EN 61386-1 e NP EN 61386-21, com o preço incrementado em 20% relativamente a acessórios e peças especiais. (material) | 3.000 | 1.78 | 5.34 |
| mt42mee760 | m | Cabo bus de comunicações, de 2 fios, de 0,5 mm² de secção por fio. (material) | 3.000 | 3.00 | 9.00 |
| mo005 | h | Oficial de 1ª instalador de ar condicionado. (mão de obra) | 1.000 | 23.31 | 23.31 |
| mo104 | h | Ajudante de instalador de ar condicionado. (mão de obra) | 1.000 | 22.09 | 22.09 |
| % | % | Custos directos complementares | 2 % | 2794.74 | 55.89 |
|  |  | Custos directos |  |  | 2850.63 |
