# Unidade interior de ar condicionado, de parede

- Propriedade do ficheiro: CYPE INGENIEROS, S.A.
- Formato: FIEBDC-3/2002
- Moeda: EUR
- Custos indirectos: 3.00 %
- IVA: 23.00 %

## I Instalações

### IB Sistemas de climatização

#### IBL Sistema VRF (Mitsubishi Electric)

**IBL630** Ud Unidade interior de ar condicionado, de parede.
Unidade interior de ar condicionado, de parede, sistema ar-ar multi-split, com caudal variável de refrigerante, para gás R-410A, gama City Multi, modelo PKFY-P10VLM-E "MITSUBISHI ELECTRIC", potência frigorífica nominal 1,2 kW (temperatura de bolbo seco de ar interior 27°C, temperatura de bolbo húmido de ar interior 19°C), potência calorífica nominal 1,4 kW (temperatura de bolbo seco de ar interior 20°C), consumo eléctrico nominal em arrefecimento 0,02 kW, consumo eléctrico nominal em aquecimento 0,02 kW, de 299x773x237 mm, peso 11 kg, com ventilador de 4 velocidades, pressão sonora a velocidade baixa 22 dBA, caudal de ar a velocidade alta 4,2 m³/min. Regulação: controlo remoto por cabo, ligável ao bus M-Net, modelo PAR-CT01MAA-S.
Critérios considerados na determinação do preço da unidade de obra: O preço não inclui a canalização nem a cablagem eléctrica de alimentação.
Inclui: Marcação. Colocação e fixação. Ligação às linhas frigoríficas. Ligação à rede eléctrica. Colocação e fixação do tubo entre a unidade interior e o controlo remoto por cabo. Colocação de cabos entre a unidade interior e o controlo remoto por cabo. Ligação de cabos entre a unidade interior e o controlo remoto por cabo. Ligação à rede de drenagem. Colocação em funcionamento.
Critério de medição de projecto: Número de unidades previstas, segundo documentação gráfica de Projecto.
Critério de medição de obra: Medir-se-á o número de unidades realmente executadas segundo especificações de Projecto.

| Código | Un | Descrição | Rendimento | Preço | Importância |
|---|---|---|---|---|---|
| mt42mee257a | Ud | Unidade interior de ar condicionado, de parede, sistema ar-ar multi-split, com caudal variável de refrigerante, para gás R-410A, gama City Multi, modelo PKFY-P10VLM-E "MITSUBISHI ELECTRIC", potência frigorífica nominal 1,2 kW (temperatura de bolbo seco de ar interior 27°C, temperatura de bolbo húmido de ar interior 19°C), potência calorífica nominal 1,4 kW (temperatura de bolbo seco de ar interior 20°C), consumo eléctrico nominal em arrefecimento 0,02 kW, consumo eléctrico nominal em aquecimento 0,02 kW, de 299x773x237 mm, peso 11 kg, com ventilador de 4 velocidades, pressão sonora a velocidade baixa 22 dBA, caudal de ar a velocidade alta 4,2 m³/min. (material) | 1.000 | 1101.00 | 1101.00 |
| mt42mee813a | Ud | Controlo remoto por cabo, ligável ao bus M-Net, modelo PAR-CT01MAA-S "MITSUBISHI ELECTRIC", 120x65x14,5 mm, com ecrã táctil a cores LCD de 3,5" (HVGA), cores de ecrã configuráves (fundo e caracteres), sonda de temperatura ambiente, função de duplo setpoint de temperatura, função para/arranque, 8 acções programáveis para cada dia da semana, função Night Setback (modo vigia), e limites de temperatura configuráveis. (material) | 1.000 | 222.00 | 222.00 |
| mt35tpt010ke | m | Tubo rígido de PVC VD-F de 16 mm de diâmetro exterior e 1,3 mm de espessura. Resistência à compressão 1250 N, resistência ao impacto 6 joules, temperatura de trabalho -25°C até 90°C, classificação 4442, segundo NP EN 61386-1 e NP EN 61386-21, com o preço incrementado em 20% relativamente a acessórios e peças especiais. (material) | 3.000 | 1.78 | 5.34 |
| mt42mee760 | m | Cabo bus de comunicações, de 2 fios, de 0,5 mm² de secção por fio. (material) | 3.000 | 3.00 | 9.00 |
| mo005 | h | Oficial de 1ª instalador de ar condicionado. (mão de obra) | 1.000 | 23.31 | 23.31 |
| mo104 | h | Ajudante de instalador de ar condicionado. (mão de obra) | 1.000 | 22.09 | 22.09 |
| % | % | Custos directos complementares | 2 % | 1382.74 | 27.65 |
|  |  | Custos directos |  |  | 1410.39 |
