# Unidade interior de ar condicionado, de solo

- Propriedade do ficheiro: CYPE INGENIEROS, S.A.
- Formato: FIEBDC-3/2002
- Moeda: EUR
- Custos indirectos: 3.00 %
- IVA: 23.00 %

## I Instalações

### IB Sistemas de climatização

#### IBL Sistema VRF (Mitsubishi Electric)

**IBL635** Ud Unidade interior de ar condicionado, de solo.
Unidade interior de ar condicionado, de solo, com envolvente, sistema ar-ar, para gás R-410A, gama doméstica, modelo MFZ-KT50VG "MITSUBISHI ELECTRIC", potência frigorífica nominal 5 kW (temperatura de bolbo seco de ar interior 27°C, temperatura de bolbo húmido de ar interior 19°C), potência calorífica nominal 6 kW (temperatura de bolbo seco de ar interior 20°C), consumo eléctrico nominal em arrefecimento 0,028 kW, consumo eléctrico nominal em aquecimento 0,028 kW, de 600x750x215 mm, peso 14,5 kg, com ventilador de 5 velocidades, pressão sonora a velocidade baixa 28 dBA, caudal de ar a velocidade alta 12,3 m³/min; kit de ligação com válvula de expansão electrónica modelo PAC-LV11M-J.
Critérios considerados na determinação do preço da unidade de obra: O preço não inclui a canalização nem a cablagem eléctrica de alimentação.
Inclui: Marcação. Colocação e fixação. Ligação às linhas frigoríficas. Ligação à rede eléctrica. Ligação à rede de drenagem. Colocação em funcionamento.
Critério de medição de projecto: Número de unidades previstas, segundo documentação gráfica de Projecto.
Critério de medição de obra: Medir-se-á o número de unidades realmente executadas segundo especificações de Projecto.

| Código | Un | Descrição | Rendimento | Preço | Importância |
|---|---|---|---|---|---|
| mt42mee272c | Ud | Unidade interior de ar condicionado, de solo, com envolvente, sistema ar-ar, para gás R-410A, gama doméstica, modelo MFZ-KT50VG "MITSUBISHI ELECTRIC", potência frigorífica nominal 5 kW (temperatura de bolbo seco de ar interior 27°C, temperatura de bolbo húmido de ar interior 19°C), potência calorífica nominal 6 kW (temperatura de bolbo seco de ar interior 20°C), consumo eléctrico nominal em arrefecimento 0,028 kW, consumo eléctrico nominal em aquecimento 0,028 kW, de 600x750x215 mm, peso 14,5 kg, com ventilador de 5 velocidades, pressão sonora a velocidade baixa 28 dBA, caudal de ar a velocidade alta 12,3 m³/min. (material) | 1.000 | 1865.00 | 1865.00 |
| mo005 | h | Oficial de 1ª instalador de ar condicionado. (mão de obra) | 1.000 | 23.31 | 23.31 |
| mo104 | h | Ajudante de instalador de ar condicionado. (mão de obra) | 1.000 | 22.09 | 22.09 |
| % | % | Custos directos complementares | 2 % | 1910.40 | 38.21 |
|  |  | Custos directos |  |  | 1948.61 |
