# Unidade interior de ar condicionado, de solo

- Propriedade do ficheiro: CYPE INGENIEROS, S.A.
- Formato: FIEBDC-3/2002
- Moeda: EUR
- Custos indirectos: 3.00 %
- IVA: 23.00 %

## I Instalações

### IB Sistemas de climatização

#### IBL Sistema VRF (Mitsubishi Electric)

**IBL635** Ud Unidade interior de ar condicionado, de solo.
Unidade interior de ar condicionado, de solo, com envolvente, sistema ar-ar multi-split, com caudal variável de refrigerante, para gás R-410A, gama City Multi, modelo PFFY-P25VKM-E "MITSUBISHI ELECTRIC", potência frigorífica nominal 2,8 kW (temperatura de bolbo seco de ar interior 27°C, temperatura de bolbo húmido de ar interior 19°C), potência calorífica nominal 3,2 kW (temperatura de bolbo seco de ar interior 20°C), consumo eléctrico nominal em arrefecimento 0,025 kW, consumo eléctrico nominal em aquecimento 0,025 kW, de 600x700x200 mm, peso 15 kg, com ventilador de 4 velocidades, pressão sonora a velocidade baixa 28 dBA, caudal de ar a velocidade alta 8 m³/min. Regulação: controlo remoto sem fios, modelo PAR-FL32MA; receptor de infravermelhos, de parede, modelo PAR-FA32MA.
Critérios considerados na determinação do preço da unidade de obra: O preço não inclui a canalização nem a cablagem eléctrica de alimentação.
Inclui: Marcação. Colocação e fixação. Ligação às linhas frigoríficas. Ligação à rede eléctrica. Ligação à rede de drenagem. Colocação em funcionamento.
Critério de medição de projecto: Número de unidades previstas, segundo documentação gráfica de Projecto.
Critério de medição de obra: Medir-se-á o número de unidades realmente executadas segundo especificações de Projecto.

| Código | Un | Descrição | Rendimento | Preço | Importância |
|---|---|---|---|---|---|
| mt42mee270b | Ud | Unidade interior de ar condicionado, de solo, com envolvente, sistema ar-ar multi-split, com caudal variável de refrigerante, para gás R-410A, gama City Multi, modelo PFFY-P25VKM-E "MITSUBISHI ELECTRIC", potência frigorífica nominal 2,8 kW (temperatura de bolbo seco de ar interior 27°C, temperatura de bolbo húmido de ar interior 19°C), potência calorífica nominal 3,2 kW (temperatura de bolbo seco de ar interior 20°C), consumo eléctrico nominal em arrefecimento 0,025 kW, consumo eléctrico nominal em aquecimento 0,025 kW, de 600x700x200 mm, peso 15 kg, com ventilador de 4 velocidades, pressão sonora a velocidade baixa 28 dBA, caudal de ar a velocidade alta 8 m³/min. (material) | 1.000 | 1844.00 | 1844.00 |
| mt42mee815a | Ud | Controlo remoto sem fios, modelo PAR-FL32MA "MITSUBISHI ELECTRIC", com função para/arranque e configuração da temperatura de setpoint, do modo de funcionamento, da velocidade do ventilador e da direcção do caudal de ar. (material) | 1.000 | 93.00 | 93.00 |
| mt42mee816a | Ud | Receptor de infravermelhos, de parede, modelo PAR-FA32MA "MITSUBISHI ELECTRIC", para comando à distância por infravermelhos PAR-FL32MA. (material) | 1.000 | 146.00 | 146.00 |
| mo005 | h | Oficial de 1ª instalador de ar condicionado. (mão de obra) | 1.000 | 23.31 | 23.31 |
| mo104 | h | Ajudante de instalador de ar condicionado. (mão de obra) | 1.000 | 22.09 | 22.09 |
| % | % | Custos directos complementares | 2 % | 2128.40 | 42.57 |
|  |  | Custos directos |  |  | 2170.97 |
