# Unidade interior de ar condicionado, de parede, para sistema VRF R32

- Propriedade do ficheiro: CYPE INGENIEROS, S.A.
- Formato: FIEBDC-3/2002
- Moeda: EUR
- Custos indirectos: 3.00 %
- IVA: 23.00 %

## I Instalações

### IB Sistemas de climatização

#### IBW Sistema VRF (Mitsubishi Heavy Industries)

**IBW110** Ud Unidade interior de ar condicionado, de parede, para sistema VRF R32.
Unidade interior de ar condicionado, de parede, sistema ar-ar multi-split com caudal variável de refrigerante, para gás R-32, alimentação monofásica (230V/50Hz), modelo FDK15KXZE1-W "MITSUBISHI HEAVY INDUSTRIES", potência frigorífica total 1,5 kW (temperatura de bolbo húmido de ar interior 19°C, temperatura de bolbo seco do ar exterior 35°C), potência calorífica 1,7 kW (temperatura de bolbo seco de ar interior 20°C, temperatura de bolbo húmido do ar exterior 6°C), consumo eléctrico em arrefecimento 20 W, consumo eléctrico em aquecimento 20 W, nível sonoro (velocidade baixa) 28 dBA, caudal de ar 216 m³/h, de 290x870x230 mm, 11,5 kg, com válvula de expansão electrónica, filtro, sistema de inclinação de seis posições da aleta, capacidade de movimento vertical e horizontal das aletas, bomba e mangueira de drenagem, controlo sem fios, modelo RCN-K-E2.
Critérios considerados na determinação do preço da unidade de obra: O preço não inclui a canalização nem a cablagem eléctrica de alimentação.
Inclui: Marcação. Colocação e fixação. Ligação às linhas frigoríficas. Ligação à rede eléctrica. Ligação à rede de drenagem. Colocação em funcionamento.
Critério de medição de projecto: Número de unidades previstas, segundo documentação gráfica de Projecto.
Critério de medição de obra: Medir-se-á o número de unidades realmente executadas segundo especificações de Projecto.

| Código | Un | Descrição | Rendimento | Preço | Importância |
|---|---|---|---|---|---|
| mt42mhi026a | Ud | Unidade interior de ar condicionado, de parede, sistema ar-ar multi-split com caudal variável de refrigerante, para gás R-32, alimentação monofásica (230V/50Hz), modelo FDK15KXZE1-W "MITSUBISHI HEAVY INDUSTRIES", potência frigorífica total 1,5 kW (temperatura de bolbo húmido de ar interior 19°C, temperatura de bolbo seco do ar exterior 35°C), potência calorífica 1,7 kW (temperatura de bolbo seco de ar interior 20°C, temperatura de bolbo húmido do ar exterior 6°C), consumo eléctrico em arrefecimento 20 W, consumo eléctrico em aquecimento 20 W, nível sonoro (velocidade baixa) 28 dBA, caudal de ar 216 m³/h, de 290x870x230 mm, 11,5 kg, com válvula de expansão electrónica, filtro, sistema de inclinação de seis posições da aleta, capacidade de movimento vertical e horizontal das aletas, bomba e mangueira de drenagem. (material) | 1.000 | 1126.00 | 1126.00 |
| mt42mhi520i | Ud | Controlo sem fios, modelo RCN-K-E2 "MITSUBISHI HEAVY INDUSTRIES". (material) | 1.000 | 164.00 | 164.00 |
| mo005 | h | Oficial de 1ª instalador de ar condicionado. (mão de obra) | 1.000 | 23.31 | 23.31 |
| mo104 | h | Ajudante de instalador de ar condicionado. (mão de obra) | 1.000 | 22.09 | 22.09 |
| % | % | Custos directos complementares | 2 % | 1335.40 | 26.71 |
|  |  | Custos directos |  |  | 1362.11 |
